# PRESUPUESTO OBRA CIVIL PROYECTO DE EJECUCIÓN PLANTA PROCESADOS Y ELABORADOS DE PRODUCTOS PESQUEROS DEL PALANGRE

- Propiedad del archivo: RIB Spain
- Formato: FIEBDC-3/2016
- Programa: Presto 20.03
- Tipo: presupuesto
- Fecha de los precios: 01/03/2019
- Divisa: EUR

## 01 ACTUACIONES PREVIAS (21/04/2020)

**01.01** u TOPOGRAFÍA Y REPLANTEO (21/04/2020)
1 u
Ud. De gastos correspondientes a topografía en lo referente al replanteo inicial del conjunto de la obra, marcaje y comprobación de niveles en cimentación y estructura, rasantes y pendientes, asía como el servicio de control durante la ejecución de la obra.

**01.02** u CONTROL Y SEGUIMIENTO VISUAL DE OBRA (21/04/2020)
1 u
Ud. Correspondiente a soporte y documentación de grabación durante la ejecución de la obra, con instalación de 2 cámaras contínuas de grabación durante el tiempo estimado de ejecución (6 meses) y levantamiento de vistas con vuelos de Dron a razón de 2 vuelos/mes. Incluso presentación actualizada y seguimiento continuado de su ejecución.

## 02 MOVIMIENTO DE TIERRAS - EXCAVACIONES (19/08/2012)

**02.01** m² DESBROCE Y LIMPIEZA TERRENO A MÁQUINA
7246 m²
m². Desbroce y limpieza de parcela por medios mecánicos correspondiente a depósito aluvial de arenas limosas con cantos de naturaleza cuarcítica de compacidad muy suelta en un espesor medio de 10/15 cm, ripable con medios mecánicos convencionales (retroexcavadora mixta), incluido p.p. de retirada de maleza y transporte a vertedero.

| Medición | Uds. | Largo | Parcial |
|---|---|---|---|
| Superficie parcela | 1 | 7246 | 7246.00 |
| Total |  |  | 7246 |

**02.02** m³ RELLENO Y COMPACTADO MECÁNICOS DE TIERRAS C/APORTE
4460 m³
m³. Aporte, relleno y extendido de tierras seleccionadas por la Dirección Técnica, todo uno, para relleno zona de soleras de nave compactadas en tongadas de 30 cm, Proctor Modificado 95% (incluido ensayos), en interior de muros que delimitan la planta según especificaciones de planos, en zona de ubicación de cámaras de conservación de congelados y zona de elaboración y producción, con las pendientes necesarias en esta zona. i/regado y p.p. de costes indirectos.

| Medición | Uds. | Largo | Parcial |
|---|---|---|---|
| Zona de Cámaras | 1 | 2125 | 2125.00 |
| Zona de Elaboración y Proceso | 1 | 2335 | 2335.00 |
| Subtotal |  |  | 4460.00 |
| Total |  |  | 4460 |

**02.03** m³ RELLENO Y COMPACTADO MECÁNICO DE ZAHORRAS C/APORTE
1535.11 m³
m³. Base de pavimento soleras realizado mediante relleno a cielo abierto, con zahorra artificial granítica y compactación en tongadas no superior a 30 cm, con compactador vibrante autopropulsado, hasta alcanzar una densidad seca no inferior al 95% de la máxima obtenida en el ensayo proctor modificado realizado según UNE 103501, en el interior de muros que delimitan la planta según especificaciones de planos en zona de ubicación de cámaras de conservación de congelados, zona de elaboración y proceso con las pendientes necesarias en esta zona y zona urbanización exterior, incluido regado, ensayo Proctor y p.p. de costes indirectos.

| Código | Ud | Descripción | Rendimiento | Precio |
|---|---|---|---|---|
| U01AA011 | h | Peón suelto (mano de obra) | 0.04 | 0 |
| U04PY001 | m³ | Agua (material) | 0.3 | 0 |
| A03CA005 | h | CARGADORA S/NEUMÁTICOS C=1,30 m³ (material) | 0.028 | 0 |
| A03CI010 | h | MOTONIVELADORA C/ESCARIF. 110 CV (material) | 0.012 | 0 |
| A03FB010 | h | CAMIÓN BASCULANTE 10 t (material) | 0.01 | 0 |
| U02FP021 | h | Rulo autopropulsado 10 a 12 t (maquinaria) | 0.01 | 0 |
| U04AF400 | m³ | Zahorra natural (material) | 1 | 0 |

| Medición | Uds. | Largo | Ancho | Alto | Parcial |
|---|---|---|---|---|---|
| Zona Cámaras | 1 | 46 | 37.35 | 0.25 | 429.53 |
| Zona Elaboración y Proceso | 1 | 3081.78 |  | 0.2 | 616.36 |
| Zona Urbanización exterior | 1 | 2446.12 |  | 0.2 | 489.22 |
| Subtotal |  |  |  |  | 1535.11 |
| Total |  |  |  |  | 1535.11 |

**02.04** m³ EXC. MECÁNICA POZOS DE ZAPATAS TERRENO DURO
1093.09 m³
m³. Excavación en pozos por medios mecáncios en terreno de consistencia dura, hasta una profundidad máxima de 4 m, con extracción de tierras a los bordes y perfilado de fondos y laterales, i/p.p. de costes indirectos. Medido el volumen en perfil natural. (Se incluye la medición para encofrado).

| Código | Ud | Descripción | Rendimiento | Precio |
|---|---|---|---|---|
| U01AA011 | h | Peón suelto | 0 | 0 |
| A03CF010 | h | RETROPALA S/NEUMÁT. ARTIC 102 CV (material) | 0 | 0 |

| Medición | Uds. | Largo | Ancho | Alto | Parcial |
|---|---|---|---|---|---|
| ZAPATAS |  |  |  |  |  |
| P1 | 1 | 3 | 3 | 1.23 | 11.07 |
| P2 | 1 | 2.8 | 4.1 | 1.17 | 13.43 |
| P3 | 1 | 2.8 | 4.1 | 1.17 | 13.43 |
| P5 | 1 | 4.1 | 4.7 | 1.39 | 26.79 |
| P4 | 1 | 3.9 | 4.7 | 1.58 | 28.96 |
| P7 | 1 | 3.9 | 4.7 | 1.4 | 25.66 |
| P6 | 1 | 3.9 | 4.7 | 1.63 | 29.88 |
| P9 | 1 | 3.5 | 4.7 | 1.56 | 25.66 |
| P10 - P11 | 1 | 4.7 | 5.1 | 1.38 | 33.08 |
| P12 | 1 | 3.3 | 4.7 | 1.58 | 24.51 |
| P8 | 1 | 3.5 | 4.7 | 1.73 | 28.46 |
| P13 | 1 | 3.2 | 4.7 | 1.29 | 19.40 |
| P14 | 1 | 3.2 | 4.7 | 1.26 | 18.95 |
| P15 | 1 | 3.2 | 4.7 | 1.47 | 22.11 |
| P16 | 1 | 3.2 | 4.7 | 1.26 | 18.95 |
| P17 | 1 | 3.3 | 3.3 | 1.21 | 13.18 |
| P18 | 1 | 3.7 | 2.6 | 1.23 | 11.83 |
| P19 | 1 | 4.2 | 2.9 | 1.21 | 14.74 |
| P20 | 1 | 3 | 3 | 1.23 | 11.07 |
| P21 | 1 | 3.4 | 3.4 | 1.1 | 12.72 |
| P22 | 1 | 3.9 | 3.9 | 1.1 | 16.73 |
| P23, P25 y P26 | 3 | 3.5 | 3.5 | 1.1 | 40.43 |
| P24 | 1 | 3.6 | 3.6 | 1.1 | 14.26 |
| P27 | 1 | 3.3 | 3.3 | 1.1 | 11.98 |
| P28 | 1 | 3.6 | 4.7 | 1.56 | 26.40 |
| P29 | 1 | 3 | 3 | 1.31 | 11.79 |
| P30 - P31 | 1 | 5.9 | 5.9 | 1.38 | 48.04 |
| P32 | 1 | 3.2 | 3.2 | 1.1 | 11.26 |
| P35 | 1 | 3.6 | 2.5 | 1.43 | 12.87 |
| P34 | 1 | 4.2 | 2.9 | 1.21 | 14.74 |
| P37 | 1 | 2.8 | 2.8 | 1.23 | 9.64 |
| P38 | 1 | 2.7 | 3.9 | 1.27 | 13.37 |
| P33 | 1 | 3.6 | 2.5 | 1.43 | 12.87 |
| P36 | 1 | 4.2 | 2.9 | 1.21 | 14.74 |
| P39 | 1 | 2.7 | 3.9 | 1.69 | 17.80 |
| P40 | 1 | 3 | 4.3 | 1.58 | 20.38 |
| P41 | 1 | 3 | 4.3 | 1.39 | 17.93 |
| P42 | 1 | 3 | 4.3 | 1.63 | 21.03 |
| P43 | 1 | 3 | 4.3 | 1.4 | 18.06 |
| P46 - P47 | 1 | 3.2 | 4.7 | 1.38 | 20.76 |
| P44 | 1 | 3 | 4.3 | 1.73 | 22.32 |
| P45 | 1 | 3 | 4.3 | 1.56 | 20.12 |
| P48 | 1 | 3.2 | 4.7 | 1.58 | 23.76 |
| P49 | 1 | 3.2 | 4.7 | 1.29 | 19.40 |
| P50 | 1 | 3.2 | 4.7 | 1.26 | 18.95 |
| P51 | 1 | 3.2 | 4.7 | 1.47 | 22.11 |
| P53 | 1 | 3.3 | 3.3 | 1.21 | 13.18 |
| P52 | 1 | 3.2 | 4.7 | 1.26 | 18.95 |
| Regularización base de zahorra Zona Elaboración y Proceso | 1 | 25.89 | 20 | 0.3 | 155.34 |
| Subtotal |  |  |  |  | 1093.09 |
| Total |  |  |  |  | 1093.09 |

**02.05** m³ EXC. MECÁNICA ZANJAS C/AGO. TERRENO TERRENO DURO
247.11 m³
m³. Excavación de zanjas de cimentación por medios mecánicos en terreno de consistencia dura, con extracción de tierra a los bordes y perfilado de fondos y laterales, incluso agotamiento de aguas, i/p.p. de costes indirectos. Medido en perfil natural. . (Se incluye la medición para encofrado).

| Código | Ud | Descripción | Rendimiento | Precio |
|---|---|---|---|---|
| U01AA011 | h | Peón suelto | 0 | 0 |
| A03CF005 | h | RETROEXCAVADORA S/NEUMÁT. 117 CV (material) | 0 | 0 |
| U02SM005 | h | Grupo motobomba de 6 CV (maquinaria) | 0 | 0 |

| Medición | Uds. | Largo | Ancho | Alto | Parcial |
|---|---|---|---|---|---|
| ZAPATAS MUROS IN SITU 25 cm |  |  |  |  |  |
| P3 - P4 | 1 | 5.95 | 1.25 | 1.06 | 7.88 |
| P4 - P5 | 1 | 5.3 | 1.25 | 0.83 | 5.50 |
| P5 - P6 | 1 | 5.3 | 1.25 | 0.67 | 4.44 |
| P6 - P7 | 1 | 5.4 | 1.25 | 0.83 | 5.60 |
| P7 - P8 | 1 | 5.6 | 1.25 | 0.67 | 4.69 |
| P44 - P43 | 1 | 6.3 | 1.25 | 1.04 | 8.19 |
| P43 - P42 | 1 | 6.3 | 1.25 | 0.73 | 5.75 |
| P42 - P41 | 1 | 6.3 | 1.25 | 1 | 7.88 |
| P41 - P40 | 1 | 6.3 | 1.25 | 0.71 | 5.59 |
| P40 - P39 | 1 | 6.45 | 1.25 | 0.93 | 7.50 |
| ZAPATAS MUROS IN SITU 30 cm |  |  |  |  |  |
| P8 - P9 | 1 | 1.29 | 1.8 | 1.12 | 2.60 |
| P9 - P28 | 1 | 7.67 | 1.8 | 0.95 | 13.12 |
| P28 - P29 | 1 | 1.41 | 1.8 | 0.95 | 2.41 |
| P29 - P30 | 1 | 5.13 | 1.8 | 0.95 | 8.77 |
| P30 - P10 | 1 | 6.87 | 1.8 | 0.95 | 11.75 |
| P11 - P12 | 1 | 2.47 | 1.8 | 0.74 | 3.29 |
|  | 1 | 2.47 | 1.8 | 1.01 | 4.49 |
| P12 - P13 | 1 | 6.05 | 1.8 | 0.82 | 8.93 |
| P13 - P14 | 1 | 6.1 | 1.8 | 0.56 | 6.15 |
| P14 - P15 | 1 | 3.05 | 1.8 | 0.65 | 3.57 |
|  | 1 | 3.05 | 1.8 | 0.9 | 4.94 |
| P15 - P16 | 1 | 6.1 | 1.8 | 0.83 | 9.11 |
| P16 - P17 | 1 | 6.05 | 1.8 | 0.7 | 7.62 |
| P17 - P19 | 1 | 6.25 | 1.8 | 0.61 | 6.86 |
| P19 - P34 | 1 | 6.43 | 1.8 | 0.61 | 7.06 |
| P34 - P36 | 1 | 6.43 | 1.8 | 0.61 | 7.06 |
| P36 - P53 | 1 | 6.23 | 1.8 | 0.61 | 6.84 |
| P53 - P52 | 1 | 6.05 | 1.8 | 0.7 | 7.62 |
| P52 - P51 | 1 | 6.1 | 1.8 | 0.83 | 9.11 |
| P51 - P50 | 1 | 3.05 | 1.8 | 0.93 | 5.11 |
|  | 1 | 3.05 | 1.8 | 0.64 | 3.51 |
| P50 - P49 | 1 | 6.1 | 1.8 | 0.68 | 7.47 |
| P49 - P48 | 1 | 6.1 | 1.8 | 0.72 | 7.91 |
| P48 - P47 | 1 | 2.91 | 1.8 | 0.96 | 5.03 |
|  | 1 | 2.91 | 1.8 | 0.74 | 3.88 |
| P46 - P45 | 1 | 6.48 | 1.8 | 0.8 | 9.33 |
| P45 - P44 | 1 | 6.3 | 1.8 | 0.93 | 10.55 |
| Subtotal |  |  |  |  | 247.11 |
| Total |  |  |  |  | 247.11 |

**02.06** m³ EXC. POZOS TIERRA C. DURA, M. MEC. HASTA 40 cm ANCHO CUCHARA (19/08/2012)
41.72 m³
Excavación, en pozos, de tierras de consistencia dura, realizada con medios mecánicos hasta una profundidad máxima de 4 m y cuchara de 40 cm ancho incluso extracción a los bordes y perfilado de fondos y laterales. Medido el volumen en perfil natural.

| Código | Ud | Descripción | Rendimiento | Precio |
|---|---|---|---|---|
| TP00100 | h | PEÓN ESPECIAL (mano de obra; 06/09/2012) | 0.24 | 0 |
| ME01400 | h | MINI RETROEXCAVADORA (maquinaria; 19/08/2012) | 0.332 | 0 |

| Medición | Uds. | Largo | Ancho | Alto | Parcial |
|---|---|---|---|---|---|
| VIGAS DE ATADO |  |  |  |  |  |
| P1 - P2 | 1 | 4.9 | 0.4 | 0.91 | 1.78 |
| P2 - P3 | 1 | 6.41 | 0.4 | 0.8 | 2.05 |
|  | 1 | 1 | 0.4 | 0.5 | 0.20 |
| P9 - P10 | 1 | 10.08 | 0.4 | 0.98 | 3.95 |
| P1 - P18 | 1 | 3.48 | 0.4 | 0.93 | 1.29 |
| P18 - P20 | 1 | 3.48 | 0.4 | 0.93 | 1.29 |
| P20 - P33 | 1 | 3.53 | 0.4 | 0.93 | 1.31 |
| P35 - P37 | 1 | 6.68 | 0.4 | 0.93 | 2.48 |
| P37 - P38 | 1 | 4.96 | 0.4 | 0.91 | 1.81 |
| P33 - P35 | 1 | 6.83 | 0.4 | 0.93 | 2.54 |
| P38 - P39 | 1 | 6.6 | 0.4 | 0.8 | 2.11 |
| P20 - P21 | 1 | 4.46 | 0.4 | 0.91 | 1.62 |
| P21 - P22 | 1 | 5.7 | 0.8 | 0.6 | 2.74 |
| P22 - P23 | 1 | 5.6 | 0.4 | 1.21 | 2.71 |
| P23 - P24 | 1 | 5.75 | 0.4 | 0.98 | 2.25 |
| P24 - P25 | 1 | 5.84 | 0.4 | 0.82 | 1.92 |
| P25 - P26 | 1 | 5.71 | 0.4 | 0.98 | 2.24 |
| P26 - P27 | 1 | 5.9 | 0.4 | 0.82 | 1.94 |
| P27 - P28 | 1 | 1.34 | 0.4 | 1.17 | 0.63 |
| P31 - P32 | 1 | 4.47 | 0.4 | 0.79 | 1.41 |
| P32 - P12 | 1 | 8.37 | 0.4 | 1.03 | 3.45 |
| Subtotal |  |  |  |  | 41.72 |
| Total |  |  |  |  | 41.72 |

**02.07** m³ RELLENO Y COMPACTADO MECÁNICOS S/APORTE
33.25 m³
m³. Relleno, extendido y compactado de tierras propias procedentes de la excavación, por medios mecánicos, i/regado de las mismas y p.p. de costes indirectos.

| Código | Ud | Descripción | Rendimiento | Precio |
|---|---|---|---|---|
| U01AA011 | h | Peón suelto | 0.064 | 0 |
| U04PY001 | m³ | Agua | 0.4 | 0 |
| A03CA005 | h | CARGADORA S/NEUMÁTICOS C=1,30 m³ | 0.016 | 0 |
| A03CI010 | h | MOTONIVELADORA C/ESCARIF. 110 CV | 0.012 | 0 |
| A03FB010 | h | CAMIÓN BASCULANTE 10 t | 0.012 | 0 |
| U02FP021 | h | Rulo autopropulsado 10 a 12 t | 0.072 | 0 |

| Medición | Uds. | Largo | Ancho | Alto | Parcial |
|---|---|---|---|---|---|
| ZAPATAS |  |  |  |  |  |
| P1 | 1 | 0.2 | 0.2 | 1.23 | 0.05 |
| P2 | 1 | 0.2 | 0.2 | 1.17 | 0.05 |
| P3 | 1 | 0.2 | 0.2 | 1.17 | 0.05 |
| P5 | 1 | 0.2 | 0.2 | 1.39 | 0.06 |
| P4 | 1 | 0.2 | 0.2 | 1.58 | 0.06 |
| P7 | 1 | 0.2 | 0.2 | 1.4 | 0.06 |
| P6 | 1 | 0.2 | 0.2 | 1.63 | 0.07 |
| P9 | 1 | 0.2 | 0.2 | 1.56 | 0.06 |
| P10 - P11 | 1 | 0.2 | 0.2 | 1.38 | 0.06 |
| P12 | 1 | 0.2 | 0.2 | 1.58 | 0.06 |
| P8 | 1 | 0.2 | 0.2 | 1.73 | 0.07 |
| P13 | 1 | 0.2 | 0.2 | 1.29 | 0.05 |
| P14 | 1 | 0.2 | 0.2 | 1.26 | 0.05 |
| P15 | 1 | 0.2 | 0.2 | 1.47 | 0.06 |
| P16 | 1 | 0.2 | 0.2 | 1.26 | 0.05 |
| P17 | 1 | 0.2 | 0.2 | 1.21 | 0.05 |
| P18 | 1 | 0.2 | 0.2 | 1.23 | 0.05 |
| P19 | 1 | 0.2 | 0.2 | 1.21 | 0.05 |
| P20 | 1 | 0.2 | 0.2 | 1.23 | 0.05 |
| P21 | 1 | 0.2 | 0.2 | 1.1 | 0.04 |
| P22 | 1 | 0.2 | 0.2 | 1.1 | 0.04 |
| P23, P25 y P26 | 3 | 0.2 | 0.2 | 1.1 | 0.13 |
| P24 | 1 | 0.2 | 0.2 | 1.1 | 0.04 |
| P27 | 1 | 0.2 | 0.2 | 1.1 | 0.04 |
| P28 | 1 | 0.2 | 0.2 | 1.56 | 0.06 |
| P29 | 1 | 0.2 | 0.2 | 1.31 | 0.05 |
| P30 - P31 | 1 | 0.2 | 0.2 | 1.38 | 0.06 |
| P32 | 1 | 0.2 | 0.2 | 1.1 | 0.04 |
| P35 | 1 | 0.2 | 0.2 | 1.43 | 0.06 |
| P34 | 1 | 0.2 | 0.2 | 1.21 | 0.05 |
| P37 | 1 | 0.2 | 0.2 | 1.23 | 0.05 |
| P38 | 1 | 0.2 | 0.2 | 1.27 | 0.05 |
| P33 | 1 | 0.2 | 0.2 | 1.43 | 0.06 |
| P36 | 1 | 0.2 | 0.2 | 1.21 | 0.05 |
| P39 | 1 | 0.2 | 0.2 | 1.69 | 0.07 |
| P40 | 1 | 0.2 | 0.2 | 1.58 | 0.06 |
| P41 | 1 | 0.2 | 0.2 | 1.39 | 0.06 |
| P42 | 1 | 0.2 | 0.2 | 1.63 | 0.07 |
| P43 | 1 | 0.2 | 0.2 | 1.4 | 0.06 |
| P46 - P47 | 1 | 0.2 | 0.2 | 1.38 | 0.06 |
| P44 | 1 | 0.2 | 0.2 | 1.73 | 0.07 |
| P45 | 1 | 0.2 | 0.2 | 1.56 | 0.06 |
| P48 | 1 | 0.2 | 0.2 | 1.58 | 0.06 |
| P49 | 1 | 0.2 | 0.2 | 1.29 | 0.05 |
| P50 | 1 | 0.2 | 0.2 | 1.26 | 0.05 |
| P51 | 1 | 0.2 | 0.2 | 1.47 | 0.06 |
| P53 | 1 | 0.2 | 0.2 | 1.21 | 0.05 |
| P52 | 1 | 0.2 | 0.2 | 1.26 | 0.05 |
| ZAPATAS MUROS IN SITU 25 cm |  |  |  |  |  |
| P3 - P4 | 1 | 5.95 | 0.2 | 1.06 | 1.26 |
| P4 - P5 | 1 | 5.3 | 0.2 | 0.83 | 0.88 |
| P5 - P6 | 1 | 5.3 | 0.2 | 0.67 | 0.71 |
| P6 - P7 | 1 | 5.4 | 0.2 | 0.83 | 0.90 |
| P7 - P8 | 1 | 5.6 | 0.2 | 0.67 | 0.75 |
| P44 - P43 | 1 | 6.3 | 0.2 | 1.04 | 1.31 |
| P43 - P42 | 1 | 6.3 | 0.2 | 0.73 | 0.92 |
| P42 - P41 | 1 | 6.3 | 0.2 | 1 | 1.26 |
| P41 - P40 | 1 | 6.3 | 0.2 | 0.71 | 0.89 |
| P40 - P39 | 1 | 6.45 | 0.2 | 0.93 | 1.20 |
| ZAPATAS MUROS IN SITU 30 cm |  |  |  |  |  |
| P8 - P9 | 1 | 1.29 | 0.2 | 1.12 | 0.29 |
| P9 - P28 | 1 | 7.67 | 0.2 | 0.95 | 1.46 |
| P28 - P29 | 1 | 1.41 | 0.2 | 0.95 | 0.27 |
| P29 - P30 | 1 | 5.13 | 0.2 | 0.95 | 0.97 |
| P30 - P10 | 1 | 6.87 | 0.2 | 0.95 | 1.31 |
| P11 - P12 | 1 | 2.47 | 0.2 | 0.74 | 0.37 |
|  | 1 | 2.47 | 0.2 | 1.01 | 0.50 |
| P12 - P13 | 1 | 6.05 | 0.2 | 0.82 | 0.99 |
| P13 - P14 | 1 | 6.1 | 0.2 | 0.56 | 0.68 |
| P14 - P15 | 1 | 3.05 | 0.2 | 0.65 | 0.40 |
|  | 1 | 3.05 | 0.2 | 0.9 | 0.55 |
| P15 - P16 | 1 | 6.1 | 0.2 | 0.83 | 1.01 |
| P16 - P17 | 1 | 6.05 | 0.2 | 0.7 | 0.85 |
| P17 - P19 | 1 | 6.25 | 0.2 | 0.61 | 0.76 |
| P19 - P34 | 1 | 6.43 | 0.2 | 0.61 | 0.78 |
| P34 - P36 | 1 | 6.43 | 0.2 | 0.61 | 0.78 |
| P36 - P53 | 1 | 6.23 | 0.2 | 0.61 | 0.76 |
| P53 - P52 | 1 | 6.05 | 0.2 | 0.7 | 0.85 |
| P52 - P51 | 1 | 6.1 | 0.2 | 0.83 | 1.01 |
| P51 - P50 | 1 | 3.05 | 0.2 | 0.93 | 0.57 |
|  | 1 | 3.05 | 0.2 | 0.64 | 0.39 |
| P50 - P49 | 1 | 6.1 | 0.2 | 0.68 | 0.83 |
| P49 - P48 | 1 | 6.1 | 0.2 | 0.72 | 0.88 |
| P48 - P47 | 1 | 2.91 | 0.2 | 0.96 | 0.56 |
|  | 1 | 2.91 | 0.2 | 0.74 | 0.43 |
| P46 - P45 | 1 | 6.48 | 0.2 | 0.8 | 1.04 |
| P45 - P44 | 1 | 6.3 | 0.2 | 0.93 | 1.17 |
| Subtotal |  |  |  |  | 33.25 |
| Total |  |  |  |  | 33.25 |

**02.08** m³ TRANSPORTE TIERRAS 10/20 km CARGA MECÁNICA
1348.67 m³
m³. Transporte de tierras procedentes de excavación a vertedero, con un recorrido total comprendido entre 10 y 20 Km, en camión volquete de 10 t, i/carga por medios mecánicos y p.p. de costes indirectos.

| Código | Ud | Descripción | Rendimiento | Precio |
|---|---|---|---|---|
| A03CA005 | h | CARGADORA S/NEUMÁTICOS C=1,30 m³ | 0 | 0 |
| A03FB010 | h | CAMIÓN BASCULANTE 10 t | 0 | 0 |

| Medición | Uds. | Parcial |
|---|---|---|
| Excavación Zapatas | 1093.09 | 1093.09 |
| Excavación Zapatas Muros | 247.11 | 247.11 |
| Excavación Vigas de Atado | 41.72 | 41.72 |
| Deducción Relleno | -33.25 | -33.25 |
| Subtotal |  | 1348.67 |
| Total |  | 1348.67 |

**02.09** m³ CANON DE VERTIDO TIERRA
1348.67 m³
m³. Canon de vertido de tierras al vertedero, i/tasas y p.p. de costes indirectos.

| Código | Ud | Descripción | Rendimiento | Precio |
|---|---|---|---|---|
| U02FW001 | m³ | Canon de vertido tierra a vertedero | 0 | 0 |

| Medición | Uds. | Parcial |
|---|---|---|
| Excavaciones | 1348.67 | 1348.67 |
| Total |  | 1348.67 |

**02.10** m³ EXC. RETROMARTILLO POZOS ROCA DURA
0 m³
m³. Excavación de pozos de cimentación, en terrenos de roca dura, con retro-martillo rompedor de 400, con extracción de tierras a los bordes, i/p.p. de costes indirectos.

| Código | Ud | Descripción | Rendimiento | Precio |
|---|---|---|---|---|
| U01AA011 | h | Peón suelto | 0.38 | 0 |
| U02AA005 | h | Retro-martillo rompedor 400 (maquinaria) | 0.48 | 0 |
| A03CF010 | h | RETROPALA S/NEUMÁT. ARTIC 102 CV | 0.104 | 0 |

## 03 CIMENTACIONES Y SOLERAS (12/09/1980)

**03.01** m³ HORMIGÓN LIMPIEZA HM-20/P/40/ IIa CEN. VERTIDO GRÚA
95.52 m³
m³. Hormigón en masa HM-20/P/40/ IIa N/mm², con tamaño máximo del árido de 40 mm elaborado en central para un desplazamiento máximo a la obra de 10 km para relleno y nivelado de fondos de cimentación, incluso vertido con pluma-grúa, vibrado y colocación. El espesor mínimo será de 10 cm, según CTE/DB-SE-C y EHE-08.

| Código | Ud | Descripción | Rendimiento | Precio |
|---|---|---|---|---|
| U01AA011 | h | Peón suelto | 0 | 0 |
| A03KB010 | h | PLUMA GRÚA DE 30 m (material) | 0 | 0 |
| A02FA513 | m³ | HORMIGÓN HM-20/P/40/ IIa CENTRAL (material) | 0 | 0 |

| Medición | Uds. | Largo | Ancho | Alto | Parcial |
|---|---|---|---|---|---|
| ZAPATAS |  |  |  |  |  |
| P30 - P31 | 1 | 5.7 | 5.7 | 0.1 | 3.25 |
| P10 - P11 | 1 | 4.5 | 4.9 | 0.1 | 2.21 |
| P46 - P47 | 1 | 3 | 4.5 | 0.1 | 1.35 |
| P1, P20 y P29 | 3 | 2.8 | 2.8 | 0.1 | 2.35 |
| P2 y P3 | 2 | 2.6 | 3.9 | 0.1 | 2.03 |
| P4, P6 y P7 | 3 | 3.7 | 4.5 | 0.1 | 5.00 |
| P5 | 1 | 3.9 | 4.5 | 0.1 | 1.76 |
| P8 y P9 | 2 | 3.3 | 4.5 | 0.1 | 2.97 |
| P12 | 1 | 3.1 | 4.5 | 0.1 | 1.40 |
| P13, P14, P15 y P16 | 4 | 3 | 4.5 | 0.1 | 5.40 |
| P48, P49, P50, P51 y P52 | 5 | 3 | 4.5 | 0.1 | 6.75 |
| P17 y P53 | 2 | 3.1 | 3.1 | 0.1 | 1.92 |
| P18 | 1 | 3.5 | 2.4 | 0.1 | 0.84 |
| P19, P34 y P36 | 3 | 4 | 2.7 | 0.1 | 3.24 |
| P21 | 1 | 3.2 | 3.2 | 0.1 | 1.02 |
| P22 | 1 | 3.7 | 3.7 | 0.1 | 1.37 |
| P23, P25 y P26 | 3 | 3.3 | 3.3 | 0.1 | 3.27 |
| P24 | 1 | 3.4 | 3.4 | 0.1 | 1.16 |
| P27 | 1 | 3.1 | 3.1 | 0.1 | 0.96 |
| P28 | 1 | 3.4 | 4.5 | 0.1 | 1.53 |
| P32 | 1 | 3 | 3 | 0.1 | 0.90 |
| P33 y P35 | 2 | 3.4 | 2.3 | 0.1 | 1.56 |
| P37 | 1 | 2.6 | 2.6 | 0.1 | 0.68 |
| P38 y P39 | 2 | 2.5 | 3.7 | 0.1 | 1.85 |
| P40, P41, P42, P43, P44 y P45 | 6 | 2.8 | 4.1 | 0.1 | 6.89 |
| ZAPATAS MUROS IN SITU 25 cm |  |  |  |  |  |
| P3 - P4 | 1 | 5.95 | 1.05 | 0.1 | 0.62 |
| P4 - P5 | 1 | 5.3 | 1.05 | 0.1 | 0.56 |
| P5 - P6 | 1 | 5.3 | 1.05 | 0.1 | 0.56 |
| P6 - P7 | 1 | 5.4 | 1.05 | 0.1 | 0.57 |
| P7 - P8 | 1 | 5.6 | 1.05 | 0.1 | 0.59 |
| P44 - P43 | 1 | 6.3 | 1.05 | 0.1 | 0.66 |
| P43 - P42 | 1 | 6.3 | 1.05 | 0.1 | 0.66 |
| P42 - P41 | 1 | 6.3 | 1.05 | 0.1 | 0.66 |
| P41 - P40 | 1 | 6.3 | 1.05 | 0.1 | 0.66 |
| P40 - P39 | 1 | 6.45 | 1.05 | 0.1 | 0.68 |
| ZAPATAS MUROS IN SITU 30 cm |  |  |  |  |  |
| P8 - P9 | 1 | 1.29 | 1.6 | 0.1 | 0.21 |
| P9 - P28 | 1 | 7.67 | 1.6 | 0.1 | 1.23 |
| P28 - P29 | 1 | 1.41 | 1.6 | 0.1 | 0.23 |
| P29 - P30 | 1 | 5.13 | 1.6 | 0.1 | 0.82 |
| P30 - P10 | 1 | 6.87 | 1.6 | 0.1 | 1.10 |
| P11 - P12 | 1 | 2.47 | 1.6 | 0.1 | 0.40 |
|  | 1 | 2.47 | 1.6 | 0.1 | 0.40 |
| P12 - P13 | 1 | 6.05 | 1.6 | 0.1 | 0.97 |
| P13 - P14 | 1 | 6.1 | 1.6 | 0.1 | 0.98 |
| P14 - P15 | 1 | 3.05 | 1.6 | 0.1 | 0.49 |
|  | 1 | 3.05 | 1.6 | 0.1 | 0.49 |
| P15 - P16 | 1 | 6.1 | 1.6 | 0.1 | 0.98 |
| P16 - P17 | 1 | 6.05 | 1.6 | 0.1 | 0.97 |
| P17 - P19 | 1 | 6.25 | 1.6 | 0.1 | 1.00 |
| P19 - P34 | 1 | 6.43 | 1.6 | 0.1 | 1.03 |
| P34 - P36 | 1 | 6.43 | 1.6 | 0.1 | 1.03 |
| P36 - P53 | 1 | 6.23 | 1.6 | 0.1 | 1.00 |
| P53 - P52 | 1 | 6.05 | 1.6 | 0.1 | 0.97 |
| P52 - P51 | 1 | 6.1 | 1.6 | 0.1 | 0.98 |
| P51 - P50 | 1 | 3.05 | 1.6 | 0.1 | 0.49 |
|  | 1 | 3.05 | 1.6 | 0.1 | 0.49 |
| P50 - P49 | 1 | 6.1 | 1.6 | 0.1 | 0.98 |
| P49 - P48 | 1 | 6.1 | 1.6 | 0.1 | 0.98 |
| P48 - P47 | 1 | 2.91 | 1.6 | 0.1 | 0.47 |
|  | 1 | 2.91 | 1.6 | 0.1 | 0.47 |
| P46 - P45 | 1 | 6.48 | 1.6 | 0.1 | 1.04 |
| P45 - P44 | 1 | 6.3 | 1.6 | 0.1 | 1.01 |
| MUELLES DE CARGA |  |  |  |  |  |
| Losas Fosos Muelles de Carga | 3 | 2.44 | 2.41 | 0.1 | 1.76 |
| VIGAS DE ATADO |  |  |  |  |  |
| P1 - P2 | 1 | 4.9 | 0.4 | 0.1 | 0.20 |
| P2 - P3 | 1 | 6.41 | 0.4 | 0.1 | 0.26 |
|  | 1 | 1 | 0.4 | 0.1 | 0.04 |
| P9 - P10 | 1 | 10.08 | 0.4 | 0.1 | 0.40 |
| P1 - P18 | 1 | 3.48 | 0.4 | 0.1 | 0.14 |
| P18 - P20 | 1 | 3.48 | 0.4 | 0.1 | 0.14 |
| P20 - P33 | 1 | 3.53 | 0.4 | 0.1 | 0.14 |
| P35 - P37 | 1 | 6.68 | 0.4 | 0.1 | 0.27 |
| P37 - P38 | 1 | 4.96 | 0.4 | 0.1 | 0.20 |
| P33 - P35 | 1 | 6.83 | 0.4 | 0.1 | 0.27 |
| P38 - P39 | 1 | 6.6 | 0.4 | 0.1 | 0.26 |
| P20 - P21 | 1 | 4.46 | 0.4 | 0.1 | 0.18 |
| P21 - P22 | 1 | 5.7 | 0.8 | 0.1 | 0.46 |
| P22 - P23 | 1 | 5.6 | 0.4 | 0.1 | 0.22 |
| P23 - P24 | 1 | 5.75 | 0.4 | 0.1 | 0.23 |
| P24 - P25 | 1 | 5.84 | 0.4 | 0.1 | 0.23 |
| P25 - P26 | 1 | 5.71 | 0.4 | 0.1 | 0.23 |
| P26 - P27 | 1 | 5.9 | 0.4 | 0.1 | 0.24 |
| P27 - P28 | 1 | 1.34 | 0.4 | 0.1 | 0.05 |
| P31 - P32 | 1 | 4.47 | 0.4 | 0.1 | 0.18 |
| P32 - P12 | 1 | 8.37 | 0.4 | 0.1 | 0.33 |
| Subtotal |  |  |  |  | 95.52 |
| Total |  |  |  |  | 95.52 |

**03.02** m³ HORMIGÓN HA-25/B/40/ IIa ZAPATAS. ENCOF.
609.16 m³
m³. Hormigón armado HA-25/B/40/ IIa N/mm², con tamaño máximo del árido de 20 mm, consistencia blanda, elaborado en central para un desplazamiento máximo a la obra de 10 km en relleno de zapatas de cimentación, i/armadura B-500 S, cuantía según se representa en planos, encofrado y desencofrado si fuese preciso, vertido por medio de camión-bomba, vibrado y colocación. Según CTE/DB-SE-C y EHE-08.

| Código | Ud | Descripción | Rendimiento | Precio |
|---|---|---|---|---|
| U01AA011 | h | Peón suelto | 0 | 0 |
| U04MX001 | m³ | Bombeado hormigón 56 a 75 m³ | 0 | 0 |
| U04MX100 | ud | Desplazamiento y montado camión bomba | 0 | 0 |
| A02FA735 | m³ | HORMIGÓN HA-25/B/40/ IIa CENTRAL | 0 | 0 |
| D04AA201 | kg | ACERO CORRUGADO B 500-S | 0 | 0 |
| D04CA101 | m² | ENCOFRADO MADERA ZAPATAS | 0 | 0 |

| Medición | Uds. | Largo | Ancho | Alto | Parcial |
|---|---|---|---|---|---|
| ZAPATAS |  |  |  |  |  |
| P30 - P31 | 1 | 5.7 | 5.7 | 1.05 | 34.11 |
| P10 - P11 | 1 | 4.5 | 4.9 | 1.05 | 23.15 |
| P46 - P47 | 1 | 3 | 4.5 | 1.05 | 14.18 |
| P1, P20 y P29 | 3 | 2.8 | 2.8 | 0.8 | 18.82 |
| P2 y P3 | 2 | 2.6 | 3.9 | 0.85 | 17.24 |
| P4, P6 y P7 | 3 | 3.7 | 4.5 | 1.05 | 52.45 |
| P5 | 1 | 3.9 | 4.5 | 1.05 | 18.43 |
| P8 y P9 | 2 | 3.3 | 4.5 | 1.05 | 31.19 |
| P12 | 1 | 3.1 | 4.5 | 1.05 | 14.65 |
| P13, P14, P15 y P16 | 4 | 3 | 4.5 | 1.05 | 56.70 |
| P48, P49, P50, P51 y P52 | 5 | 3 | 4.5 | 1.05 | 70.88 |
| P17 y P53 | 2 | 3.1 | 3.1 | 1.05 | 20.18 |
| P18 | 1 | 3.5 | 2.4 | 0.8 | 6.72 |
| P19, P34 y P36 | 3 | 4 | 2.7 | 1.05 | 34.02 |
| P21 | 1 | 3.2 | 3.2 | 0.8 | 8.19 |
| P22 | 1 | 3.7 | 3.7 | 0.8 | 10.95 |
| P23, P25 y P26 | 3 | 3.3 | 3.3 | 0.8 | 26.14 |
| P24 | 1 | 3.4 | 3.4 | 0.8 | 9.25 |
| P27 | 1 | 3.1 | 3.1 | 0.8 | 7.69 |
| P28 | 1 | 3.4 | 4.5 | 1.05 | 16.07 |
| P32 | 1 | 3 | 3 | 0.8 | 7.20 |
| P33 y P35 | 2 | 3.4 | 2.3 | 1 | 15.64 |
| P37 | 1 | 2.6 | 2.6 | 0.8 | 5.41 |
| P38 y P39 | 2 | 2.5 | 3.7 | 0.95 | 17.58 |
| P40, P41, P42, P43, P44 y P45 | 6 | 2.8 | 4.1 | 1.05 | 72.32 |
| Subtotal |  |  |  |  | 609.16 |
| Total |  |  |  |  | 609.16 |

**03.03** ud INSTALACIÓN DUCTOS (21/04/2020)
50 ud
Instalación, ensamblaje y anclaje de ductos con vainas suministradas por la empresa estructurista, en zapatas según ubicación en planos y pilares de estructura, anclaje con Peikkos, incluyendo plantilla para su colocación y esperas. Totalmente montado, así como relleno de Grout.

| Medición | Uds. | Parcial |
|---|---|---|
| ZAPATAS | 50 | 50.00 |
| Total |  | 50 |

**03.04** m³ HORMIGÓN HA-25/B/40/ IIa ZAPATAS MUROS. BOMBA
121.34 m³
m³. Hormigón armado HA-25/B/40/ IIa N/mm², con tamaño máximo del árido de 20 mm, consistencia blanda, elaborado en central para un desplazamiento máximo a la obra de 10 km en relleno de zapatas cimentación muros, incluso armadura B-500 S, cuantía según se representa en planos, vertido por medio de camión-bomba, vibrado y colocado. Según CTE/DB-SE-C y EHE-08.

| Código | Ud | Descripción | Rendimiento | Precio |
|---|---|---|---|---|
| U01AA011 | h | Peón suelto | 0 | 0 |
| U04MX001 | m³ | Bombeado hormigón 56 a 75 m³ | 0 | 0 |
| U04MX100 | ud | Desplazamiento y montado camión bomba | 0 | 0 |
| A02FA735 | m³ | HORMIGÓN HA-25/B/40/ IIa CENTRAL | 0 | 0 |
| D04AA201 | kg | ACERO CORRUGADO B 500-S | 0 | 0 |

| Medición | Uds. | Largo | Ancho | Alto | Parcial |
|---|---|---|---|---|---|
| ZAPATAS MUROS IN SITU 25 cm |  |  |  |  |  |
| P3 - P4 | 1 | 5.95 | 1.05 | 0.35 | 2.19 |
| P4 - P5 | 1 | 5.3 | 1.05 | 0.35 | 1.95 |
| P5 - P6 | 1 | 5.3 | 1.05 | 0.35 | 1.95 |
| P6 - P7 | 1 | 5.4 | 1.05 | 0.35 | 1.98 |
| P7 - P8 | 1 | 5.6 | 1.05 | 0.35 | 2.06 |
| P44 - P43 | 1 | 6.3 | 1.05 | 0.35 | 2.32 |
| P43 - P42 | 1 | 6.3 | 1.05 | 0.35 | 2.32 |
| P42 - P41 | 1 | 6.3 | 1.05 | 0.35 | 2.32 |
| P41 - P40 | 1 | 6.3 | 1.05 | 0.35 | 2.32 |
| P40 - P39 | 1 | 6.45 | 1.05 |  | 6.77 |
| ZAPATAS MUROS IN SITU 30 cm |  |  |  |  |  |
| P8 - P9 | 1 | 1.29 | 1.6 | 0.45 | 0.93 |
| P9 - P28 | 1 | 7.67 | 1.6 | 0.45 | 5.52 |
| P28 - P29 | 1 | 1.41 | 1.6 | 0.45 | 1.02 |
| P29 - P30 | 1 | 5.13 | 1.6 | 0.45 | 3.69 |
| P30 - P10 | 1 | 6.87 | 1.6 | 0.45 | 4.95 |
| P11 - P12 | 1 | 2.47 | 1.6 | 0.45 | 1.78 |
|  | 1 | 2.47 | 1.6 | 0.45 | 1.78 |
| P12 - P13 | 1 | 6.05 | 1.6 | 0.45 | 4.36 |
| P13 - P14 | 1 | 6.1 | 1.6 | 0.45 | 4.39 |
| P14 - P15 | 1 | 3.05 | 1.6 | 0.45 | 2.20 |
|  | 1 | 3.05 | 1.6 | 0.45 | 2.20 |
| P15 - P16 | 1 | 6.1 | 1.6 | 0.45 | 4.39 |
| P16 - P17 | 1 | 6.05 | 1.6 | 0.45 | 4.36 |
| P17 - P19 | 1 | 6.25 | 1.6 | 0.45 | 4.50 |
| P19 - P34 | 1 | 6.43 | 1.6 | 0.45 | 4.63 |
| P34 - P36 | 1 | 6.43 | 1.6 | 0.45 | 4.63 |
| P36 - P53 | 1 | 6.23 | 1.6 | 0.45 | 4.49 |
| P53 - P52 | 1 | 6.05 | 1.6 | 0.45 | 4.36 |
| P52 - P51 | 1 | 6.1 | 1.6 | 0.45 | 4.39 |
| P51 - P50 | 1 | 3.05 | 1.6 | 0.45 | 2.20 |
|  | 1 | 3.05 | 1.6 | 0.45 | 2.20 |
| P50 - P49 | 1 | 6.1 | 1.6 | 0.45 | 4.39 |
| P49 - P48 | 1 | 6.1 | 1.6 | 0.45 | 4.39 |
| P48 - P47 | 1 | 2.91 | 1.6 | 0.45 | 2.10 |
|  | 1 | 2.91 | 1.6 | 0.45 | 2.10 |
| P46 - P45 | 1 | 6.48 | 1.6 | 0.45 | 4.67 |
| P45 - P44 | 1 | 6.3 | 1.6 | 0.45 | 4.54 |
| Subtotal |  |  |  |  | 121.34 |
| Total |  |  |  |  | 121.34 |

**03.05** m³ HORMIGÓN HA-25/B/40/ IIa CIM. VIGAS ATADO. BOMBA
25.73 m³
m³. Hormigón armado HA-25/B/40/ IIa N/mm², con tamaño máximo del árido de 20 mm, consistencia blanda, elaborado en central para un desplazamiento máximo a la obra de 10 km en relleno de vigas riostras, incluso armadura B-500 S, cuantía según se representa en planos, vertido por medio de camión-bomba, vibrado y colocado. Según CTE/DB-SE-C y EHE-08.

| Código | Ud | Descripción | Rendimiento | Precio |
|---|---|---|---|---|
| U01AA011 | h | Peón suelto | 0 | 0 |
| U04MX001 | m³ | Bombeado hormigón 56 a 75 m³ | 0 | 0 |
| U04MX100 | ud | Desplazamiento y montado camión bomba | 0 | 0 |
| A02FA735 | m³ | HORMIGÓN HA-25/B/40/ IIa CENTRAL | 0 | 0 |
| D04AA201 | kg | ACERO CORRUGADO B 500-S | 0 | 0 |

| Medición | Uds. | Largo | Ancho | Alto | Parcial |
|---|---|---|---|---|---|
| VIGAS DE ATADO |  |  |  |  |  |
| P1 - P2 | 1 | 4.9 | 0.4 | 0.5 | 0.98 |
| P2 - P3 | 1 | 7.44 | 0.4 | 0.5 | 1.49 |
| P9 - P10 | 1 | 10.08 | 0.4 | 0.5 | 2.02 |
| P1 - P18 | 1 | 3.48 | 0.4 | 0.5 | 0.70 |
| P18 - P20 | 1 | 3.48 | 0.4 | 0.5 | 0.70 |
| P20 - P33 | 1 | 3.53 | 0.4 | 0.5 | 0.71 |
| P33 - P35 | 1 | 6.83 | 0.4 | 0.5 | 1.37 |
| P35 - P37 | 1 | 6.68 | 0.4 | 0.5 | 1.34 |
| P37 - P38 | 1 | 4.96 | 0.4 | 0.5 | 0.99 |
| P38 - P39 | 1 | 6.6 | 0.4 | 0.5 | 1.32 |
| P20 - P21 | 1 | 4.46 | 0.4 | 0.5 | 0.89 |
| P21 - P22 | 1 | 5.7 | 0.4 | 0.5 | 1.14 |
| P22 - P23 | 1 | 5.6 | 0.4 | 0.5 | 1.12 |
| P23 - P24 | 1 | 5.75 | 0.4 | 0.5 | 1.15 |
| P24 - P25 | 1 | 5.84 | 0.4 | 0.5 | 1.17 |
| P25 - P26 | 1 | 5.71 | 0.4 | 0.5 | 1.14 |
| P26 - P27 | 1 | 5.9 | 0.4 | 0.5 | 1.18 |
| P27 - P28 | 1 | 1.34 | 0.4 | 0.5 | 0.27 |
| Incremento encuentro zapata P28 (-1,65) | 1 | 1.45 | 0.4 | 1.35 | 0.78 |
| P31 - P32 | 1 | 4.47 | 0.4 | 0.5 | 0.89 |
| Incremento encuentro zapata P31 (-1,65) | 1 | 2.55 | 0.4 | 1.35 | 1.38 |
| P32 - P12 | 1 | 8.37 | 0.4 | 0.5 | 1.67 |
| Incremento encuentro zapata P12 (-2,01) | 1 | 1.95 | 0.4 | 1.71 | 1.33 |
| Subtotal |  |  |  |  | 25.73 |
| Total |  |  |  |  | 25.73 |

**03.06** m³ HORM. ARM. HA-25 45 kg/m³ MUROS a 1 cara e= 25 cm
17.76 m³
m³. Hormigón armado HA-25/P/20/ IIa N/mm² con tamaño máximo del árido de 20 mm, elaborado en central para un desplazamiento máximo a la obra de 10 km en rellenos de muros, incluso armadura B-500 S , armado según se representa en planos, encofrado y desencofrado con paneles metálicos a una cara, i/ aplicación de desencofrante, vertido con grúa y vibrado. Según CTE/DB-SE-C y EHE-08.

| Código | Ud | Descripción | Rendimiento | Precio |
|---|---|---|---|---|
| U01AA011 | h | Peón suelto | 0 | 0 |
| A02FA723 | m³ | HORMIGÓN HA-25/P/20/ IIa CENTRAL (material) | 0 | 0 |
| D04AA201 | kg | ACERO CORRUGADO B 500-S | 0 | 0 |
| D04CX601 | m² | ENCOFRADO METÁLICO EN MUROS 1 C | 0 | 0 |

| Medición | Uds. | Largo | Ancho | Alto | Parcial |
|---|---|---|---|---|---|
| MURO INSITU esp. 25 |  |  |  |  |  |
| P3 - P4 | 1 | 9.1 | 0.25 | 0.64 | 1.46 |
| P4 - P5 | 1 | 9.1 | 0.25 | 0.64 | 1.46 |
| P5 - P6 | 1 | 9.1 | 0.25 | 0.64 | 1.46 |
| P6 - P7 | 1 | 9.1 | 0.25 | 0.99 | 2.25 |
| P7 - P8 | 1 | 9.1 | 0.25 | 0.99 | 2.25 |
| P39 - P40 | 1 | 9.1 | 0.25 | 0.64 | 1.46 |
| P40 - P41 | 1 | 9.1 | 0.25 | 0.64 | 1.46 |
| P41 - P42 | 1 | 9.1 | 0.25 | 0.64 | 1.46 |
| P42 - P43 | 1 | 9.1 | 0.25 | 0.99 | 2.25 |
| P43 - P44 | 1 | 9.1 | 0.25 | 0.99 | 2.25 |
| Subtotal |  |  |  |  | 17.76 |
| Total |  |  |  |  | 17.76 |

**03.07** m³ HORM. ARM. HA-25 45 kg/m³ MUROS a 1 cara e= 30 cm
121.61 m³
m³. Hormigón armado HA-25/P/20/ IIa N/mm² con tamaño máximo del árido de 20 mm, elaborado en central para un desplazamiento máximo a la obra de 10 km en rellenos de muros, incluso armadura B-500 S (45 kg/m³) armado según se representa en planos, equivalente a cuadrícula de 15x15 cm de redondo D=10 mm), encofrado y desencofrado con paneles metálicos a una cara, i/ aplicación de desencofrante, vertido con grúa y vibrado. Según CTE/DB-SE-C y EHE-08.

| Código | Ud | Descripción | Rendimiento | Precio |
|---|---|---|---|---|
| U01AA011 | h | Peón suelto | 2 | 0 |
| A02FA723 | m³ | HORMIGÓN HA-25/P/20/ IIa CENTRAL | 1.2 | 0 |
| D04AA201 | kg | ACERO CORRUGADO B 500-S | 45 | 0 |
| D04CX601 | m² | ENCOFRADO METÁLICO EN MUROS 1 C | 4 | 0 |

| Medición | Uds. | Largo | Ancho | Alto | Parcial |
|---|---|---|---|---|---|
| MUROS IN SITU Esp. : 30cm. |  |  |  |  |  |
| P8 - P9 | 1 | 4.59 | 0.3 | 1.45 | 2.00 |
| P9 - P28 | 1 | 12.17 | 0.3 | 1.45 | 5.29 |
| P28 - P29 | 1 | 4.51 | 0.3 | 1.45 | 1.96 |
| Muelle de carga | -1 | 2.04 | 0.3 | 0.6 | -0.37 |
| P29 - P30 | 1 | 9.1 | 0.3 | 1.45 | 3.96 |
| Muelle de carga | -2 | 2.04 | 0.3 | 0.6 | -0.73 |
| P30 - P10 | 1 | 12.17 | 0.3 | 1.45 | 5.29 |
| P10 - P12 | 1 | 4.82 | 0.3 | 1.45 | 2.10 |
|  | 1 | 4.02 | 0.3 | 1.81 | 2.18 |
| P12 - P13 | 1 | 9.1 | 0.3 | 1.81 | 4.94 |
| P13 - P14 | 1 | 9.1 | 0.3 | 1.81 | 4.94 |
| P14 - P15 | 1 | 4.55 | 0.3 | 1.81 | 2.47 |
|  | 1 | 4.55 | 0.3 | 2.26 | 3.08 |
| P15 - P16 | 1 | 9.1 | 0.3 | 2.26 | 6.17 |
| P16 - P17 | 1 | 9.56 | 0.3 | 2.26 | 6.48 |
| P16 - P17 | 1 | 9.56 | 0.3 | 2.26 | 6.48 |
| P17 - P19 | 1 | 9.59 | 0.3 | 2.26 | 6.50 |
| P19 - P34 | 1 | 9.13 | 0.3 | 2.26 | 6.19 |
| P34 - P36 | 1 | 9.12 | 0.3 | 2.26 | 6.18 |
| P36 - P53 | 1 | 9.59 | 0.3 | 2.26 | 6.50 |
| P52 - P53 | 1 | 9.1 | 0.3 | 2.26 | 6.17 |
| P52 - P51 | 1 | 9.1 | 0.3 | 2.26 | 6.17 |
| P51 - P50 | 1 | 4.55 | 0.3 | 2.26 | 3.08 |
|  | 1 | 4.55 | 0.3 | 1.81 | 2.47 |
| P50 - P49 | 1 | 9.1 | 0.3 | 1.81 | 4.94 |
| P49 - P48 | 1 | 9.1 | 0.3 | 1.81 | 4.94 |
| P48 - P47 | 1 | 4.41 | 0.3 | 1.81 | 2.39 |
|  | 1 | 4.41 | 0.3 | 1.45 | 1.92 |
| P46 - P45 | 1 | 9.1 | 0.3 | 1.45 | 3.96 |
| P45 - P44 | 1 | 9.1 | 0.3 | 1.45 | 3.96 |
| Subtotal |  |  |  |  | 121.61 |
| Total |  |  |  |  | 121.61 |

**03.08** m³ HORM. ARM. HA-25/B/20/IIa B400S EN MURO CONT. I/ENC. 1C. V/BOMBA (15/12/2007)
2.47 m³
Hormigón armado HA-25/B/20/IIa, consistencia blanda y tamaño máximo del árido 20 mm, en muros de contención, suministrado y puesta en obra, vertido con bomba, armadura de acero B 400S con una cuantía de 60 Kg/m³, incluso p.p. de encofrado a una cara con chapa metálica, desencofrado, ferrallado, separadores, vibrado y curado; según instrucción EHE y CTE. Medido el volumén teórico ejecutado.

| Código | Ud | Descripción | Rendimiento | Precio |
|---|---|---|---|---|
| MB00200 | h | BOMBA DE HORMIGONAR (maquinaria; 19/08/2012) | 0.15 | 0 |
| 03ACC00010 | kg | ACERO EN BARRAS CORRUGADAS B400S EN CIMENT. (15/12/2007) | 60 | 0 |
| 03ERT80050 | m2 | ENCOFRADO METÁLICO 1 C. EN MURO DE CONTENCIÓN (15/12/2007) | 2.9 | 0 |
| 03HAM80040 | m3 | HORMIGÓN HA-25/B/20/IIa EN MUROS DE CONTENCIÓN (19/08/2012) | 1 | 0 |

| Medición | Uds. | Largo | Ancho | Alto | Parcial |
|---|---|---|---|---|---|
| MUROS MUELLE DE CARGA | 6 | 2.21 | 0.2 | 0.6 | 1.59 |
|  | 3 | 2.44 | 0.2 | 0.6 | 0.88 |
| Subtotal |  |  |  |  | 2.47 |
| Total |  |  |  |  | 2.47 |

**03.09** m³ HORMIGÓN ARM. HA-25/B/40/ IIa LOSAS CIM. V. B.
4.41 m³
m³. Hormigón armado HA-25/B/40/ IIa N/mm², con tamaño máximo del árido de 40 mm, consistencia blanda, elaborado en central para un desplazamiento máximo a la obra de 10 km en relleno de losas de cimentación, incluso armadura B-500 S, cuantía según planos, vertido por medio de camión bomba, vibrado y colocado. Según CTE/DB-SE-C y EHE-08.

| Código | Ud | Descripción | Rendimiento | Precio |
|---|---|---|---|---|
| U01AA011 | h | Peón suelto | 0.95 | 0 |
| U04MX001 | m³ | Bombeado hormigón 56 a 75 m³ | 1 | 0 |
| U04MX100 | ud | Desplazamiento y montado camión bomba | 0.005 | 0 |
| A02FA735 | m³ | HORMIGÓN HA-25/B/40/ IIa CENTRAL | 1 | 0 |
| D04AA201 | kg | ACERO CORRUGADO B 500-S | 60 | 0 |

| Medición | Uds. | Largo | Ancho | Alto | Parcial |
|---|---|---|---|---|---|
| Losas Fosos Muelles de Carga | 3 | 2.44 | 2.41 | 0.25 | 4.41 |
| Total |  |  |  |  | 4.41 |

**03.10** m² RASANTEO Y REFINO SUPERFICIE BASE SOLERA (18/02/2021)
3353.28 m²
m². Rasanteo y refino de zahorra en superficie de coronación de base de solera a la cota de plataforma reflejada en planos mediante motoniveladora y compactada convenientemente, con comprobación de capa de zahorra de 10 cm sobre caliz superior de zapatas, según la pendiente establecida para la zona de elaboración y proceso.

| Medición | Uds. | Largo | Ancho | Parcial |
|---|---|---|---|---|
| Edificio Industrial | 1 | 89.78 | 37.35 | 3353.28 |
| Total |  |  |  | 3353.28 |

**03.11** m² SOLERA VENTILADA CÁMARAS CONSERVACIÓN CONGELADOS. TIPO 1 (18/02/2021)
1718.1 m²
Solera ventilada de hormigón en Cámaras de Conservación de Congelado según especificaciones reflejada en planos, formada por:
- PRESOLERA 10cm de espesor: mediante hormigón HM-20/P/40/IIa N/mm², con tamaño máximo de árido 40 mm, elaborado en central armado con malla 15*15*5 mm, sobre zahorra compactada con lámina de polietileno Galga 1000 .
- CAVITI de polipropileno 25 cm: en toda la superficie ensamblado tridimensionalmente y ubicado sobre presolera para ventilación.
- CAPA DE COMPRESIÓN armada de 8 cm de espesor: mediante hormigón HA-25/B/20/IIa N/mm², con tamaño máximo de árido 20 mm consistencia blanda, elaborado en central armado con mallazo 15*15*8, incluido incorporación de lámina de polietileno Galga 800 en capa superior.
- AISLAMIENTO de poliuretano, en planchas de alta densidad y KPA-500 formados por 2 Uds de 80 mm/Ud y lámina de polietileno Galga 1000 en capa superior.
- SOLERA HORMIGÓN 25 cm, de espesor: mediante hormigón bombeado HA-25/B/20/IIa N/mm², cono 9-12 en obra, con fibras metálicas a razón de 25 kg/m³ de triple gancho de anclaje y una resistencia mínima a la tracción de 1450 MPa y mallazo de 15*15*8 a colocar en el tercio superio sobre celosía metálica de 15 cm cada m, acabado pulido.
Incluido:
- Incorporación de tubos de ventilación de solera instalados por la zona interior de la nave a razón de 1 Ud de tubería de PVC Ø 160 mm cada 3 m hasta una altura de 9,50 m.
- Juntas de desolidarización periférica mediante Fompex de 1 cm de espesor.
- Encofrado y desencofrado de juntas de construcción incluyendo colocación de las mismas de refuerzo de juntas tipo Permaban Signature Slide o Similar galvanizada, situada en el punto medio del lado largo de las Cámaras y en la pisadera de la puerta, del lado interior.
- Fratasado mecánico de hormigón.
- Suministro e incorporación de capa de rodadura gris antracita dosificación 6,00 kg/m²/2 mm de espesor Qualitop Millenium o Similar.
- Enlisado y pulido mecánico de la superficie. Planeidad ASTM FF 60 FL 40.
- Curado de hormigón.
- Aserrado mecánico de juntas de retracción con una anchura de 3 mm y una profundidad de 1/3 del espesor de la solera.
- Sellado de juntas de retracción mediante masilla de poliuretano cuando la solera esté completamente seca.
- Zunchos de soportación de paneles verticales de las cámaras (paramentos laterales, posterior y frontal.

| Medición | Uds. | Largo | Ancho | Parcial |
|---|---|---|---|---|
| Cámaras Conservación de Congelados. | 1 | 46 | 37.35 | 1718.10 |
| Total |  |  |  | 1718.1 |

**03.12** m² SOLERA ZONA DE ELABORACIÓN Y PROCESO. TIPO 2
2873.05 m²
m². Solera de hormigón en Zona Elaboración y Proceso según especificaciones reflejadas en planos, formada por:
- Solera de hormigón de 20 cm de espesor semipulida realizada con hormigón bombeado HA-25/P/20/IIa N/mm², cono 9-12 en obra, con control de retracción y con pendientes mínimas hacia sumideros y canalinas del 2%, y armado con mallazo electrosoldado #150x150x8 mm, sobre zahorra compactada con lámina de polietileno Galga 1000.
Acabado superficial mediante pavimento de mortero Epoxi cuarzo color (4-5 mm), incluido fresado o granallado para apertura de poro, resina de adherencia, resina base, espolvoreo de árido y resina transparente de acabado.
Incluido:
- Protección de las paredes.
- Junta de desolidarización periférica mediante Fompex de 1 cm de espesor.
- Suministro y colocación de refuerzo mediante malla 15x15x6 y/o barras corrugadas en puntos débiles de solera (arquetas, esquinas, muelles, canalinas, etc.)
- Suministro y colocación de refuerzo de juntas de construcción mediante sistema Permaban Signature Slide o Similar galvanizada.
- Fratasado mecánico del hormigón y acabado semipulido para recibir revestimiento para uso alimentario.
- Curado de hormigón.
- Aserrado mecánico de juntas de retracción con una anchura de 3 mm y una profundidad de 1/3 del espesor de la solera.

| Código | Ud | Descripción | Rendimiento | Precio |
|---|---|---|---|---|
| D04PM208 | m² | SOLERA HA-25 #150x150x8 20 cm | 0 | 0 |
| U16DA001XX | m² | Lámina Galga (material) | 0 | 0 |
| U36KA240 | kg | Resina Epoxi PREPOXY SUELOS (material; 18/02/2021) | 0 | 0 |

| Medición | Uds. | Largo | Parcial |
|---|---|---|---|
| Zona Producción y Elaboración. (m²) | 1 | 2873.05 | 2873.05 |
| Total |  |  | 2873.05 |

**03.13** m² SOLERA ZONA OFICINAS Y ASEOS. TIPO 3
164 m²
m². Solera de Zonas de Oficina y Aseos - Vestuarios, de 15 cm de espesor, realizada con hormigón HA-25/P/20/IIa N/mm², tamaño máximo del árido 20 mm elaborado en central, i/vertido, colocación y armado con mallazo electrosoldado #150x150x6 mm, sobre zahorra compactada, con lámina de polietileno Galga 1000. Incluso p.p. de juntas, aserrado de las mismas, fratasado. Según EHE-08.

| Código | Ud | Descripción | Rendimiento | Precio |
|---|---|---|---|---|
| D04PM156 | m² | SOLERA HA-25 #150x150x6 15 cm | 1 | 0 |
| U16DA001XX | m² | Lámina Galga | 1.05 | 0 |

| Medición | Uds. | Largo | Parcial |
|---|---|---|---|
| Zona ASEOS - VESTUARIOS (m²) | 1 | 100 | 100.00 |
| Zona OFICINAS (m²) | 1 | 64 | 64.00 |
| Subtotal |  |  | 164.00 |
| Total |  |  | 164 |

**03.14** m ZOCALO MEDIA CAÑA (18/02/2021)
275 m
Formación de zócalo de media caña elaborado in situ con masilla epoxidica, con aplicación del mismo árido de color que el pavimento. En todo el perímetro de la Zona de Elaboración y Procesado. Totalmente ejecutado.

**03.15** m ZOCALO PROTECCIÓN ZONA DE CÁMARAS (18/02/2021)
284.3 m
Zocalo de protección de paramentos verticales de cámaras mediante murete de hormigón armado HA-25/P/20/IIa espesor 12 cm y altura 50 cm, con bisel, con mallazo 150*150*6. Incluido encofrado y desencogrado. totalmente ejecutado.

| Medición | Uds. | Largo | Parcial |
|---|---|---|---|
|  | 4 | 44.5 | 178.00 |
|  | 4 | 17.65 | 70.60 |
|  | 1 | 35.7 | 35.70 |
| Subtotal |  |  | 284.30 |
| Total |  |  | 284.3 |

**03.16** m³ CONTROL CAL. CIM. CONDICIONES NORMALES (18/02/2021)
1924.34 m³
m³. Control de calidad de cimentaciones en condiciones normales, incluyendo tomas de muestra de hormigón fresco, fábricación de probetas cilíndricas 15x30 cm transporte, curado, refrendado, rotura y ensayo a tracción de probetas de acero, i/desplazamiento del equipo de control y redacción del informe. (Por m³ de hormigón en cimentaciones).

| Código | Ud | Descripción | Rendimiento | Precio |
|---|---|---|---|---|
| U03YA001 | m³ | Control cimentación condiciones normales (18/02/2021) | 1 | 0 |

| Medición | Uds. | Parcial |
|---|---|---|
| ZAPATAS | 609.16 | 609.16 |
| ZAPATAS MUROS IN SITU | 121.34 | 121.34 |
| VIGAS DE ATADO | 25.73 | 25.73 |
| MUROS Esp: 25cm | 17.76 | 17.76 |
| MUROS Esp: 30cm | 121.61 | 121.61 |
| SOLERA CAMARAS FRIGORÍFICAS | 429.525 | 429.53 |
| SOLERA Esp: 20cm | 574.61 | 574.61 |
| SOLERA Esp: 15cm | 24.6 | 24.60 |
| Subtotal |  | 1924.34 |
| Total |  | 1924.34 |

**03.17** m³ FOSO ASCENSOR A NIVEL DE CIMENTACIÓN (12/09/1980)
3.09 m³
Foso de ascensor a nivel de cimentación, mediante vaso de hormigón armado, realizado con hormigón HA-25/B/20/IIa fabricado en central, y vertido desde camión, y acero UNE-EN 10080 B 500 S, con una cuantía aproximada de 50 kg/m³. Incluso armaduras para formación de zunchos de borde y refuerzos, armaduras de espera, alambre de atar, separadores y líquido desencofrante para evitar la adherencia del hormigón al encofrado.
Incluye: Replanteo y trazado de los elementos. Colocación de separadores y fijación de las armaduras. Montaje del sistema de encofrado. Vertido y compactación del hormigón. Desmontaje del sistema de encofrado. Curado del hormigón.
Criterio de medición de proyecto: Volumen medido sobre las secciones teóricas de cálculo, según documentación gráfica de Proyecto.
Criterio de medición de obra: Se medirá el volumen teórico ejecutado según especificaciones de Proyecto.
Criterio de valoración económica: El precio incluye el montaje y desmontaje del sistema de encofrado, la elaboración de la ferralla (corte, doblado y conformado de elementos) en taller industrial y el montaje en el lugar definitivo de su colocación en obra.

| Código | Ud | Descripción | Rendimiento | Precio |
|---|---|---|---|---|
| mt08eme040 | m² | Paneles metálicos de varias dimensiones, para encofrar elementos de hormigón. (material; 09/04/2021) | 0.025 | 0 |
| mt50spa052b | m | Tablón de madera de pino, de 20x7,2 cm. (material; 09/04/2021) | 0.1 | 0 |
| mt50spa081a | Ud | Puntal metálico telescópico, de hasta 3 m de altura. (material; 09/04/2021) | 0.065 | 0 |
| mt08eme051a | m | Fleje de acero galvanizado, para encofrado metálico. (material; 09/04/2021) | 0.5 | 0 |
| mt08var050 | kg | Alambre galvanizado para atar, de 1,30 mm de diámetro. (material; 09/04/2021) | 0.45 | 0 |
| mt08var060 | kg | Puntas de acero de 20x100 mm. (material; 09/04/2021) | 0.5 | 0 |
| mt08dba010b | l | Agente desmoldeante, a base de aceites especiales, emulsionable en agua para encofrados metálicos, fenólicos o de madera. (material; 09/04/2021) | 0.15 | 0 |
| mt07sep010ab | Ud | Separador homologado de plástico para armaduras de cimentaciones de varios diámetros. (material; 09/04/2021) | 4 | 0 |
| mt07aco020d | Ud | Separador homologado para muros. (material; 09/04/2021) | 8 | 0 |
| mt07aco010c | kg | Ferralla elaborada en taller industrial con acero en barras corrugadas, UNE-EN 10080 B 500 S, de varios diámetros. (material; 09/04/2021) | 50 | 0 |
| mt10haf010nga | m³ | Hormigón HA-25/B/20/IIa, fabricado en central. (material; 09/04/2021) | 1.1 | 0 |
| mo044 | h | Oficial 1ª encofrador. (mano de obra; 09/04/2021) | 1.472 | 0 |
| mo091 | h | Ayudante encofrador. (mano de obra; 09/04/2021) | 1.962 | 0 |
| mo043 | h | Oficial 1ª ferrallista. (mano de obra; 09/04/2021) | 0.157 | 0 |
| mo090 | h | Ayudante ferrallista. (mano de obra; 09/04/2021) | 0.235 | 0 |
| mo045 | h | Oficial 1ª estructurista, en trabajos de puesta en obra del hormigón. (mano de obra; 09/04/2021) | 0.245 | 0 |
| mo092 | h | Ayudante estructurista, en trabajos de puesta en obra del hormigón. (mano de obra; 09/04/2021) | 0.491 | 0 |

| Medición | Uds. | Largo | Ancho | Alto | Parcial |
|---|---|---|---|---|---|
|  | 1 | 1.65 | 1.5 | 1.25 | 3.09 |
| Total |  |  |  |  | 3.09 |

**03.18** u PLATAFORMA ITINERARIO ACCESIBLE (18/02/2021)
1 u
Ud. De plataforma de itinerario accesible a Edificación, a base de rampas de 1,20 m de ancho de longitudes 6 y 7,50 m y pendientes del 8% y escalera peatonal. Altura desde solera de 0,84 m según dimensiones de planos, formado por murete perimetral de espesor 20 cm de espesor, altura variable con zapata de cimentación de 1 x 0,3 m y solera de rampas de hormigón armado espesor 15 cm. Incluido barandillas de protección laterales en Inox.
MEDICIONES:
- 10 m² Murete espesor 20 cm.
- 22 m. Zapata dimensiones 1 x 0,3 m.
- 25 m². Losa de solera espesor 15 cm.
- 30 m. Barandilla de protección lateral de Inox. Altura 0,90, con pasamos intermedio.
- 1 Ud. Escalera en obra civil altura 0,84 m x 4,50 m. (ancho)

| Medición | Uds. | Parcial |
|---|---|---|
| Rampa Itinerario Accesible | 1 | 1.00 |
| Total |  | 1 |

**03.19** m³ HORMIGÓN CICLÓPEO HM-20 CIM. VERTIDO MANUAL
0 m³
m³. Hormigón ciclópeo HM-20/P/40/ IIa N/mm², tmáx. 40mm y morro 80/150 mm, en zanjas y pozos de cimentación, i/vertido por medios manuales y colocación.

| Código | Ud | Descripción | Rendimiento | Precio |
|---|---|---|---|---|
| U01AA011 | h | Peón suelto | 0.25 | 0 |
| A02BP510 | m³ | HORMIGÓN HNE-20/P/40 elab. obra (material) | 0.75 | 0 |
| U04AF301 | m³ | Morro 80/150 mm (material) | 0.33 | 0 |

**03.20** m² MURO PREFABRICADO DE HORMIGÓN (18/02/2021)
0 m²
Muro prefabricado de hormigón a base de panel prefabricado para muro de contención de tierra, de una altura máxima 2,46 m, y un espesor de 20 cm, como alternativa de los muros "in situ" definido en las partidas anteriores.
Acabado intrados gris liso y fratasado gris en trasdos, con esperas salientes en parte inferior del panel para ejecución de zapata corrida, incluso transporte, grúa y montaje. Longitud panel variable entre pilares y sobrecarga de uso considerada en trasdos 10.00 KN/m².

## 04 RED DE TOMA DE TIERRAS

**04.01** m TOMA DE TIERRA ESTRUCTURA
460.3 m
m. Toma de tierra a estructura en terreno calizo ó de rocas eruptivas para edificios, con cable de cobre desnudo de 1x35 m² con conexión mediante soldadura aluminotérmica o terminal. ITC-BT 18.

| Código | Ud | Descripción | Rendimiento | Precio |
|---|---|---|---|---|
| U01FY630 | h | Oficial primera electricista (mano de obra) | 0 | 0 |
| U01FY635 | h | Ayudante electricista (mano de obra) | 0 | 0 |
| U30GA001 | m | Conductor cobre desnudo 35 mm² (material) | 0 | 0 |
| U30GA010 | ud | Pica de tierra 2000/14,3 i/bri (material) | 0 | 0 |

| Medición | Uds. | Largo | Parcial |
|---|---|---|---|
| Eje "A" | 1 | 141.8 | 141.80 |
| Eje "C" | 1 | 90.31 | 90.31 |
| Eje "F" | 1 | 141.8 | 141.80 |
| Eje "1" | 1 | 37.11 | 37.11 |
| Eje "12" | 1 | 12.17 | 12.17 |
| Eje "17" | 1 | 37.11 | 37.11 |
| Subtotal |  |  | 460.30 |
| Total |  |  | 460.3 |

**04.02** ud TOMA DE TIERRA (PICA)
3 ud
Ud. Toma tierra con pica cobrizada de D=14,3 mm y 2 m de longitud con arqueta correspondiente, cable de cobre desnudo de 1x35 mm² conexionado mediante soldadura aluminotérmica. ITC-BT 18.

| Código | Ud | Descripción | Rendimiento | Precio |
|---|---|---|---|---|
| U01FY630 | h | Oficial primera electricista | 1 | 0 |
| U01FY635 | h | Ayudante electricista | 1 | 0 |
| U30GA010 | ud | Pica de tierra 2000/14,3 i/bri | 1 | 0 |
| U30GA001 | m | Conductor cobre desnudo 35 mm² | 20 | 0 |

## 05 ESTRUCTURA PREFABRICADA

**05.01** m² ESTRUCTURA PREFABRICADA (18/02/2021)
5071.38 m²
Suministro y montaje de Estructura Prefabricada de Hormigón para Edificación Industrial de altura libre 10 / 9 m., de las características dimensionales reflejadas en planos, constituida a modo de resumen por los elementos que se relacionan:
- 3 Uds. Pilares sección 50x60cm (H=9,30m.) + Espadín.
- 1 Ud. Pilar sección 60x50 cm (H=9,89 m) +Espadín.
- 1 Ud. Pilar sección 60x50 cm (H=10,50 m) +Espadín.
- 1 Ud. Pilar sección 60x50 cm (H=11,11 m) +Espadín.
- 1 Ud. Pilar sección 60x50 cm (H=10,19 m) +Espadín.
- 2 Uds. Pilares sección 50x60 cm (H=9,28 m) +Espadín.
- 2 Uds. Pilares sección 50x50 cm (H=10,47 m).
- 5 Uds. Pilares sección 50x60 cm (H=9,84 m) +Espadín.
- 4 Uds. Pilar sección 50x60 cm (H=10,19 m) +Espadín.
- 3 Uds. Pilares sección 50x60 cm (H=10,65 m) +Espadín.
- 2 Uds. Pilares sección 50x60 cm (H=9,28 m) +Espadín.
- 1 Ud. Pilar sección 50x60 cm (H=10,59 m) +Espadín.
- 1 Ud. Pilar sección 50x50 cm (H=11,75 m) +Espadín.
- 1 Ud. Pilar sección 50x50 cm (H=12,46 m) +Espadín.
- 2 Uds. Pilares sección 50x50 cm (H=10,65 m) +Espadín.
- 1 Ud. Pilar sección 50x60 cm (H=11,82 m)
- 2 Uds. Pilares sección 60x60 cm (H=11,65 m) +Espadín.
- 1 Ud. Pilar sección 60x60 cm (H=12,82 m).
- 6 Uds. Pilares sección 60x60 cm (H=12,01 m) +Espadín.
- 6 Uds. Pilares sección 60x60 cm (H=12,46 m) +Espadín.
- 4 Uds. Pilar sección 50x50 cm (H=4,50 m).
- 2 Uds. Pilar sección 60x60 cm (H=13,35 m) +Espadín.
- 1 Ud. Pilar sección 60x60 cm (H=14,27 m) +Espadín.
- 10 Uds. Viga peraltada maciza de 36,56 m (pendiente 10%).
- 4 Uds. Viga peraltada maciza de 24,09 m (pendiente 10%).
- 73,48 m. Viga cargadero rectangular 25x60.
- 24,86 m. Viga cargadero rectangular 40x60.
- 3 Uds. Viga cargadero FSC60 de 12,43 m.
- 2.627 m. Correas TB-25 (i =1,77 m.). Parte proporcional de elementos de sujeción de correas.
- 98,70 m. Correas TB-32 (i = 1,77 m). Parte proporcional de elementos de sujeción de correas.
- 270,90 m. Viga Canalón sectorización extrema.
Incluido transporte, grúa y montaje.
NOTA: Las vigas peraltadas en la Zona de Cámaras tendrán 2 huecos por Ud. de 0,90x 2,00 m para acceso de falso techo en esas zonas.

| Medición | Uds. | Largo | Ancho | Parcial |
|---|---|---|---|---|
| EDIFICIO INDUSTRIAL | 1 | 135.78 | 37.35 | 5071.38 |
| Total |  |  |  | 5071.38 |

**05.02** m² ESTRUCTURA PREFABRICADA FORJADO 25+5cm
339.75 m²
m². Forjado de losa alveolar 25+5 cm para una sobrecarga de uso 300 kg/m², compuesta por losa alveolar 25 x 100 y vigas prefabricadas (89,93 m). Incluye banda elastómera para apoyo de losa alveolar. Incluso transporte, grúa y montaje, todo según EHE-08.

| Código | Ud | Descripción | Rendimiento | Precio |
|---|---|---|---|---|
| U01AA007 | h | Oficial primera (mano de obra) | 0 | 0 |
| U01AA011 | h | Peón suelto | 0 | 0 |
| U08JG001x | m² | Placa forjada Q=300 kg/m² (LOSA 20) (material; 21/04/2020) | 0 | 0 |
| A02FA723 | m³ | HORMIGÓN HA-25/P/20/ IIa CENTRAL | 0 | 0 |
| U06GD001 | kg | Acero corrugado B 400-S pref.(elaborado cort. y dob) i/ trans. (material) | 0 | 0 |

| Medición | Uds. | Largo | Ancho | Parcial |
|---|---|---|---|---|
| FORJADO OFICINAS COTA +4,50 | 1 | 18.7 | 12.72 | 237.86 |
| FORJADO ASEOS/VESTUARIOS COTA +3,50 | 1 | 8.01 | 12.72 | 101.89 |
| Subtotal |  |  |  | 339.75 |
| Total |  |  |  | 339.75 |

**05.03** m² ESTRUCTURA PREFABRICADA FORJADO INSTALACIONES SALA DE MÁQUINAS (18/02/2021)
117.12 m²
m². Forjado de losa alveolar 25+5 cm para una sobrecarga de uso 500 kg/m², compuesta por losa alveolar 25 x100 y vigas prefabricadas (23,24 m). Incluye banda elastómera para apoyo de losa alveolar. Incluso transporte, grúa y montaje, todo según EHE-08.

| Medición | Uds. | Largo | Ancho | Parcial |
|---|---|---|---|---|
| SALA MÁQUINAS FRIO. Cota + 4,50 | 1 | 9.15 | 12.8 | 117.12 |
| Total |  |  |  | 117.12 |

**05.04** m² ESTRUCTURA PREFABRICADA FORJADO CUBIERTA MUELLE CENTRAL (18/02/2021)
169.32 m²
m². Forjado de losa alveolar 40+5 cm para una sobrecarga de uso 300 kg/m², compuesta por losa alveolar 40 x100 y vigas prefabricadas (23,64 m). Incluye banda elastómera para apoyo de losa alveolar. Incluso transporte, grúa y montaje, todo según EHE-08.

| Medición | Uds. | Largo | Ancho | Parcial |
|---|---|---|---|---|
| FORJADO MUELLE CENTRAL. Cota + 4,50 | 1 | 14.11 | 12 | 169.32 |
| Total |  |  |  | 169.32 |

**05.05** m² CAPA DE COMPRESIÓN FORJADO 5cm (21/04/2020)
635.15 m²
Capa de compresión para forjado con hormigón HA-25/P/20/IIa N/mm² de 5 cm de espesor, elaborado en central con p.p. de zunchos, armadura de reparto 20*30*5 y negativos B500S.
(Peso total armaduras 2,5 kg/m). Totalmente terminado según EHE-08.

| Medición | Uds. | Largo | Ancho | Parcial |
|---|---|---|---|---|
| FORJADO OFICINAS COTA +4,50 | 1 | 18.7 | 12.72 | 237.86 |
| FORJADO ASEOS/VESTUARIOS COTA +3,50 | 1 | 8.33 | 12.72 | 105.96 |
| SALA MÁQUINAS FRIO. Cota + 4,50 | 1 | 9.15 | 12.8 | 117.12 |
| FORJADO MUELLE CENTRAL. Cota + 4,50 | 1 | 13.61 | 12.8 | 174.21 |
| Subtotal |  |  |  | 635.15 |
| Total |  |  |  | 635.15 |

**05.06** m² PANEL CERRAMIENTO PREFABRICADO 16 cm ESPESOR
4891.07 m²
m². Panel prefabricado macizo de 16 cm de espesor, colocado en horizontal por la cara exterior de los pilares, sellado por la cara exterior entre paneles. El acabado exterior será en color hormigón gris liso e interior fratasado gris. Transporte, grúa y montaje incluidos.

| Código | Ud | Descripción | Rendimiento | Precio |
|---|---|---|---|---|
| U01AA009 | h | Ayudante (mano de obra) | 0 | 0 |
| U08JG020 | m² | Panel cerramiento 16 cm hormigón (material; 21/04/2020) | 0 | 0 |
| U02OD020 | h | Autogrúa grande (maquinaria) | 0 | 0 |

| Medición | Uds. | Largo | Alto | Parcial |
|---|---|---|---|---|
| FACHADA FRONTAL | 1 | 80.72 | 12 | 968.64 |
| Acceso Muelles 2 Uds. (descontar) | -1 | 8.28 | 5.2 | -43.06 |
| Acceso Oficinas (descontar) | -1 | 4.5 | 2.4 | -10.80 |
| Acceso Muelles (3 Uds.) (descontar) | -1 | 12.79 | 3.8 | -48.60 |
| Eje 2 | 1 | 12.38 | 9.19 | 113.77 |
| (Superficie m²) | 1 | 17.87 |  | 17.87 |
| Eje 3 | 1 | 12.38 | 9.19 | 113.77 |
| (Superficie m²) | 1 | 17.87 |  | 17.87 |
| Pórtico C | 1 | 8.28 | 11 | 91.08 |
| Huecos puertas Muelles de carga | -2 | 2.8 | 3.2 | -17.92 |
| Eje 9 | 1 | 12.38 | 4.7 | 58.19 |
| Eje 10 | 1 | 12.38 | 4.25 | 52.62 |
| Eje 11 | 1 | 12.38 | 5.5 | 68.09 |
| (Superficie m²) | 1 | 14.3 |  | 14.30 |
| Eje C | 1 | 13.11 | 11.39 | 149.32 |
| Huecos puertas Muelles de carga | -3 | 2.8 | 3.2 | -26.88 |
| Eje 12 | 1 | 11.61 | 5.5 | 63.86 |
| Fachada Zona Cámaras | 1 | 55.06 | 13 | 715.78 |
| FACHADA POSTERIOR | 1 | 80.72 | 12 | 968.64 |
|  | 1 | 55.06 | 13 | 715.78 |
| FACHADA LATERAL EJE 1 | 1 | 37.35 | 12 | 448.20 |
| Huecos portal | -1 | 5 | 5 | -25.00 |
| FACHADA LATERAL EJE 17 | 1 | 37.35 | 13 | 485.55 |
| Subtotal |  |  |  | 4891.07 |
| Total |  |  |  | 4891.07 |

## 06 CUBIERTA

**06.01** m² PANEL SANDWICH e=50 mm
5034.48 m²
m². Cubierta sandwich formada por panel de 50 mm de espesor conformada con doble chapa de 0,5 mm , perfil nervado tipo Aceralia o similar, lacado a ambas caras y relleno intermedio de espuma de polisocianurato (PIR) Bs1 d0, perfil anclado a la estructura mediante ganchos o tornillos autorroscados, incluido p.p. de tapajuntas, remates, piezas especiales de cualquier tipo, medios auxiliares. Totalmente montada.

| Código | Ud | Descripción | Rendimiento | Precio |
|---|---|---|---|---|
| U01AA501 | h | Cuadrilla A (mano de obra) | 0.1 | 0 |
| U02OH015 | h | Manipulador telescópico 3.200 kg/12,0 m (maquinaria) | 0.1 | 0 |
| U12CZ015 | ud | Tornillo autorroscante 6,3x120 (material) | 4 | 0 |
| U12NC520 | m | Remate prelacada 0,7 mm desar=333 mm (material) | 0.2 | 0 |
| U12NC540 | m | Remate prelacada 0,7 mm desar=666 mm (material) | 0.2 | 0 |
| U02JA003 | h | Camión 10 t basculante (maquinaria) | 0.02 | 0 |
| U12XA015X | m² | Panel Isotego e=50 mm (18/02/2021) | 1.1 | 0 |

| Medición | Uds. | Largo | Ancho | Parcial |
|---|---|---|---|---|
| Cubierta | 2 | 55.06 | 18.37 | 2022.90 |
|  | 2 | 80.72 | 18.37 | 2965.65 |
| Ejes 10 - 11. Encuentro cubiertas (Sup. m²) | 2 | 18.37 | 1.25 | 45.93 |
| Subtotal |  |  |  | 5034.48 |
| Total |  |  |  | 5034.48 |

**06.02** m MEMBRANA PROTECCIÓN PANEL (18/02/2021)
271.56 m
m. Membrana SOUDAL (Soudagum Hydro) ó Similar para protección en cabeza de panel, incluidos medios auxiliares. Totalmente montada.

| Medición | Uds. | Largo | Parcial |
|---|---|---|---|
| Cubierta | 2 | 55.06 | 110.12 |
|  | 2 | 80.72 | 161.44 |
| Subtotal |  |  | 271.56 |
| Total |  |  | 271.56 |

**06.03** m REMATE CUMBRERA DE CHAPA GALVANIZADA
135.78 m
m. Remate de cumbrera (interior y exterior) realizada con chapa de acero galvanizado de 0,7 mm de espesor, desarrollo 500 mm, para solapar sobre las placas de cumbrera un mínimo de 250 mm. La fijación se realizará a la placa en todos los nervios o un mínimo de 3 accesorios por metro y vertiente, con junta estanca. Incluso ejecución de solapes, pequeño material de fijación, juntas de estanqueidad y p.p. de costes indirectos.

| Código | Ud | Descripción | Rendimiento | Precio |
|---|---|---|---|---|
| U01AA007 | h | Oficial primera | 0.7 | 0 |
| U01AA010 | h | Peón especializado (mano de obra) | 0.45 | 0 |
| U12NA530 | m | Remate galvanizado 0,6 mm des=500 mm (material) | 1.1 | 0 |

| Medición | Uds. | Largo | Parcial |
|---|---|---|---|
| Cumbrera | 1 | 80.72 | 80.72 |
|  | 1 | 55.06 | 55.06 |
| Subtotal |  |  | 135.78 |
| Total |  |  | 135.78 |

**06.04** m² CHAPA PRELACADA 0,6 mm PL-40/250
691.42 m²
m². Remates interiores de peto perimetral, hasta encuentro con cubierta, realizada con chapa prelacada de acero de 0.6 mm de espesor, fijado a la estructura con ganchos o tornillos autorroscantes, i/ejecución de cumbreras y limas, apertura y rematado de huecos y p.p. de costes indirectos.

| Código | Ud | Descripción | Rendimiento | Precio |
|---|---|---|---|---|
| U01FO340 | m² | Mano obra colocación cubierta chapa (mano de obra) | 0.2 | 0 |
| U12NC062 | m² | Chapa prelacada 0,6 mm Aceralia PL-40/250 (material) | 1.1 | 0 |
| U12CZ015 | ud | Tornillo autorroscante 6,3x120 | 1 | 0 |
| U12NA530 | m | Remate galvanizado 0,6 mm des=500 mm | 0.1 | 0 |
| U12NA550 | m | Remate galvanizado 0,6 mm des=750 mm (material) | 0.1 | 0 |

| Medición | Uds. | Largo | Alto | Parcial |
|---|---|---|---|---|
| P1 - P10 "Peto interior" | 1 | 80.72 | 2.2 | 177.58 |
| P11 - P17 "Peto interior" | 1 | 55.06 | 2.2 | 121.13 |
| P53 - P47 "Peto interior" | 1 | 55.06 | 2.2 | 121.13 |
| P46 - P37 "Peto interior" | 1 | 80.72 | 2.2 | 177.58 |
| Eje 17 "Peto interior". (Sup. m²) | 2 | 23.5 |  | 47.00 |
| P37 - P1 "Peto interior". (Sup. m²) | 2 | 23.5 |  | 47.00 |
| Subtotal |  |  |  | 691.42 |
| Total |  |  |  | 691.42 |

**06.05** m REMATE CHAPA LACADA 0,6 mm ENCUENTRO CUB/FACHADA
220.93 m
m. Remate de chapa lacada de 0,6 mm., en encuentro peto con cubierta y desarrollo 400 mm, i/p.p. de costes indirectos. Incluidos accesorios de fijación y medios auxiliares. Totalmente montada.

| Código | Ud | Descripción | Rendimiento | Precio |
|---|---|---|---|---|
| U01AA007 | h | Oficial primera | 0.2 | 0 |
| U01AA011 | h | Peón suelto | 0.2 | 0 |
| U12NA560 | m | Remate galvanizado 0,6 mm des=1,00 m (material) | 1.1 | 0 |

| Medición | Uds. | Largo | Parcial |
|---|---|---|---|
| Remate Testero. Eje 1 | 2 | 18.36 | 36.72 |
| Remate Testero. Eje 17 | 2 | 18.95 | 37.90 |
| Eje 10 | 2 | 18.36 | 36.72 |
| Eje 11 | 2 | 18.36 | 36.72 |
| Eje 2 | 1 | 12.55 | 12.55 |
| Eje 3 | 1 | 12.55 | 12.55 |
| P21 - P22 | 1 | 9.1 | 9.10 |
| Eje 9 | 1 | 12.53 | 12.53 |
| Eje 10 | 1 | 12.53 | 12.53 |
| P28 - P30 | 1 | 13.61 | 13.61 |
| Subtotal |  |  | 220.93 |
| Total |  |  | 220.93 |

**06.06** m REMATE DE CORONACIÓN
349.4 m
m. Remate de coronación de paneles mediante chapa de aluminio liso lacada de 0,6 mm desarrollo 472 mm. Incluidos accesorios de fijación y medios auxiliares. Totalmente montada.

| Código | Ud | Descripción | Rendimiento | Precio |
|---|---|---|---|---|
| U01AA007 | h | Oficial primera | 0.25 | 0 |
| U01AA011 | h | Peón suelto | 0.25 | 0 |
| U12NA560 | m | Remate galvanizado 0,6 mm des=1,00 m | 1.1 | 0 |

| Medición | Uds. | Largo | Parcial |
|---|---|---|---|
| Eje 1 a Eje 10 | 2 | 80.72 | 161.44 |
| Eje 10 a Eje 17 | 2 | 55.06 | 110.12 |
| Eje 1 | 1 | 37.42 | 37.42 |
| Eje 17 | 1 | 37.42 | 37.42 |
| Encuentros cubiertas Ejes 10-11 | 2 | 1.5 | 3.00 |
| Subtotal |  |  | 349.40 |
| Total |  |  | 349.4 |

**06.07** m CANALÓN METALICO EXTREMO (18/02/2021)
271.56 m
Canalón metálico realizado en chapa espesor 0,6 mm lacada granite HDX 55 micras y un desarrollo de 1.200 mm., incluido tubuladuras de bajantes diametro 200 mm, cada 18 m aproximadamente, incluso suministro y montaje en su desarrollo de lámina aislante de canalón de 4 mm TERMICPLUS ó similar. Ubicado sobre canalón prefabricado de hormigón. Totalmente montado.

| Medición | Uds. | Largo | Parcial |
|---|---|---|---|
| Canalón extremo P1 - P10 | 1 | 80.72 | 80.72 |
| Canalón extremo P11 - P17 | 1 | 55.06 | 55.06 |
| Canalón extremo P37 - P46 | 1 | 80.72 | 80.72 |
| Canalón extremo P47 - P53 | 1 | 55.06 | 55.06 |
| Subtotal |  |  | 271.56 |
| Total |  |  | 271.56 |

**06.08** m² FALSO TECHO REGISTRABLE (18/02/2021)
260.55 m²
Falso techo registrable, situado a una altura mayor o igual a 4 m, constituido por lamas de PVC, de 85 mm de anchura, con 15 mm de separación, color blanco, suspendidas del forjado a través de un entramado metálico oculto. Incluso piezas especiales, accesorios de suspensión y fijación.
Incluye: Replanteo de los ejes principales de suspensión. Fijación en el forjado y aplomado de los elementos de sujeción. Alineación y nivelación de los perfiles de remate lateral en todo el contorno. Corte y encaje de las lamas. Formación de huecos para recepción de posibles elementos de anclaje y/o instalaciones.
Criterio de medición de proyecto: Superficie medida entre paramentos, según documentación gráfica de Proyecto, sin descontar huecos para instalaciones.
Criterio de medición de obra: Se medirá la superficie realmente ejecutada según especificaciones de Proyecto, sin descontar huecos para instalaciones.
Criterio de valoración económica: El precio incluye la resolución de encuentros y puntos singulares.

| Medición | Uds. | Largo | Ancho | Parcial |
|---|---|---|---|---|
| Falso Techo Muelles Nsº 1 Y 2 | 1 | 8.28 | 12.36 | 102.34 |
| Falso Techo Muelles Nsº. 3, 4 y 5 | 1 | 12.8 | 12.36 | 158.21 |
| Subtotal |  |  |  | 260.55 |
| Total |  |  |  | 260.55 |

## 07 CARPINTERIA METÁLICA - TALLER (12/09/1980)

**07.01** m² PUERTA ENTRADA ABATIBLE AC. GALVANIZADO LACADO (11/12/2007)
2.1 m²
Puerta de entrada de seguridad hojas abatibles ejecutada con dos chapas de acero galvanizado en caliente, con espesor mínimo 1,2 mm con acabado en lacado, nucleo inyectado de espuma de rígida de poliuretano de alta densidad, bulones antipalanca, cerradura de seguridad embutida con 3 puntos de cierre, junquillos, cantoneras, mirilla, patillas de fijación, precerco de acero conformado en frio de 1,5 mm de espesor, juntas de estanqueidad de neopreno, herrajes de cuelgue, cierre y seguridad y p.p. de sellado de juntas con masilla elástica; construida según CTE. Medida de fuera a fuera del cerco.

| Código | Ud | Descripción | Rendimiento | Precio |
|---|---|---|---|---|
| TP00100 | h | PEÓN ESPECIAL | 0.36 | 0 |
| KA80200 | m2 | PUERTA ENTRADA ABATIBLE SEG. AC. GALVANIZADO LACADO (material; 19/08/2012) | 1 | 0 |
| RW01900 | m | JUNTA DE SELLADO (material; 19/08/2012) | 3 | 0 |
| WW00300 | u | MATERIAL COMPLEMENTARIO O PZAS. ESPECIALES (material; 11/12/2007) | 1 | 0 |

| Medición | Uds. | Largo | Ancho | Parcial |
|---|---|---|---|---|
| Acceso personal | 1 | 2.1 | 1 | 2.10 |
| Total |  |  |  | 2.1 |

**07.02** u PUERTA SECCIONAL. ELEVACIÓN VERTICAL. (Dim. 2,80 x 3,00 m) (21/04/2020)
5 u
Puerta seccional industrial dimensiones 2,80 m (ancho) x 3,00 m (alto) con panel sandwich de 40 mm de espesor relleno de poliuretano expandido libre de CFC, guías verticales, herraje lacado, anclaje antipinzamiento, goma EPDM embutido en el anclaje superior del panel, área de refuerzo interior/exterior, con gran aislamiento térmico y acústico, sistema de seguridad para rotura de muelles y cables y chapa de acero prelacado de 0,5 mm con tratamiento antioxidación. Incluyendo automatismo con motor trifásico accionamiento por contacto mantenido, final carrera digital y accionamiento desbloqueo de emergencia por cadena y paracaídas de seguridad en caso de rotura de muelles. Elevación vertical. Color RAL Standar. Transporte y montaje incluido.

| Medición | Uds. | Parcial |
|---|---|---|
| Muelles de Carga | 5 | 5.00 |
| Total |  | 5 |

**07.03** u RAMPA HIDRÁULICA MODELO HIDRA NR 6 TN (21/04/2020)
3 u
Rampa hidráulica modelo HIDRA NR 6 Tn ó similar. Medidas 2,04 m (ancho) x 2,51 m (longitud), de las siguientes características:
- Capacidad: 6 Tn.
- Uña de 450 mm.
- Refuerzos interiores con viga IPN.
- 2 Cilindros para una mayor esabilidad.
- Centralita hidráulica adelantada pra facilitar las labores de mantenimiento.
- Pintura en polvo de poliéster polimerizado en horno Voltaje: 380/400 - Trifásico 50 Hz.
- Tipo: 20.23
- Color pintura: Azul 5010.

| Medición | Uds. | Parcial |
|---|---|---|
| Muelles de carga 3, 4 y 5 | 3 | 3.00 |
| Total |  | 3 |

**07.04** u PREMARCO RAMPA HIDRA 20.23 (21/04/2020)
3 u
Premarco rampa HIDRA 20.23 NR pintado o similar. Medidas 2,04 m (ancho) x 2,51 m (alto). Incluido transporte y montaje.

| Medición | Uds. | Parcial |
|---|---|---|
| Muelles de carga 3, 4 y 5. | 3 | 3.00 |
| Total |  | 3 |

**07.05** u ABRIGO RETRÁCTIL PARA MUELLE DE CARGA Y DESCARGA (12/09/1980)
5 u
Abrigo retráctil para muelle de carga y descarga, de 3450x3400x600 mm, con abertura frontal de 2250x2500 mm, de lona de PVC reforzada con poliéster, color negro, con lona superior de 900 mm de altura y lonas laterales de 600 mm de anchura, sobre estructura de perfiles de acero galvanizado, con brazos telescópicos y marco delantero móvil. Incluso limpieza previa del soporte, ajuste y fijación en obra, bandas de señalización de color amarillo en las lonas laterales para el posicionamiento de los vehículos, perfiles angulares de aluminio, canalón lateral para evacuación del agua y cuerdas de tensado elásticas. Totalmente montado.
Incluye: Limpieza y preparación de la superficie soporte. Replanteo. Montaje del abrigo. Ajuste y fijación del abrigo.
Criterio de medición de proyecto: Número de unidades previstas, según documentación gráfica de Proyecto.
Criterio de medición de obra: Se medirá el número de unidades realmente ejecutadas según especificaciones de Proyecto.

| Código | Ud | Descripción | Rendimiento | Precio |
|---|---|---|---|---|
| mt26amc010a | Ud | Abrigo retráctil para muelle de carga y descarga, de 3450x3400x600 mm, con abertura frontal de 2250x2500 mm, de lona de PVC refo (material; 05/04/2021) | 1 | 0 |
| mo011 | h | Oficial 1ª montador. (mano de obra; 05/04/2021) | 5.866 | 0 |
| mo080 | h | Ayudante montador. (mano de obra; 05/04/2021) | 5.866 | 0 |

**07.06** par TOPES CAMIÓN TC-400 (21/04/2020)
5 par
Topes de camión de caucho negro. TC-400. Medidas 400 x 86 x 60 m. Peso 5 kg. Incluidos transporta y totalmente montados.

| Medición | Uds. | Parcial |
|---|---|---|
| Muelles de carga | 5 | 5.00 |
| Total |  | 5 |

**07.07** par GUIAS PARA CAMIONES (18/02/2021)
5 par
Ud. Guias para camiones en acero pintado aluminio de longitud 1.500 mm, tipo Angel Mir G15 ó Similar. Totalmente montados y anclados a solera.

**07.08** u PUERTA SECCIONAL - ELEVACIÓN VERTICAL (5,00x5,00 m) c/PUERTA PEATONAL (18/02/2021)
1 u
Puerta seccional industrial dimensiones 5,00 m (ancho) x 5,00 m (alto) con panel sandwich de 40 mm de espesor relleno de poliuretano expandido libre de CFC, guías verticales, herraje lacado, anclaje antipinzamiento, goma EPDM embutido en el anclaje superior del panel, área de refuerzo interior/exterior, con gran aislamiento térmico y acústico, sistema de seguridad para rotura de muelles y cables y chapa de acero prelacado de 0,5 mm con tratamiento antioxidación. Incluyendo automatismo con motor trifásico hasta puerta de 30 m², accionamiento por contacto mantenido, final carrera digital y accionamiento desbloqueo de emergencia por cadena y paracaídas de seguridad en caso de rotura de muelles. Elevación vertical. Color RAL Standar. Con puerta peatonal incorporada a portales seccionales automáticos. Enmarcada en perfilería de aluminio anodizado de color natural. Incluye interruptor de seguridad para detener la puerta seccional si se abre la peatonal. Apertura hacia el exterior, escalón aproximado de 220 mm. Transporte y montaje incluidos.

| Medición | Uds. | Parcial |
|---|---|---|
| Fachada Lateral Eje 1 | 1 | 1.00 |
| Total |  | 1 |

**07.09** u PUERTA CORTAFUEGOS DE ACERO GALVANIZADO HOMOLOGADA, EI2 90-C5 (12/09/1980)
2 u
Puerta cortafuegos pivotante homologada, EI2 90-C5, de una hoja de 63 mm de espesor, 900x2000 mm de luz y altura de paso, acabado lacado en color blanco formada por 2 chapas de acero galvanizado de 0,8 mm de espesor, plegadas, ensambladas y montadas, con cámara intermedia de lana de roca de alta densidad y placas de cartón yeso, sobre cerco de acero galvanizado de 1,5 mm de espesor con junta intumescente y garras de anclaje a obra, incluso cierrapuertas para uso moderado, barra antipánico, tapa ciega para la cara exterior. Elaborada en taller, con ajuste y fijación en obra. Totalmente montada y probada.
Incluye: Marcado de puntos de fijación y aplomado del cerco. Fijación del cerco al paramento. Sellado de juntas perimetrales. Colocación de la hoja. Colocación de herrajes de cierre y accesorios.
Criterio de medición de proyecto: Número de unidades previstas, según documentación gráfica de Proyecto.
Criterio de medición de obra: Se medirá el número de unidades realmente ejecutadas según especificaciones de Proyecto.

| Código | Ud | Descripción | Rendimiento | Precio |
|---|---|---|---|---|
| mt26pca020eeb | Ud | Puerta cortafuegos pivotante homologada, EI2 90-C5, según UNE-EN 1634-1, de una hoja de 63 mm de espesor, 900x2000 mm de luz y a (material; 05/04/2021) | 1 | 0 |
| mt26pca100aa | Ud | Cierrapuertas para uso moderado de puerta cortafuegos de una hoja, según UNE-EN 1154. (material; 05/04/2021) | 1 | 0 |
| mt26pca110a | Ud | Barra antipánico para puerta cortafuegos de una hoja, según UNE-EN 1125, incluso tapa ciega para la cara exterior de la puerta. (material; 05/04/2021) | 1 | 0 |
| mo020 | h | Oficial 1ª construcción. (mano de obra; 11/04/2021) | 0.637 | 0 |
| mo077 | h | Ayudante construcción. (mano de obra; 05/04/2021) | 0.637 | 0 |

| Medición | Uds. | Parcial |
|---|---|---|
| Fachada lateral Eje 17 | 2 | 2.00 |
| Total |  | 2 |

**07.10** u ESCALERA METÁLICA PELDAÑOS CHAPA
2 u
ud. Escalera metálica recta de 1,00m de ancho total, para una planta de altura libre 2,46 m para salida de emergencia de cámaras, formada por dos zancas de IPN 160, peldaños de chapa estriada de 5mm de espesor con bocel de 5cm y barandilla metálica realizada con tubos rectangulares, totalmente instalada.

| Código | Ud | Descripción | Rendimiento | Precio |
|---|---|---|---|---|
| U01AA007 | h | Oficial primera | 2 | 0 |
| U01AA009 | h | Ayudante | 2 | 0 |
| U01FX001 | h | Oficial cerrajería (mano de obra) | 2.5 | 0 |
| D05AA005 | kg | ACERO S275 EN ZANCAS ESCALERAS | 179 | 0 |
| U22XA031 | m² | Chapa estriada 4/6 mm (material) | 6.25 | 0 |
| D23IA005 | m | BARANDA ESCALERA TUBO ACERO | 6.5 | 0 |

| Medición | Uds. | Parcial |
|---|---|---|
| Salidas de Emergencia Fachada Eje 17 | 2 | 2.00 |
| Total |  | 2 |

**07.11** u REJA ENROLLABLE DE SEGURIDAD 450X230 CM, APERTURA AUTOMÁTICA. (12/09/1980)
1 u
Reja enrollable de seguridad mediante varillas de acero zincado, color plata, malla en forma de rombos, 450x230 cm, apertura automática con equipo de motorización (incluido en el precio). Incluso cajón recogedor forrado, torno, muelles de torsión de acero templado, poleas circulares, guías laterales, cerradura central con llave de seguridad, falleba a los laterales y accesorios. Elaborado en taller, con ajuste y montaje en obra. Totalmente montado y probado.
Incluye: Colocación y fijación de los perfiles guía. Introducción del cierre metálico en las guías. Colocación y fijación del eje a los soportes. Tensado del muelle. Fijación del cierre metálico al rodillo. Montaje del sistema de apertura. Montaje del sistema de accionamiento (eje, engranaje y manivela o electromotor). Repasos y engrase de mecanismos y guías. Realización de pruebas de servicio.
Criterio de medición de proyecto: Número de unidades previstas, según documentación gráfica de Proyecto.
Criterio de medición de obra: Se medirá el número de unidades realmente ejecutadas según especificaciones de Proyecto.

| Código | Ud | Descripción | Rendimiento | Precio |
|---|---|---|---|---|
| mt26cem010m | m² | Cierre metálico enrollable de varillas troqueladas de acero zincado color plata de 7 mm de diámetro, en forma de rombos. Incluso (material; 11/04/2021) | 11.903 | 0 |
| mt26eem020 | Ud | Cerradura de seguridad al suelo para cierre enrollable. (material; 11/04/2021) | 1 | 0 |
| mt26eem010 | Ud | Equipo de motorización para apertura y cierre automático, de cierre enrollable, incluso kit electrofreno, cuadro básico, placa e (material; 11/04/2021) | 1 | 0 |
| mo020 | h | Oficial 1ª construcción. | 0.132 | 0 |
| mo113 | h | Peón ordinario construcción. (mano de obra; 11/04/2021) | 0.132 | 0 |
| mo018 | h | Oficial 1ª cerrajero. (mano de obra; 11/04/2021) | 0.309 | 0 |
| mo059 | h | Ayudante cerrajero. (mano de obra; 11/04/2021) | 0.309 | 0 |
| mo003 | h | Oficial 1ª electricista. (mano de obra; 11/04/2021) | 1.96 | 0 |
| mo102 | h | Ayudante electricista. (mano de obra; 11/04/2021) | 1.96 | 0 |

**07.12** u REJILLAS DE VENTILACIÓN FALSO TECHO (12/09/1980)
2 u
Suministro y montaje en Falso Techo de abertura mixta, de admisión y extracción directa a través de cerramiento de fachada ubicadas en testero y en paramento lateral en zona de falso techo, compuesta por rejilla de intemperie para instalaciones de ventilación, marco frontal y lamas de chapa perfilada de acero galvanizado, de 2000x660 mm, tela metálica de acero galvanizado con malla de 20x20 mm, con marco de montaje de chapa de acero galvanizado. Incluso elementos de fijación y apertura de hueco en panel prefabricado de hormigón de 16 cm de espesor.
Incluye: Replanteo. Colocación y fijación.

| Código | Ud | Descripción | Rendimiento | Precio |
|---|---|---|---|---|
| mt42trx370bA1 | Ud | Rejilla de intemperie para instalaciones de ventilación, marco frontal y lamas de chapa perfilada de acero galvanizado, de 2000x (material; 11/04/2021) | 1 | 0 |
| mo020 | h | Oficial 1ª construcción. | 4 | 0 |
| mo113 | h | Peón ordinario construcción. | 4 | 0 |

## 08 RED PLUVIALES (04/04/2006)

**08.01** m BAJANTES DE PLUVIALES PVC Ø 200 mm
183 m
m. Tubería de PVC-SDP, D=200 mm, marca TERRAIN ó Similar, en fachada, con p.p. de accesorios, sistema SDP, anillos deslizantes, registros, abrazaderas y piezas especiales, según UNE EN 1329 y CTE/DB-HS 5, totalmente instalada.

| Código | Ud | Descripción | Rendimiento | Precio |
|---|---|---|---|---|
| U01FY105 | h | Oficial 1ª fontanero (mano de obra) | 0.3 | 0 |
| U01FY110 | h | Ayudante fontanero (mano de obra) | 0.3 | 0 |
| U05AG009 | m | Tubería PVC-Terrain 200 mm (material) | 1 | 0 |
| U05AG095 | ud | P.P. piezas especiales D=200 | 1 | 0 |
| U05AG034 | ud | Abrazadera tubo PVC D=200 (material) | 0.8 | 0 |
| U05AG040 | kg | Pegamento PVC (material) | 0.025 | 0 |

| Medición | Uds. | Alto | Parcial |
|---|---|---|---|
| Bajantes Pluviales | 9 | 11 | 99.00 |
|  | 6 | 14 | 84.00 |
| Subtotal |  |  | 183.00 |
| Total |  |  | 183 |

**08.02** u PERFORACIONES PANEL DE HORMIGÓN (18/02/2021)
15 u
Ud. De obra civil correspondiente a perforaciones horizontales en panel de hormigón de 16 cm de espesor, para pase de bajantes red de pluviales mediante corona diamantada para un diámetro de 200 mm bajantes pluviales. Incluido medios auxiliares de plataforma a una altura media de 11 m.

**08.03** m REMATE PROTECCIÓN BAJANTE PLUVIALES (18/02/2021)
183 m
Remate para protección de bajantes exteriores, mediante chapa galvanizada de 0,7 mm desarrollo 750 mm sección 250 x 250 mm, fijada al cerramiento, incluido piezas especiales y p.p. de costes indirectos. Totalmente montada.

| Medición | Uds. | Alto | Parcial |
|---|---|---|---|
| Bajantes Pluviales | 9 | 11 | 99.00 |
|  | 6 | 14 | 84.00 |
| Subtotal |  |  | 183.00 |
| Total |  |  | 183 |

**08.04** m³ EXC. MECÁNICA ZANJAS SANEA. TERRENO DURO
292.18 m³
m³. Excavación mecánica de zanjas de saneamiento, en terreno de consistencia dura, i/posterior relleno y apisonado de tierra procedente de la excavación y p.p. de costes indirectos. Incluido retirada de sobrantes.

| Código | Ud | Descripción | Rendimiento | Precio |
|---|---|---|---|---|
| U01AA011 | h | Peón suelto | 0 | 0 |
| A03CF010 | h | RETROPALA S/NEUMÁT. ARTIC 102 CV | 0 | 0 |

| Medición | Uds. | Largo | Ancho | Alto | Parcial |
|---|---|---|---|---|---|
| Subtotal: RED EVACUACIÓN PLUVIALES |  |  |  |  | 0.00 |
| Tubería Ø 200 | 2 | 18.2 | 0.8 | 1 | 29.12 |
|  | 1 | 18.24 | 0.8 | 1 | 14.59 |
|  | 1 | 18.18 | 0.8 | 1 | 14.54 |
|  | 2 | 18.22 | 0.8 | 1 | 29.15 |
|  | 1 | 18.18 | 0.8 | 1 | 14.54 |
|  | 1 | 18.3 | 0.8 | 1 | 14.64 |
|  | 1 | 18.51 | 0.8 | 1 | 14.81 |
|  | 1 | 17.33 | 0.8 | 1 | 13.86 |
| Conexiones Bajantes | 15 | 2 | 0.8 | 1 | 24.00 |
| Tubería Ø250 | 1 | 3.88 | 0.8 | 1 | 3.10 |
|  | 1 | 20.5 | 0.8 | 1 | 16.40 |
|  | 1 | 20.7 | 0.8 | 1 | 16.56 |
|  | 1 | 9.8 | 0.8 | 1 | 7.84 |
|  | 1 | 16.9 | 0.8 | 1 | 13.52 |
|  | 1 | 5.53 | 0.8 | 1 | 4.42 |
|  | 1 | 20.5 | 0.8 | 1 | 16.40 |
|  | 1 | 20.7 | 0.8 | 1 | 16.56 |
|  | 1 | 16.41 | 0.8 | 1 | 13.13 |
| Tubería Ø 315 | 1 | 4 | 1 | 1.5 | 6.00 |
|  | 1 | 6 | 1 | 1.5 | 9.00 |
| Subtotal |  |  |  |  | 292.18 |
| Total |  |  |  |  | 292.18 |

**08.05** m TUBERÍA PVC TEJA SN-4 S/ARENA 200
211.58 m
m. Tubería de PVC para saneamiento enterrado SN-4 de 200 mm de diámetro color teja, colocada sobre cama de arena, con una pendiente mínima del 2 %, i/ p.p. de piezas especiales según UNE EN 13476 y CTE/DB-HS 5.

| Código | Ud | Descripción | Rendimiento | Precio |
|---|---|---|---|---|
| U01FY105 | h | Oficial 1ª fontanero | 0.25 | 0 |
| U01FY110 | h | Ayudante fontanero | 0.25 | 0 |
| U05AG108 | m | Tubería PVC teja SN-4 D= 200 mm | 1.05 | 0 |
| U04AA001 | m³ | Arena de río (0-5 mm) (material) | 0.1 | 0 |
| U05AG025 | ud | P.p. de acces. tub. PVC (material) | 1.34 | 0 |

| Medición | Uds. | Largo | Parcial |
|---|---|---|---|
| Subtotal: RED EVACUACIÓN PLUVIALES |  |  | 0.00 |
| Tubería Ø 200 | 2 | 18.2 | 36.40 |
|  | 1 | 18.24 | 18.24 |
|  | 1 | 18.18 | 18.18 |
|  | 2 | 18.22 | 36.44 |
|  | 1 | 18.18 | 18.18 |
|  | 1 | 18.3 | 18.30 |
|  | 1 | 18.51 | 18.51 |
|  | 1 | 17.33 | 17.33 |
| Conexiones Bajantes | 15 | 2 | 30.00 |
| Subtotal |  |  | 211.58 |
| Total |  |  | 211.58 |

**08.06** m TUBERÍA PVC TEJA SN-4 S/ARENA 250
134.92 m
m. Tubería de PVC para saneamiento enterrado SN-4 de 250 mm de diámetro color teja, colocada sobre cama de arena, con una pendiente mínima del 2 %, i/ p.p. de piezas especiales según UNE EN 13476 y CTE/DB-HS 5.

| Código | Ud | Descripción | Rendimiento | Precio |
|---|---|---|---|---|
| U01FY105 | h | Oficial 1ª fontanero | 0.25 | 0 |
| U01FY110 | h | Ayudante fontanero | 0.25 | 0 |
| U05AG109 | m | Tubería PVC teja SN-4 D= 250 mm | 1.05 | 0 |
| U05AG025 | ud | P.p. de acces. tub. PVC | 1.1 | 0 |
| U04AA001 | m³ | Arena de río (0-5 mm) | 0.15 | 0 |

| Medición | Uds. | Largo | Parcial |
|---|---|---|---|
| Subtotal: RED EVACUACIÓN PLUVIALES |  |  | 0.00 |
| Tubería Ø250 | 1 | 3.88 | 3.88 |
|  | 1 | 20.5 | 20.50 |
|  | 1 | 20.7 | 20.70 |
|  | 1 | 9.8 | 9.80 |
|  | 1 | 16.9 | 16.90 |
|  | 1 | 5.53 | 5.53 |
|  | 1 | 20.5 | 20.50 |
|  | 1 | 20.7 | 20.70 |
|  | 1 | 16.41 | 16.41 |
| Subtotal |  |  | 134.92 |
| Total |  |  | 134.92 |

**08.07** m TUBERÍA PVC TEJA SN-4 S/ARENA 315
10 m
m. Tubería de PVC para saneamiento enterrado SN-4 de 315 mm de diámetro color teja, colocada sobre cama de arena, con una pendiente mínima del 2 %, i/ p.p. de piezas especiales según UNE EN 13476 y CTE/DB-HS 5.

| Código | Ud | Descripción | Rendimiento | Precio |
|---|---|---|---|---|
| U01FY105 | h | Oficial 1ª fontanero | 0.3 | 0 |
| U01FY110 | h | Ayudante fontanero | 0.3 | 0 |
| U05AG110 | m | Tubería PVC teja SN-4 D= 315 mm | 1.05 | 0 |
| U05AG025 | ud | P.p. de acces. tub. PVC | 1.45 | 0 |
| U04AA001 | m³ | Arena de río (0-5 mm) | 0.15 | 0 |

| Medición | Uds. | Largo | Parcial |
|---|---|---|---|
| Tubería Ø 315 | 1 | 4 | 4.00 |
|  | 1 | 6 | 6.00 |
| Subtotal |  |  | 10.00 |
| Total |  |  | 10 |

**08.08** u ARQUETA PIE BAJANTE 63X63 cm 0,70 m PROF. EXC. TIERRAS. (04/04/2006)
12 u
Arqueta a pie de bajante de 63x63 cm y 0,70 m de profundidad media, formada por solera de hormigón HM-20 de 15 cm de espesor, fábrica de ladrillo perforado por tabla de 1/2 pie, enfoscada y bruñida por el interior, dado de hormigón en masa, codo de 125 mm de diámetro y tapa de hormigón armado con cerco de perfil laminado L 50.5, incluso excavación en tierras y relleno; construida según CTE. Medida la cantidad ejecutada.

| Código | Ud | Descripción | Rendimiento | Precio |
|---|---|---|---|---|
| ATC00100 | h | CUADRILLA ALBAÑILERÍA, FORMADA POR OFICIAL 1ª Y PEÓN ESP. (mano de obra; 06/09/2012) | 2.85 | 0 |
| TP00100 | h | PEÓN ESPECIAL | 2.05 | 0 |
| AGM00200 | m3 | MORTERO DE CEMENTO M15 (1:3) CEM II/A-L 32,5 N (material; 04/04/2006) | 0.018 | 0 |
| AGM00500 | m3 | MORTERO DE CEMENTO M5 (1:6) CEM II/A-L 32,5 N (material; 04/04/2006) | 0.079 | 0 |
| CH04020 | m3 | HORMIGÓN HM-20/P/20/I, SUMINISTRADO (material; 19/08/2012) | 0.174 | 0 |
| FL01300 | mu | LADRILLO CERÁM. PERF. TALADRO PEQUEÑO REVESTIR 24x11,5x5 cm (material; 19/08/2012) | 0.147 | 0 |
| SA00700 | m2 | TAPA DE HORMIGÓN ARMADO CON CERCO (material; 19/08/2012) | 0.45 | 0 |
| SW00300 | u | CODO PVC. DIÁM. 125 mm (material; 19/08/2012) | 1 | 0 |

| Medición | Uds. | Parcial |
|---|---|---|
| Red Pluviales | 12 | 12.00 |
| Total |  | 12 |

**08.09** u ARQUETA DE PASO DE 60X60 cm 1 m PROF. EXC. EN TIERRAS. (04/04/2006)
1 u
Arqueta de paso de 60x60 cm y 1 m de profundidad media, formada por solera de hormigón HM-20 de 15 cm de espesor con formación de pendientes, fábrica de ladrillo perforado por tabla de 1/2 pie, enfoscada y bruñida por el interior; tapa de hormigón armado con cerco de perfil laminado l50:5 y conexión de tubos de entrada y salida, incluso excavación en tierras y relleno; construido según CTE. Medida la cantidad ejecutada.

| Código | Ud | Descripción | Rendimiento | Precio |
|---|---|---|---|---|
| ATC00100 | h | CUADRILLA ALBAÑILERÍA, FORMADA POR OFICIAL 1ª Y PEÓN ESP. | 3.2 | 0 |
| TP00100 | h | PEÓN ESPECIAL | 2.6 | 0 |
| AGM00200 | m3 | MORTERO DE CEMENTO M15 (1:3) CEM II/A-L 32,5 N | 0.026 | 0 |
| AGM00500 | m3 | MORTERO DE CEMENTO M5 (1:6) CEM II/A-L 32,5 N | 0.113 | 0 |
| CH04020 | m3 | HORMIGÓN HM-20/P/20/I, SUMINISTRADO | 0.147 | 0 |
| FL01300 | mu | LADRILLO CERÁM. PERF. TALADRO PEQUEÑO REVESTIR 24x11,5x5 cm | 0.21 | 0 |
| SA00700 | m2 | TAPA DE HORMIGÓN ARMADO CON CERCO | 0.45 | 0 |

| Medición | Uds. | Parcial |
|---|---|---|
| Red de Pluviales | 1 | 1.00 |
| Total |  | 1 |

**08.10** u ARQUETA DE PASO DE 60X70 cm 1 m PROF. EXC. EN TIERRAS. (04/04/2006)
6 u
Arqueta de paso de 60x70 cm y 1 m de profundidad media, formada por solera de hormigón HM-20 de 15 cm de espesor con formación de pendientes, fábrica de ladrillo perforado por tabla de 1/2 pie, enfoscada y bruñida por el interior; tapa de hormigón armado con cerco de perfil laminado l50:5 y conexión de tubos de entrada y salida, incluso excavación en tierras y relleno; construido según CTE. Medida la cantidad ejecutada.

| Código | Ud | Descripción | Rendimiento | Precio |
|---|---|---|---|---|
| ATC00100 | h | CUADRILLA ALBAÑILERÍA, FORMADA POR OFICIAL 1ª Y PEÓN ESP. | 3.8 | 0 |
| TP00100 | h | PEÓN ESPECIAL | 2.6 | 0 |
| AGM00200 | m3 | MORTERO DE CEMENTO M15 (1:3) CEM II/A-L 32,5 N | 0.03 | 0 |
| AGM00500 | m3 | MORTERO DE CEMENTO M5 (1:6) CEM II/A-L 32,5 N | 0.113 | 0 |
| CH04020 | m3 | HORMIGÓN HM-20/P/20/I, SUMINISTRADO | 0.147 | 0 |
| FL01300 | mu | LADRILLO CERÁM. PERF. TALADRO PEQUEÑO REVESTIR 24x11,5x5 cm | 0.25 | 0 |
| SA00700 | m2 | TAPA DE HORMIGÓN ARMADO CON CERCO | 0.45 | 0 |

| Medición | Uds. | Parcial |
|---|---|---|
| Red de Pluviales | 6 | 6.00 |
| Total |  | 6 |

**08.11** u ARQUETA DE PASO DE 70X70 cm 1 m PROF. EXC. EN TIERRAS. (04/04/2006)
2 u
Arqueta de paso de 70x70 cm y 1 m de profundidad media, formada por solera de hormigón HM-20 de 15 cm de espesor con formación de pendientes, fábrica de ladrillo perforado por tabla de 1/2 pie, enfoscada y bruñida por el interior; tapa de hormigón armado con cerco de perfil laminado l50:5 y conexión de tubos de entrada y salida, incluso excavación en tierras y relleno; construido según CTE. Medida la cantidad ejecutada.

| Código | Ud | Descripción | Rendimiento | Precio |
|---|---|---|---|---|
| ATC00100 | h | CUADRILLA ALBAÑILERÍA, FORMADA POR OFICIAL 1ª Y PEÓN ESP. | 4 | 0 |
| TP00100 | h | PEÓN ESPECIAL | 2.6 | 0 |
| AGM00200 | m3 | MORTERO DE CEMENTO M15 (1:3) CEM II/A-L 32,5 N | 0.03 | 0 |
| AGM00500 | m3 | MORTERO DE CEMENTO M5 (1:6) CEM II/A-L 32,5 N | 0.113 | 0 |
| CH04020 | m3 | HORMIGÓN HM-20/P/20/I, SUMINISTRADO | 0.147 | 0 |
| FL01300 | mu | LADRILLO CERÁM. PERF. TALADRO PEQUEÑO REVESTIR 24x11,5x5 cm | 0.25 | 0 |
| SA00700 | m2 | TAPA DE HORMIGÓN ARMADO CON CERCO | 0.45 | 0 |

| Medición | Uds. | Parcial |
|---|---|---|
| Red de Pluviales | 2 | 2.00 |
| Total |  | 2 |

**08.12** u POZO REGISTRO
2 u
ud. Pozo de registro según se indica en planos de 1 m de diámetro hasta una altura máxima de 2 m de profundidad, formado por base de solera de hormigón HM-20 N/mm², de 20cm de espesor, con canaleta de fondo, fábrica de ladrillo macizo de 1 pie de espesor, enfoscado y bruñido por el interior o prefabricado de hormigón, pates de polipropileno, cerco y tapa de fundición diametro 60 cm. i/excavación por medios mecánicos en terreno duro y medidas de seguridad, según CTE/DB-HS 5. Incluido interconexión de redes de evacuación. Totalmente ejecutado.

| Código | Ud | Descripción | Rendimiento | Precio |
|---|---|---|---|---|
| U01FE080 | h | Mano obra construcción de pozo (mano de obra) | 0 | 0 |
| A02BP510 | m³ | HORMIGÓN HNE-20/P/40 elab. obra | 0 | 0 |
| A01JF002 | m³ | MORTERO CEMENTO 1/2 (material) | 0 | 0 |
| U05DC023 | ud | Pate polipropileno 25x32, D=30 (material) | 0 | 0 |
| A02FA610 | m³ | HORMIGÓN HM-25/P/40/ I CENTRAL (material) | 0 | 0 |
| D02KF001 | m³ | EXC. MECÁNICA POZOS TERRENO FLOJO | 0 | 0 |
| U06GD010 | kg | Acero corrugado B 400-S elaborado y armado i/ transporte (material) | 0 | 0 |
| U10DA001 | ud | Ladrillo cerámico 24x12x7 (material) | 0 | 0 |

| Medición | Uds. | Parcial |
|---|---|---|
| Pluviales | 2 | 2.00 |
| Total |  | 2 |

**08.13** u CONEXIONES DE REDES A POZOS DE REGISTRO (04/04/2006)
2 u
ud. Conexión a pozos de registro de red general, con rotura de este desde el exterior con martillo compresor hasta su completa perforación, acoplamiento y recibido del tubo de acometida, repaso y bruñido con mortero de cemento en el interior del pozo, con retirada de escombros a borde de excavación y medidas de seguridad. Incluido rotura de firme y acera, conexión con pozo registro de parcela y reposición de pavimento de firme y acera. Totalmente ejecutado, en una longitud aproximada de 6 m.

| Código | Ud | Descripción | Rendimiento | Precio |
|---|---|---|---|---|
| U01AA007 | h | Oficial primera | 0 | 0 |
| U01AA010 | h | Peón especializado | 0 | 0 |
| U02AK001 | h | Martillo compresor 2.000 l/min (maquinaria) | 0 | 0 |
| 09.07 | u | ARQUETA DE PASO DE 51X51 cm 1 m PROF. EXC. EN TIERRAS. (04/04/2006) | 0 | 0 |

| Medición | Uds. | Parcial |
|---|---|---|
| Red Pluviales | 2 | 2.00 |
| Total |  | 2 |

## 09 RED SANEAMIENTO (04/04/2006)

**08.04** m³ EXC. MECÁNICA ZANJAS SANEA. TERRENO DURO
324.29 m³

| Medición | Uds. | Largo | Ancho | Alto | Parcial |
|---|---|---|---|---|---|
| AGUAS FECALES |  |  |  |  |  |
| Tubería PVC 160 | 1 | 11 | 1 | 1.25 | 13.75 |
| Tubería PVC 200 | 1 | 10 | 1 | 1.25 | 12.50 |
|  | 1 | 6 | 1 | 1.25 | 7.50 |
|  | 1 | 6.33 | 1 | 1.25 | 7.91 |
| AGUAS DE PROCESO |  |  |  |  |  |
| Tubería PVC 110 | 2 | 11.63 | 1 | 1.25 | 29.08 |
|  | 1 | 12.92 | 1 | 1.25 | 16.15 |
|  | 1 | 6.18 | 1 | 1.25 | 7.73 |
|  | 1 | 8.41 | 1 | 1.25 | 10.51 |
|  | 1 | 4.89 | 1 | 1.25 | 6.11 |
|  | 1 | 4.92 | 1 | 1.25 | 6.15 |
| Tubería PVC 200 | 1 | 14.95 | 1 | 1.25 | 18.69 |
| Tubería PVC 250 | 1 | 25.56 | 1 | 1.25 | 31.95 |
|  | 1 | 24.57 | 1 | 1.25 | 30.71 |
|  | 1 | 31.37 | 1 | 1.25 | 39.21 |
|  | 1 | 41.92 | 1 | 1.25 | 52.40 |
|  | 1 | 20.15 | 1 | 1.25 | 25.19 |
|  | 1 | 3 | 1 | 1.25 | 3.75 |
| Tubería PVC 315 | 1 | 4 | 1 | 1.25 | 5.00 |
| Subtotal |  |  |  |  | 324.29 |
| Total |  |  |  |  | 324.29 |

**09.01** m TUBERÍA EVACUACION ENTERRADA Ø 110 mm SN8 (25/01/2021)
60.58 m
Suministro y montaje de tubo de polipropileno de alto módulo (PP-HM) triple capa para sistemas de evacuación y saneamiento enterrado sin presión a baja y alta temperatura, de diámetro 110 mm y 4,3 mm de espesor, fabricado según norma UNE-EN 13476-1:2007, código de aplicación U según UNE EN 13476, para unión mediante boca con junta elástica monolabial, I/p.p. accesorios. Rigidez anular SN8. Presentación en barras de 3 m, en color externo RAL 8023, interno 9003 de la gama Ecoforte de evacuación y saneamiento enterrado ITALSAN ó Similar.

| Código | Ud | Descripción | Rendimiento | Precio |
|---|---|---|---|---|
| OGEN025 | h | Oficial 1ª fontanero calefactor (mano de obra; 25/01/2021) | 0.15 | 0 |
| OGEN027 | h | Ayudante fontanero calefactor (mano de obra; 25/01/2021) | 0.209 | 0 |
| PITAVSE010110x | m | Tubo Ecoforte para evacuación y saneamiento enterrado, D 110 mm SN8 (material; 18/02/2021) | 1 | 0 |

| Medición | Uds. | Largo | Parcial |
|---|---|---|---|
| Evacuación (Aguas de Proceso) | 2 | 11.63 | 23.26 |
|  | 1 | 12.92 | 12.92 |
|  | 1 | 6.18 | 6.18 |
|  | 1 | 8.41 | 8.41 |
|  | 1 | 4.89 | 4.89 |
|  | 1 | 4.92 | 4.92 |
| Subtotal |  |  | 60.58 |
| Total |  |  | 60.58 |

**09.02** m TUBERÍA EVACUACIÓN ENTERRADA Ø 160 mm SN8 (25/01/2021)
11 m
Suministro y montaje de tubo de polipropileno de alto módulo (PP-HM) triple capa para sistemas de evacuación y saneamiento enterrado sin presión a baja y alta temperatura, de diámetro 160 mm y 5,5 mm de espesor, fabricado según norma UNE-EN 13476-1:2007, código de aplicación U según UNE EN 13476, para unión mediante boca con junta elástica monolabial, I/p.p. accesorios. Rigidez anular SN8. Presentación en barras de 3 m, en color externo RAL 8023, interno 9003 de la gama Ecoforte de evacuación y saneamiento enterrado ITALSAN ó Similar.

| Código | Ud | Descripción | Rendimiento | Precio |
|---|---|---|---|---|
| PITAVSE010123 | m | Tubo Ecoforte para evacuación y saneamiento enterrado, D 160 mm SN8 (material; 25/01/2021) | 1 | 0 |
| OGEN025 | h | Oficial 1ª fontanero calefactor | 0.15 | 0 |
| OGEN027 | h | Ayudante fontanero calefactor | 0.209 | 0 |

| Medición | Uds. | Largo | Parcial |
|---|---|---|---|
| Evacuación (Aguas Fecales) | 1 | 11 | 11.00 |
| Total |  |  | 11 |

**09.03** m TUBERÍA EVACUACIÓN ENTERRADA Ø 200 mm SN8 (25/01/2021)
37.28 m
Suministro y montaje de tubo de polipropileno de alto módulo (PP-HM) triple capa para sistemas de evacuación y saneamiento enterrado sin presión a baja y alta temperatura, de diámetro 200 mm y 6,8 mm de espesor, fabricado según norma UNE-EN 13476-1:2007, código de aplicación U según UNE EN 13476, para unión mediante boca con junta elástica monolabial, I/p.p. accesorios. Rigidez anular SN8. Presentación en barras de 3 m, en color externo RAL 8023, interno 9003 de la gama Ecoforte de evacuación y saneamiento enterrado ITALSAN ó Similar.

| Código | Ud | Descripción | Rendimiento | Precio |
|---|---|---|---|---|
| PITAVSE010133 | m | Tubo Ecoforte para evacuación y saneamiento enterrado, D 200 mm SN8 (material; 25/01/2021) | 1 | 0 |
| OGEN025 | h | Oficial 1ª fontanero calefactor | 0.15 | 0 |
| OGEN027 | h | Ayudante fontanero calefactor | 0.209 | 0 |

| Medición | Uds. | Largo | Parcial |
|---|---|---|---|
| Evacuación (Aguas Fecales) | 1 | 10 | 10.00 |
|  | 1 | 6 | 6.00 |
|  | 1 | 6.33 | 6.33 |
| Evacuación (Aguas de Proceso) | 1 | 14.95 | 14.95 |
| Subtotal |  |  | 37.28 |
| Total |  |  | 37.28 |

**09.04** m TUBERÍA EVACUACIÓN ENTERRADA Ø 250 mm SN8 (25/01/2021)
146.57 m
Suministro y montaje de tubo de polipropileno de alto módulo (PP-HM) triple capa para sistemas de evacuación y saneamiento enterrado sin presión a baja y alta temperatura, de diámetro 250 mm y 8,6 mm de espesor, fabricado según norma UNE-EN 13476-1:2007, código de aplicación U según UNE EN 13476, para unión mediante boca con junta elástica monolabial, I/p.p. accesorios. Rigidez anular SN8. Presentación en barras de 3 m, en color externo RAL 8023, interno 9003 de la gama Ecoforte de evacuación y saneamiento enterrado ITALSAN.

| Código | Ud | Descripción | Rendimiento | Precio |
|---|---|---|---|---|
| PITAVSE010143 | m | Tubo Ecoforte para evacuación y saneamiento enterrado, D 250 mm SN8 (material; 25/01/2021) | 1 | 0 |
| OGEN025 | h | Oficial 1ª fontanero calefactor | 0.15 | 0 |
| OGEN027 | h | Ayudante fontanero calefactor | 0.209 | 0 |

| Medición | Uds. | Largo | Parcial |
|---|---|---|---|
| Evacuación (Aguas de Proceso) | 1 | 25.56 | 25.56 |
|  | 1 | 24.57 | 24.57 |
|  | 1 | 31.37 | 31.37 |
|  | 1 | 41.92 | 41.92 |
|  | 1 | 20.15 | 20.15 |
|  | 1 | 3 | 3.00 |
| Subtotal |  |  | 146.57 |
| Total |  |  | 146.57 |

**09.05** m TUBERÍA EVACUACIÓN ENTERRADA Ø 315 mm SN8 (25/01/2021)
4 m
Suministro y montaje de tubo de polipropileno de alto módulo (PP-HM) triple capa para sistemas de evacuación y saneamiento enterrado sin presión a baja y alta temperatura, de diámetro 315 mm y 10,6 mm de espesor, fabricado según norma UNE-EN 13476-1:2007, código de aplicación U según UNE EN 13476, para unión mediante boca con junta elástica monolabial, I/p.p. accesorios. Rigidez anular SN8. Presentación en barras de 3 m, en color externo RAL 8023, interno 9003 de la gama Ecoforte de evacuación y saneamiento enterrado ITALSAN ó Similar.

| Código | Ud | Descripción | Rendimiento | Precio |
|---|---|---|---|---|
| PITAVSE010153 | m | Tubo Ecoforte para evacuación y saneamiento enterrado, D 315 mm SN8 (material; 25/01/2021) | 1 | 0 |
| OGEN025 | h | Oficial 1ª fontanero calefactor | 0.15 | 0 |
| OGEN027 | h | Ayudante fontanero calefactor | 0.209 | 0 |

| Medición | Uds. | Largo | Parcial |
|---|---|---|---|
| Evacuación (Aguas de Proceso) | 1 | 4 | 4.00 |
| Total |  |  | 4 |

**09.06** u ARQUETA/PIE BAJANTE REGISTRABLE 38x38x50 cm
2 u
ud. Arqueta a pie de bajante registrable de medidas interiores 38x38x50 cm realizada con fábrica de ladrillo macizo de 1/2 pie de espesor recibido con mortero de cemento M5 según UNE-EN 998-2, enfoscada y bruñida en su interior, i/solera de hormigón HM-20 N/mm² y tapa de hormigón armado prefábricada, según CTE/DB-HS 5. Incluso excavación.

| Código | Ud | Descripción | Rendimiento | Precio |
|---|---|---|---|---|
| U01AA007 | h | Oficial primera | 0 | 0 |
| U01AA010 | h | Peón especializado | 0 | 0 |
| A02BP510 | m³ | HORMIGÓN HNE-20/P/40 elab. obra | 0 | 0 |
| U10DA001 | ud | Ladrillo cerámico 24x12x7 | 0 | 0 |
| A01JF002 | m³ | MORTERO CEMENTO 1/2 | 0 | 0 |
| U05DA080 | ud | Tapa hormigón armado y cerco metálico 50x50x6 (material) | 0 | 0 |

| Medición | Uds. | Parcial |
|---|---|---|
| Evacuación Aguas Fecales | 2 | 2.00 |
| Total |  | 2 |

**09.07** u ARQUETA DE PASO DE 51X51 cm 1 m PROF. EXC. EN TIERRAS. (04/04/2006)
3 u
Arqueta de paso de 51x51 cm y 1 m de profundidad media, formada por solera de hormigón HM-20 de 15 cm de espesor con formación de pendientes, fábrica de ladrillo perforado por tabla de 1/2 pie, enfoscada y bruñida por el interior, tapa de hormigón armado, con cerco de perfil laminado L 50.5 y conexión de tubos de entrada y salida, incluso excavación en tierras y relleno; construido según CTE. Medida la cantidad ejecutada.

| Código | Ud | Descripción | Rendimiento | Precio |
|---|---|---|---|---|
| ATC00100 | h | CUADRILLA ALBAÑILERÍA, FORMADA POR OFICIAL 1ª Y PEÓN ESP. | 2.67 | 0 |
| TP00100 | h | PEÓN ESPECIAL | 2 | 0 |
| AGM00200 | m3 | MORTERO DE CEMENTO M15 (1:3) CEM II/A-L 32,5 N | 0.021 | 0 |
| AGM00500 | m3 | MORTERO DE CEMENTO M5 (1:6) CEM II/A-L 32,5 N | 0.094 | 0 |
| CH04020 | m3 | HORMIGÓN HM-20/P/20/I, SUMINISTRADO | 0.11 | 0 |
| FL01300 | mu | LADRILLO CERÁM. PERF. TALADRO PEQUEÑO REVESTIR 24x11,5x5 cm | 0.176 | 0 |
| SA00700 | m2 | TAPA DE HORMIGÓN ARMADO CON CERCO | 0.3 | 0 |

| Medición | Uds. | Parcial |
|---|---|---|
| Aguas de Fecales | 3 | 3.00 |
| Total |  | 3 |

**09.08** u ARQUETA DE PASO DE 50X50 cm 0,70 m PROF. EXC. EN TIERRAS. (04/04/2006)
3 u
Arqueta de paso de 50x50 cm y 0,70 m de profundidad media, formada por solera de hormigón HM-20 de 15 cm de espesor con formación de pendientes, fábrica de ladrillo perforado por tabla de 1/2 pie, enfoscada y bruñida por el interior, tapa de hormigón armado, con cerco de perfil laminado L 50.5 y conexión de tubos de entrada y salida, incluso excavación en tierra y relleno; construido según CTE. Medida la cantidad ejecutada.

| Código | Ud | Descripción | Rendimiento | Precio |
|---|---|---|---|---|
| ATC00100 | h | CUADRILLA ALBAÑILERÍA, FORMADA POR OFICIAL 1ª Y PEÓN ESP. | 1.9 | 0 |
| TP00100 | h | PEÓN ESPECIAL | 1.2 | 0 |
| AGM00200 | m3 | MORTERO DE CEMENTO M15 (1:3) CEM II/A-L 32,5 N | 0.015 | 0 |
| AGM00500 | m3 | MORTERO DE CEMENTO M5 (1:6) CEM II/A-L 32,5 N | 0.066 | 0 |
| CH04020 | m3 | HORMIGÓN HM-20/P/20/I, SUMINISTRADO | 0.11 | 0 |
| FL01300 | mu | LADRILLO CERÁM. PERF. TALADRO PEQUEÑO REVESTIR 24x11,5x5 cm | 0.123 | 0 |
| SA00700 | m2 | TAPA DE HORMIGÓN ARMADO CON CERCO | 0.3 | 0 |

| Medición | Uds. | Parcial |
|---|---|---|
| Evacuación Aguas de Proceso | 3 | 3.00 |
| Total |  | 3 |

**08.09** u ARQUETA DE PASO DE 60X60 cm 1 m PROF. EXC. EN TIERRAS.
5 u

| Medición | Uds. | Parcial |
|---|---|---|
| Evacuación Aguas de Proceso | 5 | 5.00 |
| Total |  | 5 |

**08.11** u ARQUETA DE PASO DE 70X70 cm 1 m PROF. EXC. EN TIERRAS.
1 u

| Medición | Uds. | Parcial |
|---|---|---|
| Evacuación Aguas de Proceso | 1 | 1.00 |
| Total |  | 1 |

**09.09** u ARQUETA PREFÁBRICADA TOMA DE MUESTRAS
2 u
ud. Arqueta TOMA DE MUESTRAS de hormigón prefábricada de 70x70x130cm colocada sobre solera de HM-20 N/mm², marco y tapa de fundición totalmente instalado i/ p.p. de material de agarre y medios auxiliares necesarios, según CTE/DB-HS 5.

| Código | Ud | Descripción | Rendimiento | Precio |
|---|---|---|---|---|
| U01AA007 | h | Oficial primera | 0 | 0 |
| U01AA010 | h | Peón especializado | 0 | 0 |
| U05DA001 | ud | Arqueta prefabricada 150x70x95 cm (material) | 0 | 0 |
| A02BP510 | m³ | HORMIGÓN HNE-20/P/40 elab. obra | 0 | 0 |

| Medición | Uds. | Parcial |
|---|---|---|
| Toma de Muestra | 2 | 2.00 |
| Total |  | 2 |

**08.12** u POZO REGISTRO
3 u

| Medición | Uds. | Parcial |
|---|---|---|
| Aguas Fecales | 2 | 2.00 |
| Aguas de Proceso | 1 | 1.00 |
| Subtotal |  | 3.00 |
| Total |  | 3 |

**08.13** u CONEXIONES DE REDES A POZOS DE REGISTRO
3 u

| Medición | Uds. | Parcial |
|---|---|---|
| RED SANEAMIENTO | 3 | 3.00 |
| Total |  | 3 |

**09.10** u TRAMO CANAL RANURADO DE 12.300 mm (18/02/2021)
2 u
Ud. Tramo de canal ranurado de 12300 mm de longitud, tipo ULMA ICR 2060.SC30.F.110H.RAL.X, en acero Inox. A316 de 20 mm de ancho de ranura y 60 mm de ancho interior, con pendiente incorporada de altura mínima 64 mm y/o máxima 144 mm, sección en V para aumentar la velocidad de evacuación y facilitar la autolimpieza. Unión soldada del canal al sumidero para garantizar la total estanqueidad. Relleno del marco del canal mediante sistema EDGE INFILL para refuerzo frente altas cargas y eliminación de vacíos, con tornillos de nivelación, varillas de refuerzo y patas de anclaje al hormigón. Descarga de 1 ud de sumidero, de cuerpo y marco redondo para facilitar la limpieza, Ø 300 mm., salida horizontal DN110, registrable, con sifón y cesto de sólidos extraibles. Retención sifónica de 55 mm según norma Europea, con reja ranurada modelo RISR 300 RLM, acta para clase de carga M125 (EN 1253).

**09.11** u TRAMO CANAL RANURADO DE 59.900 mm (18/02/2021)
1 u
Ud. Tramo de canal ranurado de 59.900 mm de longitud, tipo ULMA ICR 2060.SC30.F.110H.RAL, en acero Inox. A316 de 20 mm de ancho de ranura y 60 mm de ancho interior, con pendiente incorporada de altura mínima 64 mm y/o máxima 144 mm, sección en V para aumentar la velocidad de evacuación y facilitar la autolimpieza. Unión soldada del canal al sumidero para garantizar la total estanqueidad. Relleno del marco del canal mediante sistema EDGE INFILL para refuerzo frente altas cargas y eliminación de vacíos, con tornillos de nivelación, varillas de refuerzo y patas de anclaje al hormigón. Descarga en 3 ud de sumidero, de cuerpo y marco redondo para facilitar la limpieza, Ø 300 mm., salida horizontal DN110, registrable, con sifón y cesto de sólidos extraibles. Retención sifónica de 55 mm según norma Europea, con reja ranurada modelo RISR 300 RLM.X, acta para clase de carga M125 (EN 1253).

**09.12** u EQUIPO DE TRATAMIENTO SEPARADOR DE GRASAS CON DESARENADOR (18/02/2021)
1 u
Ud. Equipo de Tratamiento de Aguas de Separador de Grasas, con Desarenador, de capacidad total 6.000 litros marca REMOSA Mod. SG-11 o Similar, de una capacidad de procesamiento de 11 litros/seg. con un tiempo de retención de 3 minutos. Disposición enterrada de un diámetro de 1.740 mm y longitud 2.930 mm., con boca de acceso Ø 567mm y diametro de tubería 200 mm. Incluido excavación, instalación y rellanado de arena, con interconexión a la red de aguas de proceso, en ubicación representada en planos.
Totalmente montado y en funcionamiento.

## 10 OBRA CIVIL (12/09/1980)

**10.01** m² CERRAM. 2 HOJAS 1/2 PIE LAD. H/D + TAB. L. H/D 9 cm (04/04/2006)
233.39 m²
Cerramiento formado por fábrica de medio pie de espesor de ladrillo cerámico hueco doble de 24x11,5x7 cm, cámara de aíre de 5, trasdósado con tabicón de ladrillo cerámico hueco doble de 24x11,5x9 cm, para revestir, recibidos con mortero M5 de cemento CEM II/A-L 32,5 N, con plastificante, incluso enfoscado interior sin maestrear ni fratasar con mortero de cemento M5, rejuntado; construida según CTE. Medido deduciendo huecos.

| Código | Ud | Descripción | Rendimiento | Precio |
|---|---|---|---|---|
| TO00100 | h | OF. 1ª ALBAÑILERÍA (mano de obra; 06/09/2012) | 1 | 0 |
| TP00100 | h | PEÓN ESPECIAL | 1 | 0 |
| AGM00500 | m3 | MORTERO DE CEMENTO M5 (1:6) CEM II/A-L 32,5 N | 0.058 | 0 |
| FL00300 | mu | LADRILLO CERÁM. HUECO DOBLE 24x11,5x9 cm (material; 19/08/2012) | 0.075 | 0 |

| Medición | Uds. | Largo | Alto | Parcial |
|---|---|---|---|---|
| Zona Equipamiento Sanitario (P.B.) | 1 | 8 | 3.2 | 25.60 |
| Hueco Ventana | -1 | 4 | 0.8 | -3.20 |
| Hueco Puerta | -1 | 0.9 | 2.1 | -1.89 |
|  | 1 | 11.62 | 3.2 | 37.18 |
| Zona Equipamiento Sanitario (P.A.) | 1 | 8 | 3 | 24.00 |
| Hueco Ventana | -1 | 4 | 0.8 | -3.20 |
|  | 2 | 12.72 | 3 | 76.32 |
| Zona Oficinas (P.B.) | 1 | 1.64 | 4.2 | 6.89 |
|  | 2 | 1.2 | 4.2 | 10.08 |
|  | 1 | 0.75 | 4.2 | 3.15 |
|  | 1 | 0.7 | 4.2 | 2.94 |
|  | 1 | 2.72 | 4.2 | 11.42 |
| Zona Oficinas (P.A.) | 2 | 9.35 | 3 | 56.10 |
| Hueco Ventanas | -2 | 3 | 1.2 | -7.20 |
|  | -1 | 4 | 1.2 | -4.80 |
| Subtotal |  |  |  | 233.39 |
| Total |  |  |  | 233.39 |

**10.02** m² DOBLE TABICÓN LAD. H/D 7 cm C/AISLAM. ACUST. 48,5 dBA (04/04/2006)
267.6 m²
Doble tabicón de ladrillo hueco doble de 24x11,5x7 cm, recibido con mortero M5 de cemento CEM II/A-L 32,5 N, con panel intermedio de lana mineral de 25 mm de espesor, adherido a una cara con cemento cola, guarnecidas las caras exteriores de yeso negro YG de 12 mm de espesor, incluso nivelación, encintado y repaso de juntas; para un aislamiento acústico a ruido aéreo de 48,5 dBA. Medido deduciendo huecos.

| Código | Ud | Descripción | Rendimiento | Precio |
|---|---|---|---|---|
| TO00100 | h | OF. 1ª ALBAÑILERÍA | 1.3 | 0 |
| TP00100 | h | PEÓN ESPECIAL | 0.68 | 0 |
| AGM00500 | m3 | MORTERO DE CEMENTO M5 (1:6) CEM II/A-L 32,5 N | 0.03 | 0 |
| AGY00100 | m3 | PASTA DE YESO NEGRO YG (material; 04/04/2006) | 0.024 | 0 |
| FL00400 | mu | LADRILLO CERÁM. HUECO DOBLE 24x11,5x7 cm (material; 19/08/2012) | 0.066 | 0 |
| XT80000 | m2 | PANEL DE LANA MINERAL DE 25 mm (material; 19/08/2012) | 1.05 | 0 |
| WW00300 | u | MATERIAL COMPLEMENTARIO O PZAS. ESPECIALES | 4 | 0 |
| WW00400 | u | PEQUEÑO MATERIAL (material; 15/12/2007) | 4.5 | 0 |

| Medición | Uds. | Largo | Alto | Parcial |
|---|---|---|---|---|
| Zona Equipamiento Sanitario (P.B.) | 1 | 8 | 3.2 | 25.60 |
| Hueco Puerta | -1 | 0.9 | 2.1 | -1.89 |
| Zona Equipamiento Sanitario (P.A.) | 1 | 8 | 3 | 24.00 |
| Zona Oficinas (P.B.) | 1 | 7.32 | 4.2 | 30.74 |
| Hueco Puerta | -1 | 0.9 | 2.1 | -1.89 |
| Hueco Ventana | -1 | 2 | 1.2 | -2.40 |
|  | 1 | 9.61 | 4.2 | 40.36 |
|  | 1 | 7.32 | 4.2 | 30.74 |
| Hueco Puerta | -2 | 0.9 | 2.1 | -3.78 |
| Zona Oficinas (P.A.) | 2 | 12.72 | 3 | 76.32 |
|  | 1 | 18.2 | 3 | 54.60 |
| Hueco Ventanas | -2 | 2 | 1.2 | -4.80 |
| Subtotal |  |  |  | 267.60 |
| Total |  |  |  | 267.6 |

**10.03** m² GUARNEC. Y ENLUC. SIN MAESTREAR EN PAREDES Y TECHOS, YESO (04/04/2006)
253.68 m²
Guarnecido y enlucido sin maestrear con acabado con rincón vivo en paredes y techos, con pasta de yesos YG e YF, incluso limpieza y humedecido del paramento. Medida la superficie a cinta corrida desde la arista superior del rodapié, con desarrollo de vigas.

| Código | Ud | Descripción | Rendimiento | Precio |
|---|---|---|---|---|
| TO01200 | h | OF. 1ª YESERO (mano de obra; 06/09/2012) | 0.2 | 0 |
| AGY00100 | m3 | PASTA DE YESO NEGRO YG | 0.015 | 0 |
| AGY00200 | m3 | PASTA DE YESO BLANCO YF (material; 04/04/2006) | 0.005 | 0 |

| Medición | Uds. | Largo | Alto | Parcial |
|---|---|---|---|---|
| Zona Equipamiento Sanitario (P.B.) | 1 | 8 | 3.2 | 25.60 |
|  | 1 | 11.62 | 3.2 | 37.18 |
| Zona Equipamiento Sanitario (P.A.) | 1 | 8 | 3 | 24.00 |
|  | 2 | 12.72 | 3 | 76.32 |
| Zona Oficinas (P.B.) | 1 | 1.64 | 4.2 | 6.89 |
|  | 2 | 1.2 | 4.2 | 10.08 |
|  | 1 | 0.75 | 4.2 | 3.15 |
|  | 1 | 0.7 | 4.2 | 2.94 |
|  | 1 | 2.72 | 4.2 | 11.42 |
| Zona Oficinas (P.A.) | 2 | 9.35 | 3 | 56.10 |
| Subtotal |  |  |  | 253.68 |
| Total |  |  |  | 253.68 |

**10.04** m² FÁBRICA LADRILLO 1/2 pie HUECO DOBLE
379.29 m²
m². Fábrica de 1/2 pie de espesor de ladrillo hueco doble de 25x12x9 cm, sentado con mortero de cemento Portland EN 197-1- CEM II/B-P 32,5 R y arena de río M5 según UNE-EN 998-2, para posterior terminación, i/p.p. de replanteo, aplomado y nivelación según CTE/ DB-SE-F.

| Código | Ud | Descripción | Rendimiento | Precio |
|---|---|---|---|---|
| U01FJ095 | m² | Mano obra fábrica hueco doble 1/2 pie (mano de obra) | 1 | 0 |
| U10DG003 | ud | Ladrillo hueco doble 24x11x8 (material) | 42 | 0 |
| A01JF006 | m³ | MORTERO CEMENTO M5 (material) | 0.018 | 0 |

| Medición | Uds. | Largo | Alto | Parcial |
|---|---|---|---|---|
| Zona Equipamiento Sanitario (P.B.) | 1 | 6.18 | 3.2 | 19.78 |
|  | 1 | 2.36 | 3.2 | 7.55 |
|  | 1 | 2.1 | 3.2 | 6.72 |
|  | 1 | 2.36 | 3.2 | 7.55 |
|  | 1 | 3.68 | 3.2 | 11.78 |
|  | 1 | 2.25 | 3.2 | 7.20 |
|  | 1 | 1.54 | 3.2 | 4.93 |
|  | 1 | 4.5 | 3.2 | 14.40 |
| Zona Equipamiento Sanitario (P.A.) | 1 | 6.13 | 3 | 18.39 |
|  | 1 | 2.25 | 3 | 6.75 |
|  | 1 | 4.1 | 3 | 12.30 |
|  | 1 | 1.54 | 3 | 4.62 |
|  | 1 | 1.93 | 3 | 5.79 |
|  | 1 | 0.4 | 3 | 1.20 |
|  | 1 | 1 | 1.8 | 1.80 |
|  | 1 | 0.6 | 1.8 | 1.08 |
| Zona Oficinas (P.B.) | 1 | 2.18 | 3 | 6.54 |
|  | 1 | 1.4 | 3 | 4.20 |
|  | 1 | 1.15 | 3 | 3.45 |
|  | 1 | 3.6 | 4.2 | 15.12 |
|  | 1 | 4.48 | 4.2 | 18.82 |
|  | 1 | 3.22 | 3 | 9.66 |
|  | 1 | 2.12 | 3 | 6.36 |
|  | 1 | 1.5 | 3 | 4.50 |
|  | 1 | 3.1 | 3 | 9.30 |
|  | 1 | 2.12 | 3 | 6.36 |
|  | 1 | 1.5 | 3 | 4.50 |
| OFICINAS (P. A.) | 1 | 3.72 | 3 | 11.16 |
|  | 1 | 4.5 | 3 | 13.50 |
|  | 1 | 2.21 | 3 | 6.63 |
|  | 1 | 2.35 | 3 | 7.05 |
|  | 1 | 4.36 | 3 | 13.08 |
|  | 1 | 5.1 | 3 | 15.30 |
|  | 1 | 2.9 | 3 | 8.70 |
|  | 1 | 2.98 | 3 | 8.94 |
|  | 1 | 1.2 | 3 | 3.60 |
|  | 1 | 3.61 | 3 | 10.83 |
|  | 1 | 1.2 | 3 | 3.60 |
| CAJA ASCENSOR | 2 | 1.8 | 7.5 | 27.00 |
|  | 2 | 1.95 | 7.5 | 29.25 |
| Subtotal |  |  |  | 379.29 |
| Total |  |  |  | 379.29 |

**10.05** m³ ENFOSCADO BUENA VISTA M15 VERTICAL
758.55 m³
m². Enfoscado sin maestrear, de 20 mm de espesor, aplicado en superficies verticales, con mortero de cemento M15 según UNE-EN 998-2 sin ninguna terminación posterior, i/p.p. de medios auxiliares con empleo, en su caso, de andamiaje, así como distribución de material en tajos y p.p. de costes indirectos.
Medido a cinta corrida.

| Código | Ud | Descripción | Rendimiento | Precio |
|---|---|---|---|---|
| U01AA011 | h | Peón suelto | 0.09 | 0 |
| U01FQ105 | m² | Mano obra enfoscado vertical (mano de obra) | 1 | 0 |
| A01JF003 | m³ | MORTERO CEMENTO M15 (material) | 0.02 | 0 |

| Medición | Uds. | Largo | Alto | Parcial |
|---|---|---|---|---|
| Zona Equipamiento Sanitario (P.B.) | 2 | 6.18 | 3.2 | 39.55 |
|  | 2 | 2.36 | 3.2 | 15.10 |
|  | 2 | 2.1 | 3.2 | 13.44 |
|  | 2 | 2.36 | 3.2 | 15.10 |
|  | 2 | 3.68 | 3.2 | 23.55 |
|  | 2 | 2.25 | 3.2 | 14.40 |
|  | 2 | 1.54 | 3.2 | 9.86 |
|  | 2 | 4.5 | 3.2 | 28.80 |
| Zona Equipamiento Sanitario (P.A.) | 2 | 6.13 | 3 | 36.78 |
|  | 2 | 2.25 | 3 | 13.50 |
|  | 2 | 4.1 | 3 | 24.60 |
|  | 2 | 1.54 | 3 | 9.24 |
|  | 2 | 1.93 | 3 | 11.58 |
|  | 2 | 0.4 | 3 | 2.40 |
|  | 2 | 1 | 1.8 | 3.60 |
|  | 2 | 0.6 | 1.8 | 2.16 |
| Zona Oficinas (P.B.) | 2 | 2.18 | 3 | 13.08 |
|  | 2 | 1.4 | 3 | 8.40 |
|  | 2 | 1.15 | 3 | 6.90 |
|  | 2 | 3.6 | 4.2 | 30.24 |
|  | 2 | 4.48 | 4.2 | 37.63 |
|  | 2 | 3.22 | 3 | 19.32 |
|  | 2 | 2.12 | 3 | 12.72 |
|  | 2 | 1.5 | 3 | 9.00 |
|  | 2 | 3.1 | 3 | 18.60 |
|  | 2 | 2.12 | 3 | 12.72 |
|  | 2 | 1.5 | 3 | 9.00 |
| OFICINAS (P. A.) | 2 | 3.72 | 3 | 22.32 |
|  | 2 | 4.5 | 3 | 27.00 |
|  | 2 | 2.21 | 3 | 13.26 |
|  | 2 | 2.35 | 3 | 14.10 |
|  | 2 | 4.36 | 3 | 26.16 |
|  | 2 | 5.1 | 3 | 30.60 |
|  | 2 | 2.9 | 3 | 17.40 |
|  | 2 | 2.98 | 3 | 17.88 |
|  | 2 | 1.2 | 3 | 7.20 |
|  | 2 | 3.61 | 3 | 21.66 |
|  | 2 | 1.2 | 3 | 7.20 |
| CAJA ASCENSOR | 4 | 1.8 | 7.5 | 54.00 |
|  | 4 | 1.95 | 7.5 | 58.50 |
| Subtotal |  |  |  | 758.55 |
| Total |  |  |  | 758.55 |

**10.06** m² GUARNECIDO Y ENLUCIDO YESO VERTICALES
320.37 m²
m². Guarnecido con yeso grueso YG de 12 mm de espesor y enlucido de yeso fino YF de 1mm de espesor, en superficies verticales, i/rayado del yeso tosco antes de enlucir, formación de rincones, aristas y otros remates, guardavivos de chapa galvanizada, distribución de material en planta, limpieza posterior de los tajos y p.p. de costes indirectos, s/NTE/RPG-10 y 12.
Medido a cinta corrida.

| Código | Ud | Descripción | Rendimiento | Precio |
|---|---|---|---|---|
| U01AA011 | h | Peón suelto | 0.08 | 0 |
| U01FQ005 | m² | Mano obra guarnecido/enlucido (mano de obra) | 1 | 0 |
| A01EA001 | m³ | PASTA DE YESO NEGRO (material) | 0.012 | 0 |
| A01EF001 | m³ | PASTA DE YESO BLANCO (material) | 0.003 | 0 |
| U13NA005 | m | Guardavivos chapa galvanizada (material) | 0.05 | 0 |

| Medición | Uds. | Largo | Alto | Parcial |
|---|---|---|---|---|
| Zona Equipamiento Sanitario (P.B.) | 1 | 6.18 | 3.2 | 19.78 |
|  | 2 | 4.5 | 3.2 | 28.80 |
|  | 1 | 2.25 | 3.2 | 7.20 |
| Zona Equipamiento Sanitario (P.A.) | 1 | 6.03 | 3 | 18.09 |
|  | 1 | 2.25 | 3 | 6.75 |
|  | 1 | 4.1 | 3 | 12.30 |
|  | 1 | 0.4 | 3 | 1.20 |
|  | 1 | 2.03 | 3 | 6.09 |
| OFICINAS (P.B.) | 2 | 3.33 | 3 | 19.98 |
|  | 2 | 1.4 | 3 | 8.40 |
|  | 1 | 2.18 | 3 | 6.54 |
|  | 2 | 2.58 | 3 | 15.48 |
|  | 2 | 3.5 | 3 | 21.00 |
|  | 1 | 1.15 | 3 | 3.45 |
|  | 1 | 3.6 | 3 | 10.80 |
|  | 1 | 4.48 | 3 | 13.44 |
|  | 1 | 3.22 | 3 | 9.66 |
| OFICINAS (P.A.) | 2 | 3.6 | 3 | 21.60 |
|  | 1 | 4.5 | 3 | 13.50 |
|  | 1 | 2.29 | 3 | 6.87 |
|  | 1 | 2.21 | 3 | 6.63 |
|  | 1 | 4.36 | 3 | 13.08 |
|  | 1 | 2.1 | 3 | 6.30 |
|  | 1 | 5.1 | 3 | 15.30 |
| CAJA ASCENSOR | 1 | 1.8 | 7.5 | 13.50 |
|  | 1 | 1.95 | 7.5 | 14.63 |
| Subtotal |  |  |  | 320.37 |
| Total |  |  |  | 320.37 |

**10.07** u AYUDAS DE ALBAÑILERIA (18/02/2021)
1 u
Ud. Ayudas de albañilería en el tomado de tubos y cajas en Instalación Eléctrica mediante mortero de cemento. Totalmente ejecutado, según distribución de elementos.

**10.08** m² ALICATADO AZULEJO 1ª < 40x40cm+LISTELO INOX.
560.75 m²
m². Alicatado de azulejo 1ª, hasta 40x40 cm, con p.p. de listelo en U de Inox, recibidos ambos con mortero de cemento y arena de miga 1/6, i/piezas especiales, ejecución de ingletes, rejuntado con lechada de cemento blanco y limpieza, s/NTE-RPA-3.
Medido descontando huecos.

| Código | Ud | Descripción | Rendimiento | Precio |
|---|---|---|---|---|
| D18AA115 | m² | ALICATADO AZULEJO 1ª < 40x40 cm | 1 | 0 |
| D18AA405-INOX | m | LISTELO INOX U | 0.45 | 0 |

| Medición | Uds. | Largo | Alto | Parcial |
|---|---|---|---|---|
| ZONA EQUIPAMIENTO SANITARIO (P.B.) |  |  |  |  |
| ÁREA DE DESCANSO |  |  |  |  |
|  | 1 | 3.98 | 3.2 | 12.74 |
| Hueco Puerta | -1 | 0.8 | 2.03 | -1.62 |
|  | 1 | 2.36 | 3.2 | 7.55 |
|  | 1 | 2.1 | 3.2 | 6.72 |
|  | 1 | 3.68 | 3.2 | 11.78 |
| Hueco Puerta | -1 | 0.8 | 2.03 | -1.62 |
|  | 1 | 6.08 | 3.2 | 19.46 |
|  | 1 | 6.04 | 3.2 | 19.33 |
| Hueco Ventana | -1 | 4 | 0.8 | -3.20 |
| ASEOS VESTUARIOS TRANSPORTISTA | 2 | 2.26 | 3.2 | 14.46 |
|  | 2 | 2 | 3.2 | 12.80 |
| Hueco Puerta | -1 | 0.8 | 2.03 | -1.62 |
| CUARTO DE LIMPIEZA | 2 | 1.54 | 3.2 | 9.86 |
|  | 2 | 2.25 | 3.2 | 14.40 |
| Hueco Puerta | -1 | 0.8 | 2.03 | -1.62 |
| ZONA DESINFECCIÓN | 1 | 6.14 | 3.2 | 19.65 |
|  | 1 | 3.9 | 3.2 | 12.48 |
|  | 1 | 6.9 | 3.2 | 22.08 |
| ZONA EQUIPAMIENTO SANITARIO (P.A.) |  |  |  |  |
| ASEOS VESTUARIOS FEMENINOS | 1 | 7.67 | 3 | 23.01 |
| Hueco Ventana | -1 | 4 | 0.8 | -3.20 |
|  | 1 | 6.08 | 3 | 18.24 |
|  | 1 | 6.13 | 3 | 18.39 |
| Hueco Puerta | -1 | 0.8 | 2.03 | -1.62 |
|  | 1 | 1.18 | 3 | 3.54 |
|  | 1 | 1.54 | 3 | 4.62 |
|  | 1 | 7.26 | 3 | 21.78 |
|  | 2 | 0.6 | 1.8 | 2.16 |
| ASEOS VESTUARIOS MASCULINOS | 1 | 1.54 | 3 | 4.62 |
|  | 1 | 4.9 | 3 | 14.70 |
|  | 1 | 7.67 | 3 | 23.01 |
|  | 1 | 3.33 | 3 | 9.99 |
|  | 1 | 2.03 | 3 | 6.09 |
| Hueco Puerta | -1 | 0.8 | 2.03 | -1.62 |
|  | 1 | 0.6 | 3 | 1.80 |
|  | 1 | 4.1 | 3 | 12.30 |
|  | 1 | 1.17 | 3 | 3.51 |
|  | 2 | 1 | 1.8 | 3.60 |
| OFICINAS (P.B.) |  |  |  |  |
| ASEOS MASCULINOS | 2 | 3.1 | 3 | 18.60 |
|  | 2 | 2.12 | 3 | 12.72 |
| Huecos puertas | -3 | 0.8 | 2.03 | -4.87 |
|  | 2 | 1 | 3 | 6.00 |
| Hueco puerta | -1 | 0.8 | 2.03 | -1.62 |
|  | 2 | 1.5 | 3 | 9.00 |
|  | 2 | 1 | 3 | 6.00 |
| Hueco puerta | -1 | 0.8 | 2.03 | -1.62 |
| ASEOS FEMENINOS | 2 | 3.1 | 3 | 18.60 |
|  | 2 | 2.12 | 3 | 12.72 |
| Huecos puertas | -3 | 0.8 | 2.03 | -4.87 |
|  | 2 | 1 | 3 | 6.00 |
| Hueco puerta | -1 | 0.8 | 2.03 | -1.62 |
|  | 2 | 1.5 | 3 | 9.00 |
|  | 2 | 1 | 3 | 6.00 |
| Hueco puerta | -1 | 0.8 | 2.03 | -1.62 |
| OFICINAS (P.A.) |  |  |  |  |
| ASEO ACCESIBLE | 2 | 2.25 | 3 | 13.50 |
|  | 2 | 2.21 | 3 | 13.26 |
| Hueco puerta | -1 | 0.8 | 2.03 | -1.62 |
| ASEOS FEMENINOS | 2 | 3.61 | 3 | 21.66 |
| Huecos puertas | -3 | 0.8 | 2.03 | -4.87 |
|  | 2 | 1.7 | 3 | 10.20 |
|  | 2 | 1.1 | 3 | 6.60 |
|  | 2 | 1.77 | 3 | 10.62 |
| Hueco Puerta | -1 | 0.8 | 2.03 | -1.62 |
|  | 2 | 1.77 | 3 | 10.62 |
| Hueco Puerta | -1 | 0.8 | 2.03 | -1.62 |
|  | 2 | 1.1 | 3 | 6.60 |
| ASEOS MASCULINOS | 2 | 2.98 | 3 | 17.88 |
| Huecos puertas | -3 | 0.8 | 2.03 | -4.87 |
|  | 2 | 1.7 | 3 | 10.20 |
|  | 2 | 1.1 | 3 | 6.60 |
|  | 2 | 1.44 | 3 | 8.64 |
| Hueco Puerta | -1 | 0.8 | 2.03 | -1.62 |
|  | 2 | 1.44 | 3 | 8.64 |
| Hueco Puerta | -1 | 0.8 | 2.03 | -1.62 |
|  | 2 | 1.1 | 3 | 6.60 |
| Subtotal |  |  |  | 560.75 |
| Total |  |  |  | 560.75 |

**10.09** m² PINTURA PLÁSTICA MATE INTERIOR BL/COLOR
794.4 m²
m². Pintura plástica blanca/colores mate para interior, de alta calidad, al agua 100% libre de disolvente, microporosa, lavable y resistente al frote húmedo según DIN 53778. Sobre superficies muy porosas se aplicará una mano de imprimación transparente y no peliculante al agua.

| Código | Ud | Descripción | Rendimiento | Precio |
|---|---|---|---|---|
| U01FZ101 | h | Oficial 1ª pintor (mano de obra) | 0.12 | 0 |
| U01FZ105 | h | Ayudante pintor (mano de obra) | 0.12 | 0 |
| U36CA101 | L | Imprimación al agua Alpha Aquafix (material) | 0.167 | 0 |
| U36CA013 | L | Pintura plástica mate agua Alphatex Mate SF (material) | 0.143 | 0 |

| Medición | Uds. | Largo | Alto | Parcial |
|---|---|---|---|---|
| ZONA EQUIPAMIENTO SANITARIO (P.B.) | 1 | 7.31 | 3.5 | 25.59 |
| Acceso Personal | 1 | 6.18 | 3.2 | 19.78 |
|  | 1 | 1.7 | 3.2 | 5.44 |
| Escaleras | 2 | 4.51 | 3.2 | 28.86 |
|  | 1 | 2.25 | 3.2 | 7.20 |
| ZONA EQUIPAMIENTO SANITARIO (P.A.) | 1 | 7.31 | 3 | 21.93 |
| Vestíbulo y Escaleras | 1 | 2.33 | 3 | 6.99 |
|  | 2 | 3.7 | 3 | 22.20 |
|  | 2 | 2.25 | 3 | 13.50 |
|  | 1 | 0.4 | 3 | 1.20 |
|  | 1 | 1.93 | 3 | 5.79 |
|  | 1 | 0.4 | 3 | 1.20 |
|  | 1 | 2.65 | 3 | 7.95 |
| OFICINAS (P.B.) | 1 | 9.61 | 4.5 | 43.25 |
|  | 2 | 7.32 | 4.5 | 65.88 |
| Sala de Cambio | 2 | 1.4 | 3 | 8.40 |
|  | 2 | 3.33 | 3 | 19.98 |
| Sala de Control | 2 | 2.58 | 3 | 15.48 |
|  | 2 | 3.5 | 3 | 21.00 |
| Vestíbulo // Hall | 1 | 3.42 | 3 | 10.26 |
|  | 1 | 3.6 | 3 | 10.80 |
|  | 1 | 4.48 | 3 | 13.44 |
|  | 1 | 0.7 | 3 | 2.10 |
|  | 1 | 0.75 | 3 | 2.25 |
|  | 1 | 2.18 | 3 | 6.54 |
|  | 1 | 1.15 | 3 | 3.45 |
| Secretaría | 1 | 3.22 | 3 | 9.66 |
|  | 1 | 2.45 | 3 | 7.35 |
|  | 1 | 2.72 | 3 | 8.16 |
|  | 1 | 1.15 | 3 | 3.45 |
| OFICINAS (P.A.) | 1 | 18.2 | 3 | 54.60 |
|  | 2 | 12.72 | 3 | 76.32 |
| Vestíbulo / Sala de Espera | 1 | 6.75 | 3 | 20.25 |
|  | 1 | 3.63 | 3 | 10.89 |
|  | 1 | 3.3 | 3 | 9.90 |
|  | 1 | 4.5 | 3 | 13.50 |
|  | 1 | 3.6 | 3 | 10.80 |
| Oficinas Generales | 1 | 3.72 | 3 | 11.16 |
|  | 1 | 9.26 | 3 | 27.78 |
|  | 1 | 7.16 | 3 | 21.48 |
| Vestíbulo | 1 | 2.1 | 3 | 6.30 |
|  | 1 | 4.36 | 3 | 13.08 |
|  | 1 | 2.21 | 3 | 6.63 |
|  | 1 | 2.29 | 3 | 6.87 |
| Dirección | 1 | 4.75 | 3 | 14.25 |
|  | 1 | 5 | 3 | 15.00 |
| Sala de Reuniones | 1 | 4.46 | 3 | 13.38 |
|  | 1 | 5 | 3 | 15.00 |
| CAJA ASCENSOR | 1 | 1.8 | 7.5 | 13.50 |
|  | 1 | 1.95 | 7.5 | 14.63 |
| Subtotal |  |  |  | 794.40 |
| Total |  |  |  | 794.4 |

**10.10** m² SOLADO GRES ANTIDESLIZANTE 31x31 C 3
235.45 m²
m². Solado de baldosa de gres antideslizante 31x31 cm, para exteriores o interiores (resistencia al deslizamiento Rd>45 s/ UNE-ENV 12633 CLASE 3), recibido con mortero de cemento y arena de río M5 según UNE-EN 998-2, i/cama de 2 cm de arena de río, p.p. de rodapie del mismo material de 7 cm, rejuntado y limpieza, s/ CTE BD SU y NTE-RSB-7.

| Código | Ud | Descripción | Rendimiento | Precio |
|---|---|---|---|---|
| U01FS010 | m² | Mano obra solado gres (mano de obra) | 1 | 0 |
| U01AA011 | h | Peón suelto | 0.2 | 0 |
| U18AD050 | m² | Baldosa gres antideslizante 31x31 cm (material) | 1.05 | 0 |
| U18AJ605 | m | Rodapié gres 7 cm (material) | 1.15 | 0 |
| A01JF006 | m³ | MORTERO CEMENTO M5 | 0.03 | 0 |
| U04AA001 | m³ | Arena de río (0-5 mm) | 0.02 | 0 |
| U04CF006 | ud | Cemento blanco BL-II/B-L 42,5 R UNE 80305 sacos 25 kg (material) | 0.01 | 0 |

| Medición | Uds. | Largo | Parcial |
|---|---|---|---|
| ZONA EQUIPAMIENTO SANITARIO (P.B.) |  |  |  |
| Acceso Personal | 1 | 22.23 | 22.23 |
| Escaleras | 1 | 8.33 | 8.33 |
| Area de Descanso | 1 | 31.59 | 31.59 |
| Aseo - Vestuario Transportista | 1 | 4.52 | 4.52 |
| C. Limpieza | 1 | 3.46 | 3.46 |
| Zona desinfección entrada a planta | 1 | 13.4 | 13.40 |
| Sala de mandiles | 1 | 9.57 | 9.57 |
| ZONA EQUIPAMIENTO SANITARIO (P.A.) |  |  |  |
| Vestíbulo | 1 | 5.85 | 5.85 |
| Aseos Vestuarios masculinos | 1 | 29.25 | 29.25 |
| Aseos Vestuarios femeninos | 1 | 47.94 | 47.94 |
| ZONA OFICINAS (P. B.) |  |  |  |
| Sala de Cambio | 1 | 4.5 | 4.50 |
| Sala de Control | 1 | 9 | 9.00 |
| Aseos Femeninos | 1 | 6.32 | 6.32 |
| Aseos Masculinos | 1 | 6.32 | 6.32 |
| ZONA OFICINAS (P. A.) |  |  |  |
| Vestíbulo | 1 | 9.63 | 9.63 |
| Aseo Accesible | 1 | 4.97 | 4.97 |
| Aseos Femeninos | 1 | 10.24 | 10.24 |
| Aseos Masculinos | 1 | 8.33 | 8.33 |
| Subtotal |  |  | 235.45 |
| Total |  |  | 235.45 |

**10.11** m² SOLADO MÁRMOL NACIONAL CLASE 1/2
169.39 m²
m². Solado de mármol Nacional con acabado pulido, de 2 cm de espesor para interiores (resistencia al deslizamiento Rd s/ UNE-ENV 12633 para: a) zonas secas, CLASE 1 para pendientes menores al 6% y CLASE 2 para pendientes superiores al 6% y escaleras, b) zonas húmedas, CLASE 2 para pendientes menores al 6%), recibido con mortero de cemento y arena de miga 1/6, i/cama de arena de 2 cm, rejuntado y limpieza, s/ CTE BD SU y NTE-RSP.

| Código | Ud | Descripción | Rendimiento | Precio |
|---|---|---|---|---|
| U01FS015 | m² | Mano obra solado mármol (mano de obra) | 1 | 0 |
| U01AA011 | h | Peón suelto | 0.2 | 0 |
| U17DA003 | m² | Mármol nacional 2 cm (material) | 1.02 | 0 |
| A01JF206 | m³ | MORTERO CEMENTO M5 CON ARENA DE MIGA (material) | 0.05 | 0 |
| U04AA001 | m³ | Arena de río (0-5 mm) | 0.02 | 0 |
| U04CF006 | ud | Cemento blanco BL-II/B-L 42,5 R UNE 80305 sacos 25 kg | 0.01 | 0 |

| Medición | Uds. | Largo | Parcial |
|---|---|---|---|
| ZONA OFICINAS (P.B.) |  |  |  |
| Vestuario / Hall | 1 | 10.96 | 10.96 |
| Escaleras | 1 | 6.82 | 6.82 |
| Secretaría | 1 | 7.5 | 7.50 |
| OFICINAS (P.A.) |  |  |  |
| Vestíbulo / Sala de espera | 1 | 24.09 | 24.09 |
| Oficinas Grles. | 1 | 74.19 | 74.19 |
| Sala de Reuniones | 1 | 22.23 | 22.23 |
| Dirección | 1 | 23.6 | 23.60 |
| Subtotal |  |  | 169.39 |
| Total |  |  | 169.39 |

**10.12** m² F. T. ESC. DESMONTABLE 60x60 APOYO
117.94 m²
m². Falso techo tipo desmontable de placas de escayola Yesyforma con panel tipo Marbella de 60x60 cm sobre perfilería vista blanca (sistema de apoyo), incluso p.p. de perfilería vista blanca, perfilería angular para remates y accesorios de fijación, todo ello instalado, i/cualquier tipo de medio auxiliar, según NTE-RTP.

| Código | Ud | Descripción | Rendimiento | Precio |
|---|---|---|---|---|
| U01AA501 | h | Cuadrilla A | 0.175 | 0 |
| U14AL100 | m² | Yesyforma 60/60 Marbella apoyo (material) | 1.05 | 0 |
| U14AL501 | m | Perfil primario T24 DONN perfilería vista (material) | 0.84 | 0 |
| U14AL502 | m | Perfil secundario T24 DONN perfilería vista (material) | 1.67 | 0 |
| U14AL503 | m | Angular L24 DONN perfilería vista (material) | 0.4 | 0 |
| U14AL512 | ud | Sujección DONN (material) | 0.7 | 0 |
| U14AL513 | ud | Varilla 60 DONN (material) | 1 | 0 |
| U14AL514 | ud | Tuerca DONN (material) | 1.4 | 0 |

| Medición | Uds. | Largo | Parcial |
|---|---|---|---|
| ZONA EQUIPAMIENTO SANITARIO (P.B.) |  |  |  |
| Acceso personal | 1 | 22.23 | 22.23 |
| Área de descanso | 1 | 31.59 | 31.59 |
| Aseo/Vestuario transportista | 1 | 4.52 | 4.52 |
| Cuarto de Limpieza | 1 | 3.46 | 3.46 |
| Zona de desinfección | 1 | 13.4 | 13.40 |
| Sala de Mandiles | 1 | 9.57 | 9.57 |
| OFICINAS (P.A.) |  |  |  |
| Vestíbulo | 1 | 9.63 | 9.63 |
| Aseo Accesible | 1 | 4.97 | 4.97 |
| Aseos Femeninos | 1 | 10.24 | 10.24 |
| Aseos Masculinos | 1 | 8.33 | 8.33 |
| Subtotal |  |  | 117.94 |
| Total |  |  | 117.94 |

**10.13** m² FALSO TECHO REGISTRABLE SITUADO A UNA ALTURA MAYOR O IGUAL A 4m. (12/09/1980)
605.07 m²
Falso techo registrable situado a una altura mayor o igual a 4 m, decorativo, constituido por placas de yeso laminado, lisas, acabado con vinilo blanco, de 600x600x12,5 mm, para falsos techos registrables, suspendido del forjado mediante perfilería vista, comprendiendo perfiles primarios, secundarios y angulares de remate, fijados al techo mediante varillas y cuelgues.
Incluye: Replanteo de los ejes de la trama modular. Nivelación y colocación de los perfiles angulares. Replanteo de los perfiles primarios de la trama. Señalización de los puntos de anclaje al forjado. Nivelación y suspensión de los perfiles primarios y secundarios de la trama. Corte de las placas. Colocación de las placas.
Criterio de medición de proyecto: Superficie medida entre paramentos, según documentación gráfica de Proyecto, sin descontar huecos para instalaciones.
Criterio de medición de obra: Se medirá la superficie realmente ejecutada según especificaciones de Proyecto, sin descontar huecos para instalaciones.
Criterio de valoración económica: El precio incluye la resolución de encuentros y puntos singulares.

| Código | Ud | Descripción | Rendimiento | Precio |
|---|---|---|---|---|
| mt12psg220 | Ud | Fijación compuesta por taco y tornillo 5x27. (material; 08/04/2021) | 0.84 | 0 |
| mt12psg190 | Ud | Varilla de cuelgue. (material; 08/04/2021) | 0.84 | 0 |
| mt12psg210a | Ud | Cuelgue para falsos techos suspendidos. (material; 08/04/2021) | 0.84 | 0 |
| mt12psg210b | Ud | Seguro para la fijación del cuelgue, en falsos techos suspendidos. (material; 08/04/2021) | 0.84 | 0 |
| mt12psg210c | Ud | Conexión superior para fijar la varilla al cuelgue, en falsos techos suspendidos. (material; 08/04/2021) | 0.84 | 0 |
| mt12psg200a | m | Perfil primario 24x38x3700 mm, de acero galvanizado, según UNE-EN 13964. (material; 08/04/2021) | 0.84 | 0 |
| mt12psg200b | m | Perfil secundario 24x32x600 mm, de acero galvanizado, según UNE-EN 13964. (material; 08/04/2021) | 0.84 | 0 |
| mt12psg200c | m | Perfil secundario 24x32x1200 mm, de acero galvanizado, según UNE-EN 13964. (material; 08/04/2021) | 1.67 | 0 |
| mt12psg200d | m | Perfil angular 25x25x3000 mm, de acero galvanizado, según UNE-EN 13964. (material; 08/04/2021) | 0.4 | 0 |
| mt12psg020l | m² | Placa de yeso laminado, lisa, acabado con vinilo blanco, de 600x600x12,5 mm, para falsos techos registrables, según UNE-EN 13964 (material; 08/04/2021) | 1.02 | 0 |
| mo015 | h | Oficial 1ª montador de falsos techos. (mano de obra; 08/04/2021) | 0.248 | 0 |
| mo082 | h | Ayudante montador de falsos techos. (mano de obra; 08/04/2021) | 0.248 | 0 |

| Medición | Uds. | Largo | Ancho | Parcial |
|---|---|---|---|---|
| EQUIPAMIENTO SANITARIO (P.A.) |  |  |  |  |
| Vestíbulo | 1 | 5.85 |  | 5.85 |
| Escaleras | 1 | 8.32 |  | 8.32 |
| Aseos / Vestuarios Femeninos | 1 | 47.94 |  | 47.94 |
| Aseos / Vestuarios Masculinos | 1 | 29.25 |  | 29.25 |
| OFICINAS (P.A.) |  |  |  |  |
| Vestíbulo / Sala de Espera | 1 | 24.09 |  | 24.09 |
| Oficinas Grles. | 1 | 74.19 |  | 74.19 |
| Sala de Reuniones | 1 | 22.23 |  | 22.23 |
| Dirección | 1 | 23.6 |  | 23.60 |
| Z. AMPLIACION FASE II ENTR. OFICINAS | 1 | 12 | 8.5 | 102.00 |
|  | 1 | 12 | 22.3 | 267.60 |
| Subtotal |  |  |  | 605.07 |
| Total |  |  |  | 605.07 |

**10.14** u CABINA PUERTA+ 1 LATERAL (12/09/1980)
10 u
Cabina para vestuario y aseos, de 1000x1500 mm y 2000 mm de altura, de tablero fenólico HPL, de 13 mm de espesor, color a elegir; compuesta de: puerta de 700x1800 mm y 1 lateral de 1800 mm de altura; estructura soporte de aluminio anodizado, formada por perfil guía horizontal de sección circular de 25 mm de diámetro, rosetas, pinzas de sujeción de los tableros y perfiles en U de 20x15 mm para fijación a la pared y herrajes de acero inoxidable AISI 316L, formados por bisagras con muelle, tirador con condena e indicador exterior de libre y ocupado, y pies regulables en altura hasta 150 mm. Incluso ajuste de la hoja, fijación de los herrajes, nivelación y ajuste final. Totalmente montada.
Incluye: Replanteo. Colocación de los herrajes de colgar. Colocación de la hoja. Colocación de los herrajes de cierre y accesorios. Nivelación y ajuste final.
Criterio de medición de proyecto: Número de unidades previstas, según documentación gráfica de Proyecto.
Criterio de medición de obra: Se medirá el número de unidades realmente colocadas según especificaciones de Proyecto.

| Código | Ud | Descripción | Rendimiento | Precio |
|---|---|---|---|---|
| mt45cvg010e | Ud | Cabina de 1000x1500 mm y 2000 mm de altura, de tablero fenólico HPL, de 13 mm de espesor, color a elegir. (material; 12/09/1980) | 1 | 0 |
| mo011 | h | Oficial 1ª montador. | 0.5 | 0 |
| mo080 | h | Ayudante montador. | 0.5 | 0 |

| Medición | Uds. | Parcial |
|---|---|---|
| Aseos Vestuarios Masculinos | 4 | 4.00 |
| Aseos Vestuarios Femeninos | 6 | 6.00 |
| Subtotal |  | 10.00 |
| Total |  | 10 |

**10.15** u ESCALERA RECTA ALTURA 3,50m. (12/09/1980)
1 u
Escalera recta, en dos tramos con giro de 90° de madera, con barandilla de inox, para salvar una altura entre plantas de hasta 350 cm, compuesta por 20 peldaños de 30 cm de huella y 17,5 cm de contrahuella, con una anchura útil de 100 cm, fijada mecánicamente a la estructura. Incluso aplicación de tapaporos, mano de fondo con barniz diluido y dos manos de barniz sintético mate, acabado liso. Completamente terminada.
Incluye: Replanteo de la ubicación de la escalera. Montaje y fijación de la escalera. Colocación de la barandilla. Limpieza. Aplicación de tapaporos. Aplicación de la mano de fondo. Barnizado.
Criterio de medición de proyecto: Número de unidades previstas, según documentación gráfica de Proyecto.
Criterio de medición de obra: Se medirá el número de unidades realmente ejecutadas según especificaciones de Proyecto.

| Código | Ud | Descripción | Rendimiento | Precio |
|---|---|---|---|---|
| mt44erm010rl | Ud | Escalera recta, con giro de 90° de madera, con barandilla para salvar una altura entre plantas de 350cm (material; 18/02/2021) | 1 | 0 |
| mt27tma010 | kg | Tapaporos. (material; 12/09/1980) | 1.6 | 0 |
| mt27bsj040c | l | Barniz sintético para interior, a poro cerrado, acabado mate, a base de resinas alcídicas modificadas con poliuretano alifático, (material; 12/09/1980) | 2 | 0 |
| mo038 | h | Oficial 1ª pintor. (mano de obra; 12/09/1980) | 3 | 0 |
| mo076 | h | Ayudante pintor. (mano de obra; 12/09/1980) | 3 | 0 |
| mo017 | h | Oficial 1ª carpintero. (mano de obra; 12/09/1980) | 5 | 0 |
| mo058 | h | Ayudante carpintero. (mano de obra; 12/09/1980) | 5 | 0 |

| Medición | Uds. | Parcial |
|---|---|---|
| Zona Equipamiento Sanitario | 1 | 1.00 |
| Total |  | 1 |

**10.16** u ESCALERA RECTA ALTURA 4,50m. (12/09/1980)
1 u
Escalera recta, en 3 tramos, con giro de 90° de madera, con barandilla de inox, para salvar una altura entre plantas de 4,50 m, compuesta por 25 peldaños de 30 cm de huella y 18 cm de contrahuella, con una anchura útil de 120 cm, fijada mecánicamente a la estructura. Incluso aplicación de tapaporos, mano de fondo con barniz diluido y dos manos de barniz sintético mate, acabado liso. Completamente terminada.
Incluye: Replanteo de la ubicación de la escalera. Montaje y fijación de la escalera. Colocación de la barandilla. Limpieza. Aplicación de tapaporos. Aplicación de la mano de fondo. Barnizado.
Criterio de medición de proyecto: Número de unidades previstas, según documentación gráfica de Proyecto.
Criterio de medición de obra: Se medirá el número de unidades realmente ejecutadas según especificaciones de Proyecto.

| Código | Ud | Descripción | Rendimiento | Precio |
|---|---|---|---|---|
| mt44erm010rlx | Ud | Escalera recta 3 tramos con giro de 90° de madera, con barandilla para salvar una altura de 450cm (material; 18/02/2021) | 1 | 0 |
| mt27tma010 | kg | Tapaporos. | 1.6 | 0 |
| mt27bsj040c | l | Barniz sintético para interior, a poro cerrado, acabado mate, a base de resinas alcídicas modificadas con poliuretano alifático, | 2 | 0 |
| mo038 | h | Oficial 1ª pintor. | 3 | 0 |
| mo076 | h | Ayudante pintor. | 3 | 0 |
| mo017 | h | Oficial 1ª carpintero. | 5 | 0 |
| mo058 | h | Ayudante carpintero. | 6 | 0 |

**10.17** m² PUERTA PASO LISA SAPELLY / PINO
42.21 m²
m². Puerta de paso ciega con hoja lisa formada por tablero rechapado en madera de Sapelly o Pino, rebajado y con moldura, de medidas de hoja/s (625 / 725 / 825) x 2030 x 35 mm. Precerco en madera de pino de 90x35 mm, cerco visto de 90x30 mm rechapado en Sapelly o Pinor y tapajuntas de 70x10 rechapado igualmente. Con 4 pernios de latón, resbalón de petaca Tesa modelo 2005 ó similar y manivela con placa. Totalmente montada, incluso en p.p. de medios auxiliares. Criterio de medición: ancho (en hoja de 625 y 725 = 900 mm y en hoja de 825 = 1000 mm) x alto (2100 mm ó altura real).

| Código | Ud | Descripción | Rendimiento | Precio |
|---|---|---|---|---|
| U01FV001 | h | Equipo montaje carpintería (oficial + ayudante) (mano de obra) | 1.4 | 0 |
| U19AA030 | ud | Precerco pino 2ª 90x35 mm (material) | 0.56 | 0 |
| U19AD250 | ud | Cerco Sapelly/Pino 90x30 mm (material) | 0.56 | 0 |
| U19ID620 | ud | Puerta paso lisa Sapelly 35 mm (material; 18/02/2021) | 0.52 | 0 |
| U19QA110 | m | Tapajuntas Sapelly 70x15 mm (material) | 5.65 | 0 |
| U19XA010 | ud | Pomo puerta paso latón c/resbalón TESA (material) | 0.56 | 0 |
| U19XI115 | ud | Pernio latonado 9,5 cm (material) | 1.8 | 0 |
| U19XK510 | ud | Tornillo acero 19/22 mm (material) | 5 | 0 |

| Medición | Uds. | Largo | Ancho | Parcial |
|---|---|---|---|---|
| Hoja 0,80 m | 12 | 2.1 | 1 | 25.20 |
| Hoja 0,72 m | 9 | 2.1 | 0.9 | 17.01 |
| Subtotal |  |  |  | 42.21 |
| Total |  |  |  | 42.21 |

## 11 CARPINTERIA ALUMINIO (11/12/2007)

**11.01** m² VENTANA OSCILOBATIENTE ALUM. ANODIZADO C/R.P.T. TIPO IV (> 3 m²) (11/12/2007)
18.4 m²
Ventana de hojas oscilobatiente con rotura de puente térmico, ejecutada con perfiles de aleación de aluminio con espesor de 1,5 mm y capa de anodizado color de 15 micras, tipo IV (> 3 m²), incluso precerco de perfil tubular conformado en frío de acero galvanizado con patillas de fijación, junquillos,juntas de estanqueidad de neopreno, vierteaguas, herrajes de colgar, cierre y seguridad y p.p. de sellado de juntas con masilla elástica. La carpintería debe cumplir los parámetros de permeabilidad, estanqueidad y resistencia al viento en las zonas C o D; construida según CTE. Medida de fuera a fuera del cerco.
Incluido Vidrio incoloro 4/7 mm con cámara de aire 8 mm.

| Código | Ud | Descripción | Rendimiento | Precio |
|---|---|---|---|---|
| TO01600 | h | OF. 1ª CERRAJERO-CHAPISTA (mano de obra; 06/09/2012) | 0.12 | 0 |
| TP00100 | h | PEÓN ESPECIAL | 0.15 | 0 |
| KA01100 | m | PRECERCO TUBO ACERO GALVANIZADO ABATIBLE O FIJO (material; 19/08/2012) | 2 | 0 |
| KL80326 | m2 | VENTANA ABATIBLE ALUMINIO ANODIZADO C/R.P.T. (T-IV) (material; 19/08/2012) | 1 | 0 |
| RW01900 | m | JUNTA DE SELLADO | 2 | 0 |
| WW00300 | u | MATERIAL COMPLEMENTARIO O PZAS. ESPECIALES | 1 | 0 |
| VV01400 | m2 | DOBLE VIDRIO IMPRESO INCOLORO 4/7 mm, CAMARA AIRE 8 mm (material; 18/02/2021) | 1 | 0 |

| Medición | Uds. | Largo | Alto | Parcial |
|---|---|---|---|---|
| Ventana Tipo V1 (4 Huecos) | 2 | 4 | 0.8 | 6.40 |
| Ventana Tipo V3 (3 Huecos) | 2 | 3 | 1.2 | 7.20 |
| Ventana Tipo V4 (4 Huecos) | 1 | 4 | 1.2 | 4.80 |
| Subtotal |  |  |  | 18.40 |
| Total |  |  |  | 18.4 |

**11.02** m² VENTANA CORREDERA ALUM. ANODIZADO C/R.P.T. TIPO IV (> 3 m²) (11/12/2007)
7.2 m²
Ventana de hojas corredera con rotura de puente térmico, ejecutada con perfiles de aleación de aluminio con espesor de 1,5 mm y capa de anodizado color de 15 micras, tipo IV (> 3m²), incluso precerco de perfil tubular conformado en frío de acero galvanizado con patillas de fijación, junquillos,juntas de estanqueidad de neopreno, vierteaguas, herrajes de deslizamiento, cierre y seguridad y p.p. de sellado de juntas con masilla elástica. La carpintería debe cumplir los parámetros de permeabilidad, estanqueidad y resistencia al viento en las zonas C o D; construida según CTE. Medida de fuera a fuera del cerco.
Incluido Vidrio incoloro 4+4 de seguridad /7 con cámara de aire 8 mm.

| Código | Ud | Descripción | Rendimiento | Precio |
|---|---|---|---|---|
| TO01600 | h | OF. 1ª CERRAJERO-CHAPISTA | 0.12 | 0 |
| TP00100 | h | PEÓN ESPECIAL | 0.15 | 0 |
| KA01200 | m | PRECERCO TUBO ACERO GALVANIZADO CORREDERA (material; 19/08/2012) | 2 | 0 |
| KL80336 | m2 | VENTANA CORREDERA ALUMINIO ANODIZADO C/R.P.T. (T-IV) (material; 19/08/2012) | 1 | 0 |
| RW01900 | m | JUNTA DE SELLADO | 2 | 0 |
| WW00300 | u | MATERIAL COMPLEMENTARIO O PZAS. ESPECIALES | 1 | 0 |
| VV01400 | m2 | DOBLE VIDRIO IMPRESO INCOLORO 4/7 mm, CAMARA AIRE 8 mm | 1 | 0 |

| Medición | Uds. | Largo | Alto | Parcial |
|---|---|---|---|---|
| Ventanas Tipo V2 | 3 | 2 | 1.2 | 7.20 |
| Total |  |  |  | 7.2 |

**11.03** m² VENTANA FIJA ALUM. ANODIZADO C/R.P.T. TIPO IV (> 3 m²) (11/12/2007)
3.52 m²
Ventana de hojas fijas , con rotura de puente térmico, ejecutada con perfiles de aleación de aluminio con espesor de 1,5 mm y capa de anodizado color de 15 micras, tipo IV (> 3 m²), incluso precerco de perfil tubular conformado en frío de acero galvanizado con patillas de fijación, junquillos,juntas de estanqueidad de neopreno, vierteaguas, y p.p. de sellado de juntas con masilla elástica. La carpintería debe cumplir los parámetros de permeabilidad, estanqueidad y resistencia al viento en las zonas C o D; construida según CTE. Medida de fuera a fuera del cerco.
Incluido Vidrio incoloro 4/7 mm con cámara de aire 8 mm.

| Código | Ud | Descripción | Rendimiento | Precio |
|---|---|---|---|---|
| TO01600 | h | OF. 1ª CERRAJERO-CHAPISTA | 0.2 | 0 |
| TP00100 | h | PEÓN ESPECIAL | 0.15 | 0 |
| KA01100 | m | PRECERCO TUBO ACERO GALVANIZADO ABATIBLE O FIJO | 2 | 0 |
| KL80346 | m2 | VENTANA FIJA ALUMINIO ANODIZADO C/R.P.T. (T-IV) (material; 19/08/2012) | 1 | 0 |
| RW01900 | m | JUNTA DE SELLADO | 2 | 0 |
| WW00300 | u | MATERIAL COMPLEMENTARIO O PZAS. ESPECIALES | 1 | 0 |
| VV01400 | m2 | DOBLE VIDRIO IMPRESO INCOLORO 4/7 mm, CAMARA AIRE 8 mm | 1 | 0 |

| Medición | Uds. | Largo | Alto | Parcial |
|---|---|---|---|---|
| Acceso Principal | 1 | 0.9 | 2.2 | 1.98 |
|  | 1 | 0.7 | 2.2 | 1.54 |
| Subtotal |  |  |  | 3.52 |
| Total |  |  |  | 3.52 |

**11.04** m² PUERTA ABATIBLE ALUM. ANODIZADO C/R.P.T. TIPO IV (> 3 m²) (11/12/2007)
2.1 m²
Puerta de hojas abatibles con rotura de puente térmico, ejecutada con perfiles de aleación de aluminio con espesor de 1,5 mm y capa de anodizado de 15 micras, tipo IV (> 3 m²), incluso precerco de perfil tubular conformado en frío de acero galvanizado con patillas de fijación, junquillos,juntas de estanqueidad de neopreno, vierteaguas, herrajes de colgar, cierre y seguridad y p.p. de sellado de juntas con masilla elástica. La carpintería debe cumplir los parámetros de permeabilidad, estanqueidad y resistencia al viento en las zonas C o D; construida según CTE. Medida de fuera a fuera del cerco.
Incluido Vidrio incoloro 4/7 mm con cámara de aire 8 mm.

| Código | Ud | Descripción | Rendimiento | Precio |
|---|---|---|---|---|
| TO01600 | h | OF. 1ª CERRAJERO-CHAPISTA | 0.12 | 0 |
| TP00100 | h | PEÓN ESPECIAL | 0.15 | 0 |
| KA01100 | m | PRECERCO TUBO ACERO GALVANIZADO ABATIBLE O FIJO | 2 | 0 |
| KL80272 | m2 | PUERTA ABATIBLE ALUMINIO ANODIZADO CON R.P.T. (T-IV) (material; 19/08/2012) | 1 | 0 |
| RW01900 | m | JUNTA DE SELLADO | 2 | 0 |
| WW00300 | u | MATERIAL COMPLEMENTARIO O PZAS. ESPECIALES | 1 | 0 |
| VV01400 | m2 | DOBLE VIDRIO IMPRESO INCOLORO 4/7 mm, CAMARA AIRE 8 mm | 2 | 0 |

| Medición | Uds. | Largo | Alto | Parcial |
|---|---|---|---|---|
| Acceso Oficinas | 1 | 1 | 2.1 | 2.10 |
| Total |  |  |  | 2.1 |

**11.05** m² MAMPARA CARP. ALUMINIO + LUNA TEMPLADA 10+10 mm
52.62 m²
m². Mampara fija interior o exterior en separación locales, oficinas, despachos, formada con perfiles especiales de aluminio extrusionado según diseño, acabado anodizado natural con espesor total 110 mm o según diseño, recibidos, incluso vidrio SECURIT laminar 10+10 mm sellado, totalmente terminado.

| Código | Ud | Descripción | Rendimiento | Precio |
|---|---|---|---|---|
| U01FZ303 | h | Oficial 1ª vidriería (mano de obra) | 0.7 | 0 |
| U23CA025 | m² | Vidrio SECURIT incoloro 10 mm (material) | 2 | 0 |
| U20FA005 | m² | Bastidor de aluminio Madeal para mampara | 1 | 0 |
| U23OV510 | m | Sellado con silicona incolora (material) | 3.5 | 0 |
| U23OV520 | ud | Materiales auxiliares (material) | 1.5 | 0 |

| Medición | Uds. | Largo | Alto | Parcial |
|---|---|---|---|---|
| OFICINAS (P.A.) |  |  |  |  |
| Sala Reuniones | 1 | 4.46 | 3 | 13.38 |
|  | 1 | 5 | 3 | 15.00 |
| Dirección | 1 | 4.75 | 3 | 14.25 |
| Sala Espera/Oficinas Grles. | 1 | 3.33 | 3 | 9.99 |
| Subtotal |  |  |  | 52.62 |
| Total |  |  |  | 52.62 |

## 12 FONTANERIA (12/09/1980)

### 12.01 EQUIPAMIENTO SANITARIO

**12.01.01** ud PLATO DUCHA EASY 80x80 BLANCO
6 ud
ud. Plato de ducha de Roca o similar, modelo Easy-STV en porcelana color blanco de 80x80 cm, con mezclador ducha de Roca o similar, modelo Victoria Plus cromada o similar y válvula desagüe sifónica con salida de 40 mm, totalmente instalado.

| Código | Ud | Descripción | Rendimiento | Precio |
|---|---|---|---|---|
| U01FY105 | h | Oficial 1ª fontanero | 1 | 0 |
| U27DD002 | ud | Plato ducha porcelana 0,80x0,80 Easy blanco | 1 | 0 |
| U26GA311 | ud | Mezclador ducha Victoria (material) | 1 | 0 |
| U26XA031 | ud | Excéntrica 1/2" M-M (material) | 2 | 0 |
| U25XC505 | ud | Válvula desagüe ducha D=90 (material) | 1 | 0 |

**12.01.02** ud INODORO VICTORIA TANQUE BAJO BLANCO
15 ud
ud. Inodoro de Roca o similar, modelo Victoria de tanque bajo en blanco, con asiento pintado en blanco y mecanismos, llave de escuadra 1/2" cromada, latiguillo flexible de 20 cm, empalme simple PVC de 110 mm, totalmente instalado.

| Código | Ud | Descripción | Rendimiento | Precio |
|---|---|---|---|---|
| U01FY105 | h | Oficial 1ª fontanero | 1.5 | 0 |
| U27LD011 | ud | Inodoro Victoria tanque bajo blanco (material) | 1 | 0 |
| U26AG001 | ud | Llave de escuadra 1/2" cromada c/mando (material) | 1 | 0 |
| U26XA001 | ud | Latiguillo flexible de 20 cm (material) | 1 | 0 |
| U25AA005 | m | Tubería PVC evacuación 90 mm UNE EN 1329 (material) | 0.7 | 0 |
| U25DD005 | ud | Manguito unión h-h PVC 90 mm (material) | 1 | 0 |

**12.01.03** ud URINARIO SITE MURAL CON FLUXOR
2 ud
ud. Urinario de Roca o similar, modelo Site Mural con Fluxor de Roca o similar, de 3/4" y enlace urinario Soler, totalmente instalado.

| Código | Ud | Descripción | Rendimiento | Precio |
|---|---|---|---|---|
| U01FY105 | h | Oficial 1ª fontanero | 1.2 | 0 |
| U27NA002 | ud | Urinario Site mural de Roca (material) | 1 | 0 |
| U26GP202 | ud | Fluxor 3/4" inodoro Roca Aqualine Plus (material) | 1 | 0 |
| U26XA021 | ud | Enlace urinario Soler (material) | 1 | 0 |

**12.01.04** ud LAVABO SOBRE ENCIMERA FUEGO 49x39 cm BLANCO
4 ud
ud. Lavabo sobre encimera de Roca o similar, modelo Fuego de 49x39 cm en blanco, con mezclador de lavabo modelo Targa de Roca o similar, ó similar, válvula de desagüe de 32 mm, llaves de escuadra de 1/2" cromadas y sifón individual de PVC 40 mm y latiguillo flexible 20 cm, totalmente instalado.

| Código | Ud | Descripción | Rendimiento | Precio |
|---|---|---|---|---|
| U01FY105 | h | Oficial 1ª fontanero | 1 | 0 |
| U27FF005 | ud | Lavabo sobre encimera Fuego 49x39 blanco (material) | 1 | 0 |
| U26GA166 | ud | Mezclador para lavabo monomando Targa (material) | 1 | 0 |
| U26AG001 | ud | Llave de escuadra 1/2" cromada c/mando | 2 | 0 |
| U26XA001 | ud | Latiguillo flexible de 20 cm | 2 | 0 |
| U26XA011 | ud | Florón cadenilla tapón (material) | 1 | 0 |
| U25XC101 | ud | Válvula recta lavabo/bide c/tapa (material) | 1 | 0 |
| U25XC401 | ud | Sifón tubular s/horizontal (material) | 1 | 0 |

**12.01.05** ud LAVABO VICTORIA BLANCO CON PEDESTAL GRIFERÍA VICTORIA PLUS
9 ud
ud. Lavabo de Roca o similar, modelo Victoria de 52x41 cm con pedestal en blanco, con mezclador de lavabo modelo Victoria Plus o similar, válvula de desagüe de 32 mm, llave de escuadra de 1/2" cromada, sifón individual PVC 40 mm y latiguillo flexible de 20 cm, totalmente instalado.

| Código | Ud | Descripción | Rendimiento | Precio |
|---|---|---|---|---|
| U01FY105 | h | Oficial 1ª fontanero | 1 | 0 |
| U27FD001 | ud | Lavabo Victoria 52x41 pedestal blanco (material) | 1 | 0 |
| U26GA323 | ud | Mezclador lavabo Victoria (material) | 1 | 0 |
| U25XC101 | ud | Válvula recta lavabo/bide c/tapa | 1 | 0 |
| U26AG001 | ud | Llave de escuadra 1/2" cromada c/mando | 2 | 0 |
| U26XA001 | ud | Latiguillo flexible de 20 cm | 1 | 0 |
| U25XC401 | ud | Sifón tubular s/horizontal | 1 | 0 |
| U26XA011 | ud | Florón cadenilla tapón | 1 | 0 |

**12.01.06** ud LAVAMANOS SIN PEDESTAL IBIS 44x31 cm BLANCO MEZCL.
1 ud
ud. Lavamanos de Roca o similar sin pedestal, modelo Ibis de 44x31 cm en blanco, con mezclador de lavabo Victoria Plus de Roca o similar, ó similar, válvula de desagüe de 32 mm, llaves de escuadra de 1/2" cromadas y sifón individual de PVC 40 mm y latiguillo flexible 20 cm, totalmente instalado.

| Código | Ud | Descripción | Rendimiento | Precio |
|---|---|---|---|---|
| U01FY105 | h | Oficial 1ª fontanero | 1 | 0 |
| U27FA003 | ud | Lavamanos Ibis de 44x31 blanco (material) | 1 | 0 |
| U26GA323 | ud | Mezclador lavabo Victoria | 1 | 0 |
| U26AG001 | ud | Llave de escuadra 1/2" cromada c/mando | 2 | 0 |
| U26XA001 | ud | Latiguillo flexible de 20 cm | 2 | 0 |
| U26XA011 | ud | Florón cadenilla tapón | 1 | 0 |
| U25XC101 | ud | Válvula recta lavabo/bide c/tapa | 1 | 0 |
| U25XC401 | ud | Sifón tubular s/horizontal | 1 | 0 |

| Medición | Uds. | Parcial |
|---|---|---|
| Accesibles | 1 | 1.00 |
| Total |  | 1 |

**12.01.07** ud PILETA CORRIDA DE ACERO INOX
1 ud
ud. Pileta corrida en acero Inoxidable de longitud 3 m, y grifos gerontológico Presto 414 o similar con válvula de desagüe 32 mm, sifón individual PVC 40 mm, llave de escuadra 1/2" cromada y latiguillo flexible 20 cm, totalmente instalado.

| Código | Ud | Descripción | Rendimiento | Precio |
|---|---|---|---|---|
| U01FY105 | h | Oficial 1ª fontanero | 1.8 | 0 |
| U27PD402 | ud | Fregadero acero 90x49 1 seno + escurridor J-90ED (material) | 1 | 0 |
| U26GS201 | ud | Grifo gerontológico Presto XT-LI palanca (material) | 1 | 0 |
| U26XA001 | ud | Latiguillo flexible de 20 cm | 2 | 0 |
| U27PD910 | ud | Mueble fregadero consultorio médico (material) | 1 | 0 |
| U26AG001 | ud | Llave de escuadra 1/2" cromada c/mando | 2 | 0 |
| U25XC001 | ud | Válvula recta fregadero acero 1 seno (material) | 1 | 0 |
| U25XC402 | ud | Sifón tubular s/vertical (material) | 2 | 0 |

| Medición | Uds. | Parcial |
|---|---|---|
| Zona Desinfeccion | 1 | 1.00 |
| Total |  | 1 |

**12.01.08** ud FREGADERO ACERO 1 SENO REDONDO
1 ud
ud. Fregadero de acero inoxidable de un seno modelo redondo de Roca o similar de 45x17,50cm, con grifería monobloc modelo L 20 cromada para encimera con válvula desagüe 32mm, sifón individual PVC 40mm, llave de escuadra 1/2" cromada y latiguillo flexible 20 cm, totalmente instalado.

| Código | Ud | Descripción | Rendimiento | Precio |
|---|---|---|---|---|
| U01FY105 | h | Oficial 1ª fontanero | 1.5 | 0 |
| U27PD001 | ud | Fregadero acero redondo D=45 (material) | 1 | 0 |
| U26GA288 | ud | Mezclador fregadero L20 cromado | 1 | 0 |
| U26XA001 | ud | Latiguillo flexible de 20 cm | 2 | 0 |
| U26AG001 | ud | Llave de escuadra 1/2" cromada c/mando | 2 | 0 |
| U25XC001 | ud | Válvula recta fregadero acero 1 seno | 1 | 0 |
| U25XC402 | ud | Sifón tubular s/vertical | 1 | 0 |

| Medición | Uds. | Parcial |
|---|---|---|
| Area Descanso | 1 | 1.00 |
| Total |  | 1 |

**12.01.09** ud LAVADERO DE PORCELANA HENARES
1 ud
ud. Lavadero de Roca o similar, modelo Henares o similar con mezclador exterior de caño giratorio modelo Victoria Plus de Roca o similar, ó similar, mueble de madera laminada, con válvula de desagüe de 32 mm, sifón individual PVC 40 mm llave de escuadra 1/2" cromada y latiguillo flexible 20 cm, totalmente instalado.

| Código | Ud | Descripción | Rendimiento | Precio |
|---|---|---|---|---|
| U01FY105 | h | Oficial 1ª fontanero | 1.8 | 0 |
| U27XD001 | ud | Lavadero Henares 60x39 (material) | 1 | 0 |
| U27XD101 | ud | Mueble lavadero madera laminada (material) | 1 | 0 |
| U26GA358 | ud | Mezclador caño giratorio Victoria (material) | 1 | 0 |
| U26XA001 | ud | Latiguillo flexible de 20 cm | 1 | 0 |
| U25XC101 | ud | Válvula recta lavabo/bide c/tapa | 1 | 0 |
| U25XC401 | ud | Sifón tubular s/horizontal | 1 | 0 |

| Medición | Uds. | Parcial |
|---|---|---|
| C. Limpieza | 1 | 1.00 |
| Total |  | 1 |

**12.01.10** ud TERMO ELÉCTRICO JUNKERS ELACELL 300 L
1 ud
ud. Termo eléctrico vertical/horizontal para el servicio de a.c.s acumulada, JUNKERS modelo Elacell 300L con una capacidad útil de 300 litros. Potencia 3000 W. Termostato prerreglado de fábrica a 70°C. Tiempo de calentamiento 6 horas. Testigo luminoso de funcionamiento. Cuba de acero de fuerte espesor recubierta en la parte interior de un esmalte vitrificado. Aislamiento de espuma de poliuretano y ánodo de sacrificio de magnesio. Válvula de seguridad y antirretorno de 8 kg/cm². Dimensiones 1.780x590 mm.

| Código | Ud | Descripción | Rendimiento | Precio |
|---|---|---|---|---|
| U01FY105 | h | Oficial 1ª fontanero | 2.2 | 0 |
| U27SA071 | ud | Termo eléctrico JUNKERS Elacell 300L de 300 L | 1 | 0 |
| U26AR003 | ud | Llave de esfera 3/4" (material) | 1 | 0 |
| U26XA001 | ud | Latiguillo flexible de 20 cm | 2 | 0 |

**12.01.11** ud DOSIFICADOR DE JABÓN ANTIVANDALISMO
9 ud
ud. Dosificador de jabón antivandálico en acero inoxidable, de 1,20 litros de capacidad, instalado.

| Código | Ud | Descripción | Rendimiento | Precio |
|---|---|---|---|---|
| U01FY105 | h | Oficial 1ª fontanero | 0.25 | 0 |
| U27XH025 | ud | Dosificador de jabón antivandálico inoxidable (material) | 1 | 0 |

**12.01.12** ud DOSIFICADOR UNIVERSAL 1 L
3 ud
ud. Dosificador de jabón universal translucido de 1L de capacidad, en color blanco con visor transparente, i/ p.p de piezas de anclaje a soporte, totalmente colocado.

| Código | Ud | Descripción | Rendimiento | Precio |
|---|---|---|---|---|
| U01FY110 | h | Ayudante fontanero | 0.1 | 0 |
| U27VL001 | ud | Dosificador jabon universal 1 L (material) | 1 | 0 |

| Medición | Uds. | Parcial |
|---|---|---|
| Aseos Oficinas | 3 | 3.00 |
| Total |  | 3 |

**12.01.13** ud PORTARROLLOS ROCA NUOVA
15 ud
ud. Portarrollos modelo Nuova de Roca o similar, para atornillar, instalado.

| Código | Ud | Descripción | Rendimiento | Precio |
|---|---|---|---|---|
| U01FY105 | h | Oficial 1ª fontanero | 0.15 | 0 |
| U27VF605 | ud | Portarrollos Roca Nuova (material) | 1 | 0 |

**12.01.14** ud DISPENSADOR PAPEL TOALLA 250 m
11 ud
ud. Dispensador de papel toalla plegado de 400 servicios, metálico con acabado epoxi en blanco, incluso p.p. de mecanismo de cierre, instalado.

| Código | Ud | Descripción | Rendimiento | Precio |
|---|---|---|---|---|
| U01FY105 | h | Oficial 1ª fontanero | 0.25 | 0 |
| U27XL020 | ud | Dispensador papel toalla 400 servicios (material) | 1 | 0 |

**12.01.15** ud SECAMANOS ELÉCTRICO CON CÉLULA
5 ud
ud. Suministro e instalación de secamanos eléctrico de Mediclinics modelo M-99AC o similar, con carcasa de aluminio acabado en epoxi blanco y sensor automático, incluso p.p. de conexionado eléctrico.

| Código | Ud | Descripción | Rendimiento | Precio |
|---|---|---|---|---|
| U01FY105 | h | Oficial 1ª fontanero | 0.5 | 0 |
| U27XA130 | ud | Secamanos senior Mediclinics M99AC (material) | 1 | 0 |

**12.01.16** ud PERCHA ROCA
15 ud
ud. Percha de Roca o similar, para empotrar o similar, totalmente instalada.

| Código | Ud | Descripción | Rendimiento | Precio |
|---|---|---|---|---|
| U01FY105 | h | Oficial 1ª fontanero | 0.15 | 0 |
| U27VF606 | ud | Percha Roca Onda plus (material) | 1 | 0 |

### 12.02 INSTALACION ABASTECIMIENTO (12/09/1980)

**12.02.01** ud ACOMETIDA RED 2 1/2"-75 mm POLIETILENO
1 ud
ud. Acometida a la red general de distribución con una longitud máxima de 8 m, formada por tubería de polietileno de 2 1/2" y 10 atm para uso alimentario, brida de conexión, machón rosca, manguitos, llaves de paso tipo globo, válvula anti-retorno de 2 1/2", tapa de registro exterior, grifo de pruebas de latón de 1/2", y contador, según CTE/ DB-HS 4 suministro de agua.

| Código | Ud | Descripción | Rendimiento | Precio |
|---|---|---|---|---|
| U01FY105 | h | Oficial 1ª fontanero | 2.5 | 0 |
| U01FY110 | h | Ayudante fontanero | 1.5 | 0 |
| U24HD023 | ud | Codo acero galvanizado 90° 2 1/2" (material) | 1 | 0 |
| U24ZX001 | ud | Collarín de toma de fundición (material) | 1 | 0 |
| U24PD107 | ud | Enlace recto polietileno 75 mm (material) | 7 | 0 |
| U26AR008 | ud | Llave de esfera 2 1/2" (material) | 2 | 0 |
| U24AA007 | ud | Contador de agua de 2 1/2" (material) | 1 | 0 |
| U26AD007 | ud | Válvula antirretorno 2 1/2" (material) | 1 | 0 |
| U26GX001 | ud | Grifo latón rosca 1/2" (material) | 1 | 0 |
| U24PA014 | m | Tubería polietileno agrícola 10 atm 75 mm (material) | 8 | 0 |

**12.02.02** ud CONTADOR DE AGUA FRÍA DE 2 1/2"
1 ud
ud. Suministro e instalación de contador de agua fría de 2 1/2" en armario o centralización, incluso p.p. de llaves de esfera, grifo de prueba de latón rosca de 1/2", válvula antirretorno y piezas especiales, totalmente montado y en perfecto funcionamiento, según CTE/ DB-HS 4 suministro de agua.

| Código | Ud | Descripción | Rendimiento | Precio |
|---|---|---|---|---|
| U01FY105 | h | Oficial 1ª fontanero | 1.5 | 0 |
| U01FY110 | h | Ayudante fontanero | 0.8 | 0 |
| U24AA007 | ud | Contador de agua de 2 1/2" | 1 | 0 |
| U26AR008 | ud | Llave de esfera 2 1/2" | 2 | 0 |
| U26AD007 | ud | Válvula antirretorno 2 1/2" | 1 | 0 |
| U26GX001 | ud | Grifo latón rosca 1/2" | 1 | 0 |

**12.02.03** m TUBERÍA PARA ALIMENTACIÓN DE AGUA POTABLE ENTERRADA (12/09/1980)
10 m
Tubería para alimentación de agua potable enterrada, formada por tubo de polietileno PE100, de color negro con bandas de color azul de 75 mm de diámetro exterior y 4,5 mm de espesor SDR 17 PN=10 Atm., colocado sobre lecho de arena de 10 cm de espesor, en el fondo de la zanja previamente excavada, debidamente compactada y nivelada con pisón vibrante de guiado manual, relleno lateral compactado hasta los riñones y posterior relleno con la misma arena hasta 10 cm por encima de la generatriz superior de la tubería. Incluso accesorios y piezas especiales.

| Código | Ud | Descripción | Rendimiento | Precio |
|---|---|---|---|---|
| mt01ara010 | m³ | Arena de 0 a 5 mm de diámetro. (material; 09/04/2021) | 0.106 | 0 |
| mt37tpa020cgg | m | Tubo de polietileno PE 100, de color negro con bandas de color azul, de 75 mm de diámetro exterior y 6,8 mm de espesor, SDR11, P (material; 09/04/2021) | 1 | 0 |
| mo020 | h | Oficial 1ª construcción. | 0.029 | 0 |
| mo113 | h | Peón ordinario construcción. | 0.029 | 0 |
| mo008 | h | Oficial 1ª fontanero. (mano de obra; 09/04/2021) | 0.097 | 0 |
| mo107 | h | Ayudante fontanero. (mano de obra; 09/04/2021) | 0.097 | 0 |

**12.02.04** u ARQUETA DE PASO, PREFABRICADA DE POLIPROPILENO (12/09/1980)
1 u
Arqueta de paso prefabricada de polipropileno, de sección rectangular de 64x48 cm en la base y 30 cm de altura, con tapa de 50x34 cm y llave de paso de esfera de latón niquelado, sobre solera de hormigón en masa HM-20/B/20/I de 15 cm de espesor. Incluso conexiones de conducciones y remates. Totalmente montada, sin incluir la excavación ni el relleno del trasdós.
Incluye: Replanteo de la arqueta. Eliminación de las tierras sueltas del fondo de la excavación. Vertido y compactación del hormigón en formación de solera. Colocación de la arqueta prefabricada. Formación de agujeros para el paso de los tubos. Colocación y conexión de la llave de paso. Colocación de la tapa y los accesorios.
Criterio de medición de proyecto: Número de unidades previstas, según documentación gráfica de Proyecto.
Criterio de medición de obra: Se medirá el número de unidades realmente ejecutadas según especificaciones de Proyecto.

| Código | Ud | Descripción | Rendimiento | Precio |
|---|---|---|---|---|
| mt10hmf010Mm | m³ | Hormigón HM-20/B/20/I, fabricado en central. (material; 09/04/2021) | 0.064 | 0 |
| mt37aar020h | Ud | Arqueta de polipropileno, de sección rectangular, de 64x48 cm en la base y 30 cm de altura, con tapa de color verde de 50x34 cm. (material; 09/04/2021) | 1 | 0 |
| mt37sve010h | Ud | Válvula de esfera de latón niquelado para roscar de 2 1/2". (material; 09/04/2021) | 1 | 0 |
| mt37www010 | Ud | Material auxiliar para instalaciones de fontanería. (material; 09/04/2021) | 1 | 0 |
| mo020 | h | Oficial 1ª construcción. | 0.749 | 0 |
| mo113 | h | Peón ordinario construcción. | 0.544 | 0 |
| mo008 | h | Oficial 1ª fontanero. | 0.097 | 0 |
| mo107 | h | Ayudante fontanero. | 0.097 | 0 |

**12.02.05** m TUBERÍA ALIMENTACIÓN DE AGUA POTABLE, COLOCADA SUPERFICIALMENTE (PE-XA) Ø75 (12/09/1980)
24 m
Tubería para alimentación de agua potable, colocada superficialmente y fijada al paramento, formada por tubo de polietileno reticulado (PE-Xa), serie 5, de 75 mm de diámetro exterior, PN=6 atm y 6,8 mm de espesor, suministrado en rollos. Incluso p/p de elementos de montaje y sujeción a la obra, accesorios y piezas especiales, y demás material auxiliar. Totalmente montada, conexionada y probada.
Incluye: Replanteo y trazado. Colocación y fijación de tubo y accesorios. Realización de pruebas de servicio.
Criterio de medición de proyecto: Longitud medida según documentación gráfica de Proyecto.
Criterio de medición de obra: Se medirá la longitud realmente ejecutada según especificaciones de Proyecto.

| Código | Ud | Descripción | Rendimiento | Precio |
|---|---|---|---|---|
| mt37tpu400h | Ud | Material auxiliar para montaje y sujeción a la obra de las tuberías de polietileno reticulado (PE-Xa), serie 5, de 75 mm de diám (material; 09/04/2021) | 1 | 0 |
| mt37tpu010hg | m | Tubo de polietileno reticulado (PE-Xa), serie 5, de 75 mm de diámetro exterior, PN=6 atm y 6,8 mm de espesor, suministrado en ro (material; 09/04/2021) | 1 | 0 |
| mo008 | h | Oficial 1ª fontanero. | 0.097 | 0 |
| mo107 | h | Ayudante fontanero. | 0.097 | 0 |

| Medición | Uds. | Largo | Parcial |
|---|---|---|---|
| Alimentación General | 1 | 24 | 24.00 |
| Total |  |  | 24 |

**12.02.06** m TUBERÍA ALIMENTACIÓN DE AGUA POTABLE, COLOCADA SUPERFICIALMENTE (PE-XA) Ø50 (12/09/1980)
224 m
Tubería para alimentación de agua potable, colocada superficialmente y fijada al paramento, formada por tubo de polietileno reticulado (PE-Xa), serie 5, de 50 mm de diámetro exterior, PN=6 atm y 4,6 mm de espesor, suministrado en rollos. Incluso p/p de elementos de montaje y sujeción a la obra, accesorios y piezas especiales, y demás material auxiliar. Totalmente montada, conexionada y probada.
Incluye: Replanteo y trazado. Colocación y fijación de tubo y accesorios. Realización de pruebas de servicio.
Criterio de medición de proyecto: Longitud medida según documentación gráfica de Proyecto.
Criterio de medición de obra: Se medirá la longitud realmente ejecutada según especificaciones de Proyecto.

| Código | Ud | Descripción | Rendimiento | Precio |
|---|---|---|---|---|
| mt37tpu400f | Ud | Material auxiliar para montaje y sujeción a la obra de las tuberías de polietileno reticulado (PE-Xa), serie 5, de 50 mm de diám (material; 09/04/2021) | 1 | 0 |
| mt37tpu010fg | m | Tubo de polietileno reticulado (PE-Xa), serie 5, de 50 mm de diámetro exterior, PN=6 atm y 4,6 mm de espesor, suministrado en ro (material; 09/04/2021) | 1 | 0 |
| mo008 | h | Oficial 1ª fontanero. | 0.078 | 0 |
| mo107 | h | Ayudante fontanero. | 0.078 | 0 |

| Medición | Uds. | Largo | Parcial |
|---|---|---|---|
| Distribución entreplanta panel transitable | 2 | 45 | 90.00 |
|  | 2 | 24 | 48.00 |
|  | 2 | 43 | 86.00 |
| Subtotal |  |  | 224.00 |
| Total |  |  | 224 |

**12.02.07** m TUBERÍA ALIMENTACIÓN DE AGUA POTABLE, COLOCADA SUPERFICIALMENTE, (PE-XA) Ø 32 (12/09/1980)
30 m
Tubería para alimentación de agua potable, colocada superficialmente y fijada al paramento, formada por tubo de polietileno reticulado (PE-Xa), serie 5, de 32 mm de diámetro exterior, PN=6 atm y 2,9 mm de espesor, suministrado en rollos. Incluso p/p de elementos de montaje y sujeción a la obra, accesorios y piezas especiales, y demás material auxiliar. Totalmente montada, conexionada y probada.
Incluye: Replanteo y trazado. Colocación y fijación de tubo y accesorios. Realización de pruebas de servicio.
Criterio de medición de proyecto: Longitud medida según documentación gráfica de Proyecto.
Criterio de medición de obra: Se medirá la longitud realmente ejecutada según especificaciones de Proyecto.

| Código | Ud | Descripción | Rendimiento | Precio |
|---|---|---|---|---|
| mt37tpu400d | Ud | Material auxiliar para montaje y sujeción a la obra de las tuberías de polietileno reticulado (PE-Xa), serie 5, de 32 mm de diám (material; 09/04/2021) | 1 | 0 |
| mt37tpu010dg | m | Tubo de polietileno reticulado (PE-Xa), serie 5, de 32 mm de diámetro exterior, PN=6 atm y 2,9 mm de espesor, suministrado en ro (material; 09/04/2021) | 1 | 0 |
| mo008 | h | Oficial 1ª fontanero. | 0.058 | 0 |
| mo107 | h | Ayudante fontanero. | 0.058 | 0 |

| Medición | Uds. | Largo | Parcial |
|---|---|---|---|
| Alimentación Oficinas y Aseos - Vestuarios | 2 | 15 | 30.00 |
| Total |  |  | 30 |

**12.02.08** m TUBERÍA ALIMENTACIÓN DE AGUA POTABLE, COLOCADA SUPERFICIALMENTE, (PE-XA) Ø25 (12/09/1980)
99 m
Tubería para alimentación de agua potable, colocada superficialmente y fijada al paramento, formada por tubo de polietileno reticulado (PE-Xa), serie 5, de 25 mm de diámetro exterior, PN=6 atm y 2,3 mm de espesor, suministrado en rollos. Incluso p/p de elementos de montaje y sujeción a la obra, accesorios y piezas especiales, y demás material auxiliar. Totalmente montada, conexionada y probada.
Incluye: Replanteo y trazado. Colocación y fijación de tubo y accesorios. Realización de pruebas de servicio.
Criterio de medición de proyecto: Longitud medida según documentación gráfica de Proyecto.
Criterio de medición de obra: Se medirá la longitud realmente ejecutada según especificaciones de Proyecto.

| Código | Ud | Descripción | Rendimiento | Precio |
|---|---|---|---|---|
| mt37tpu400c | Ud | Material auxiliar para montaje y sujeción a la obra de las tuberías de polietileno reticulado (PE-Xa), serie 5, de 25 mm de diám (material; 09/04/2021) | 1 | 0 |
| mt37tpu010cg | m | Tubo de polietileno reticulado (PE-Xa), serie 5, de 25 mm de diámetro exterior, PN=6 atm y 2,3 mm de espesor, suministrado en ro (material; 09/04/2021) | 1 | 0 |
| mo008 | h | Oficial 1ª fontanero. | 0.049 | 0 |
| mo107 | h | Ayudante fontanero. | 0.049 | 0 |

| Medición | Uds. | Largo | Parcial |
|---|---|---|---|
| Alimentación Grifos Nave | 11 | 9 | 99.00 |
| Total |  |  | 99 |

**12.02.09** ud PUNTO DE CONSUMO F-C PL.DUCHA
6 ud
Instalación de fontanería para una ducha, realizada con tuberías de polietileno reticulado (método Engel) para las red de agua fría y caliente, utilizando el sistema Quick&Easy de derivaciones por tes, con tubería de PVC serie C de diámetro 40 mm para la red de desagüe y bote sifónico individual, totalmente terminada según CTE/ DB-HS 4 suministro de agua, sin incluir los aparatos sanitarios ni grifería.

| Código | Ud | Descripción | Rendimiento | Precio |
|---|---|---|---|---|
| U01FY105 | h | Oficial 1ª fontanero | 0 | 0 |
| U24WA005 | m | Tubo PEX 16x1,8 mm (material) | 0 | 0 |
| U24WD005 | ud | Te redonda plástico 20x16x16 (material) | 0 | 0 |
| U24WD205 | ud | Codo terminal plástico 16x1/2" (material) | 0 | 0 |
| U24WM005 | ud | Anillo 16 (material) | 0 | 0 |
| U25AA002 | m | Tubería PVC evacuación 40 mm UNE EN 1329 (material) | 0 | 0 |
| U25XF025 | ud | Bote sifónico PVC 110-40/50 (material) | 0 | 0 |

**12.02.10** ud PUNTO DE CONSUMO F-C LAVABO
14 ud
ud. Instalación de fontanería para un lavabo, realizada con tuberías de polietileno reticulado (método Engel) para las red de agua fría y caliente, utilizando el sistema Quick&Easy de derivaciones por tes, con tubería de PVC serie C de diámetro 32 mm para la red de desagüe y con sifón individual, totalmente terminada según CTE/ DB-HS 4 suministro de agua, sin incluir los aparatos sanitarios ni grifería.

| Código | Ud | Descripción | Rendimiento | Precio |
|---|---|---|---|---|
| U01FY105 | h | Oficial 1ª fontanero | 0 | 0 |
| U24WA005 | m | Tubo PEX 16x1,8 mm | 0 | 0 |
| U24WD005 | ud | Te redonda plástico 20x16x16 | 0 | 0 |
| U24WD205 | ud | Codo terminal plástico 16x1/2" | 0 | 0 |
| U24WM005 | ud | Anillo 16 | 0 | 0 |
| U25AA001 | m | Tubería PVC evacuación 32 mm UNE EN 1329 (material) | 0 | 0 |
| U25XC111 | ud | Válvula c/sifon lavabo/bide (material) | 0 | 0 |

**12.02.11** ud PUNTO DE CONSUMO FRÍA INODORO
17 ud
ud. Instalación de fontanería para un inodoro, realizada con tubería de polietileno reticulado (método Engel) para las red de agua fría, utilizando el sistema Quick&Easy de derivaciones por tes, incluso p.p. de bajante de PVC de diámetro 110 mm y manguetón de enlace para el inodoro, totalmente terminada según CTE/ DB-HS 4 suministro de agua, sin incluir los aparatos sanitarios ni grifería.

| Código | Ud | Descripción | Rendimiento | Precio |
|---|---|---|---|---|
| U01FY105 | h | Oficial 1ª fontanero | 0 | 0 |
| U24WA005 | m | Tubo PEX 16x1,8 mm | 0 | 0 |
| U24WD005 | ud | Te redonda plástico 20x16x16 | 0 | 0 |
| U24WD205 | ud | Codo terminal plástico 16x1/2" | 0 | 0 |
| U24WM005 | ud | Anillo 16 | 0 | 0 |
| U25AA006 | m | Tubería PVC evacuación 110 mm UNE EN 1329 (material) | 0 | 0 |
| U25DA006 | ud | Codo 87° m-h PVC evacuación 110 mm (material) | 0 | 0 |

| Medición | Uds. | Parcial |
|---|---|---|
| Inodoros | 15 | 15.00 |
| Urinarios | 2 | 2.00 |
| Subtotal |  | 17.00 |
| Total |  | 17 |

**12.02.12** ud PUNTO DE CONSUMO F-C FREGADERO
2 ud
ud. Instalación de fontanería para un fregadero, realizada con tuberías de polietileno reticulado (método Engel) para las red de agua fría y caliente, utilizando el sistema Quick&Easy de derivaciones por tes, con tubería de PVC serie C de diámetro 50 mm para la red de desagüe y con sifón individual, totalmente terminada según CTE/ DB-HS 4 suministro de agua, sin incluir los fregadero ni grifería.

| Código | Ud | Descripción | Rendimiento | Precio |
|---|---|---|---|---|
| U01FY105 | h | Oficial 1ª fontanero | 0 | 0 |
| U24WA005 | m | Tubo PEX 16x1,8 mm | 0 | 0 |
| U24WD005 | ud | Te redonda plástico 20x16x16 | 0 | 0 |
| U24WD205 | ud | Codo terminal plástico 16x1/2" | 0 | 0 |
| U24WM005 | ud | Anillo 16 | 0 | 0 |
| U25AA003 | m | Tubería PVC evacuación 50 mm UNE EN 1329 (material) | 0 | 0 |
| U25DA003 | ud | Codo 87° m-h PVC evacuación 50 mm (material) | 0 | 0 |
| U25XC001 | ud | Válvula recta fregadero acero 1 seno | 0 | 0 |

**12.02.13** ud PUNTO DE CONSUMO F-C LAVABOS CORRIDOS
1 ud
ud. Instalación de fontanería para dos lavabos, realizada con tuberías de polietileno reticulado (método Engel) para las red de agua fría y caliente, utilizando el sistema Quick&Easy de derivaciones por tes, con tubería de PVC serie C de diámetro 32 mm para la red de desagüe y con sifón individual, totalmente terminada según CTE/ DB-HS 4 suministro de agua, sin incluir los aparatos sanitarios ni grifería.

| Código | Ud | Descripción | Rendimiento | Precio |
|---|---|---|---|---|
| U01FY105 | h | Oficial 1ª fontanero | 0 | 0 |
| U24WA005 | m | Tubo PEX 16x1,8 mm | 0 | 0 |
| U24WD005 | ud | Te redonda plástico 20x16x16 | 0 | 0 |
| U24WD205 | ud | Codo terminal plástico 16x1/2" | 0 | 0 |
| U24WM005 | ud | Anillo 16 | 0 | 0 |
| U25AA001 | m | Tubería PVC evacuación 32 mm UNE EN 1329 | 0 | 0 |
| U25XC111 | ud | Válvula c/sifon lavabo/bide | 0 | 0 |

**12.02.14** ud INSTALACIÓN GRIFO DE LATÓN 3/4"
17 ud
ud. Grifo latón boca roscada de 3/4", totalmente instalado.

| Código | Ud | Descripción | Rendimiento | Precio |
|---|---|---|---|---|
| U01FY105 | h | Oficial 1ª fontanero | 0 | 0 |
| U26GX002 | ud | Grifo latón rosca 3/4" (material) | 0 | 0 |

| Medición | Uds. | Parcial |
|---|---|---|
| Lavado mandiles | 5 | 5.00 |
| C. Limpieza | 1 | 1.00 |
| Z. Elaboración y Proceso | 11 | 11.00 |
| Subtotal |  | 17.00 |
| Total |  | 17 |

**12.02.15** ud SUMIDERO SIFÓNICO 20x20 ACERO INOXIDABLE
2 ud
ud. Sumidero sifónico de acero inoxidable de 20x20 cm, totalmente instalado.

| Código | Ud | Descripción | Rendimiento | Precio |
|---|---|---|---|---|
| U01FY105 | h | Oficial 1ª fontanero | 0.3 | 0 |
| U01FY110 | h | Ayudante fontanero | 0.3 | 0 |
| U25XA202 | ud | Sumidero sifónico inoxidable 20x20 (material) | 1 | 0 |

| Medición | Uds. | Parcial |
|---|---|---|
| Zona Desinfección | 2 | 2.00 |
| Total |  | 2 |

**12.02.16** ud LLAVE DE EMPOTRAR CROMADA
24 ud
ud. Llave empotrar de paso recta, cromada de 1/2", totalmente instalada.

| Código | Ud | Descripción | Rendimiento | Precio |
|---|---|---|---|---|
| U01FY105 | h | Oficial 1ª fontanero | 0 | 0 |
| U01FY110 | h | Ayudante fontanero | 0 | 0 |
| U26AH001 | ud | Llave paso recta 1/2" empotrar (material) | 0 | 0 |

### 12.03 EVACUACION

**12.03.01** m TUBERÍA EVACUACIÓN PVC 32 mm SERIE B
27.5 m
m. Tubería de PVC de 32 mm serie B color gris, de conformidad con UNE EN 1329 para evacuación interior de aguas calientes y residuales, i/codos, tes y demás accesorios, totalmente instalada, según CTE/ DB-HS 5 evacuación de aguas.

| Código | Ud | Descripción | Rendimiento | Precio |
|---|---|---|---|---|
| U01FY105 | h | Oficial 1ª fontanero | 0.2 | 0 |
| U01FY110 | h | Ayudante fontanero | 0.1 | 0 |
| U25AA001 | m | Tubería PVC evacuación 32 mm UNE EN 1329 | 1 | 0 |
| U25DA001 | ud | Codo 87° m-h PVC evacuación 32 mm (material) | 1 | 0 |
| U25DD001 | ud | Manguito unión h-h PVC 32 mm (material) | 0.4 | 0 |
| U25XP001 | kg | Adhesivo para PVC Tangit (material) | 0.01 | 0 |

| Medición | Uds. | Largo | Parcial |
|---|---|---|---|
|  | 11 | 2.5 | 27.50 |
| Total |  |  | 27.5 |

**12.03.02** m TUBERÍA EVACUACIÓN PVC 40 mm SERIE B
19 m
m. Tubería de PVC de 40 mm serie B color gris, de conformidad con UNE EN 1329 para evacuación interior de aguas calientes y residuales, i/codos, tes y demás accesorios, totalmente instalada, según CTE/ DB-HS 5 evacuación de aguas.

| Código | Ud | Descripción | Rendimiento | Precio |
|---|---|---|---|---|
| U01FY105 | h | Oficial 1ª fontanero | 0.2 | 0 |
| U01FY110 | h | Ayudante fontanero | 0.1 | 0 |
| U25AA002 | m | Tubería PVC evacuación 40 mm UNE EN 1329 | 1 | 0 |
| U25DA002 | ud | Codo 87° m-h PVC evacuación 40 mm (material) | 1 | 0 |
| U25DD002 | ud | Manguito unión h-h PVC 40 mm (material) | 0.4 | 0 |
| U25XP001 | kg | Adhesivo para PVC Tangit | 0.01 | 0 |

| Medición | Uds. | Largo | Parcial |
|---|---|---|---|
|  | 1 | 4 | 4.00 |
|  | 1 | 5 | 5.00 |
|  | 1 | 2 | 2.00 |
|  | 1 | 8 | 8.00 |
| Subtotal |  |  | 19.00 |
| Total |  |  | 19 |

**12.03.03** m TUBERÍA EVACUACIÓN PVC 50 mm SERIE B
17.5 m
m. Tubería de PVC de 50 mm serie B color gris, de conformidad con UNE EN 1329 para evacuación interior de aguas calientes y residuales, i/codos, tes y demás accesorios, totalmente instalada, según CTE/ DB-HS 5 evacuación de aguas.

| Código | Ud | Descripción | Rendimiento | Precio |
|---|---|---|---|---|
| U01FY105 | h | Oficial 1ª fontanero | 0.2 | 0 |
| U01FY110 | h | Ayudante fontanero | 0.1 | 0 |
| U25AA003 | m | Tubería PVC evacuación 50 mm UNE EN 1329 | 1 | 0 |
| U25DA003 | ud | Codo 87° m-h PVC evacuación 50 mm | 1 | 0 |
| U25DD003 | ud | Manguito unión h-h PVC 50 mm (material) | 0.4 | 0 |
| U25XP001 | kg | Adhesivo para PVC Tangit | 0.01 | 0 |

| Medición | Uds. | Largo | Parcial |
|---|---|---|---|
|  | 5 | 2.5 | 12.50 |
|  | 2 | 2.5 | 5.00 |
| Subtotal |  |  | 17.50 |
| Total |  |  | 17.5 |

**12.03.04** m TUBERÍA EVACUACIÓN PVC 110 mm SERIE B
35 m
m. Tubería de PVC de 110 mm serie B color gris, de conformidad con UNE EN 1329 para evacuación interior de aguas calientes y residuales, i/codos, tes y demás accesorios, totalmente instalada, según CTE/ DB-HS 5 evacuación de aguas.

| Código | Ud | Descripción | Rendimiento | Precio |
|---|---|---|---|---|
| U01FY105 | h | Oficial 1ª fontanero | 0.15 | 0 |
| U01FY110 | h | Ayudante fontanero | 0.075 | 0 |
| U25AA006 | m | Tubería PVC evacuación 110 mm UNE EN 1329 | 1 | 0 |
| U25DA006 | ud | Codo 87° m-h PVC evacuación 110 mm | 0.25 | 0 |
| U25DD006 | ud | Manguito unión h-h PVC 110 mm (material) | 0.15 | 0 |
| U25XP001 | kg | Adhesivo para PVC Tangit | 0.02 | 0 |

| Medición | Uds. | Largo | Parcial |
|---|---|---|---|
|  | 7 | 5 | 35.00 |
| Total |  |  | 35 |

**12.03.05** m TUBERÍA EVACUACIÓN PVC 125 mm SERIE B
10 m
m. Tubería de PVC de 125 mm serie B color gris, de conformidad con UNE EN 1329 para evacuación interior de aguas calientes y residuales, i/codos, tes y demás accesorios, totalmente instalada, según CTE/ DB-HS 5 evacuación de aguas.

| Código | Ud | Descripción | Rendimiento | Precio |
|---|---|---|---|---|
| U01FY105 | h | Oficial 1ª fontanero | 0.1 | 0 |
| U01FY110 | h | Ayudante fontanero | 0.05 | 0 |
| U25AA007 | m | Tubería PVC evacuación 125 mm UNE EN 1329 (material) | 1 | 0 |
| U25DA007 | ud | Codo 87° m-h PVC evacuación 125 mm (material) | 0.2 | 0 |
| U25DD007 | ud | Manguito unión h-h PVC 125 mm (material) | 0.15 | 0 |
| U25XP001 | kg | Adhesivo para PVC Tangit | 0.03 | 0 |

**12.03.06** m COLECTOR COLGADO INSONORIZADO ADEQUA 110 mm
38.5 m
m. Colector colgado con tubería insonorizada Adequa AR de PVC de nueva generación mejorado con carga mineral de alta densidad e inercia química, de diámetro 110 mm x 3,2 mm de espesor, en instalaciones de evacuación de aguas residuales y pluviales, para unir con piezas de igual material, mediante manguitos de unión / dilatación con junta elástica. De conformidad con la norma UNE-EN 1453-I, i/ p.p. de piezas especiales de idénticas características con junta elástica incorporada, totalmente instalada, según CTE/ DB-HS 5 evacuación de aguas.

| Código | Ud | Descripción | Rendimiento | Precio |
|---|---|---|---|---|
| U01FY105 | h | Oficial 1ª fontanero | 0.25 | 0 |
| U01FY110 | h | Ayudante fontanero | 0.15 | 0 |
| U25FA110 | m | Tubo insonorizado Adequa AR DN 110 (material) | 1 | 0 |
| U25FD091 | ud | Codo 87º insonorizado m-h diám. 110 mm (material) | 0.1 | 0 |
| U25FD110 | ud | Manguito insonorizado h-h diám. 110 mm (material) | 0.3 | 0 |
| U25XH191 | ud | Abrazadera isofónica tubo 110 mm | 1 | 0 |

| Medición | Uds. | Largo | Parcial |
|---|---|---|---|
|  | 2 | 8 | 16.00 |
|  | 1 | 15 | 15.00 |
|  | 1 | 5 | 5.00 |
|  | 1 | 2.5 | 2.50 |
| Subtotal |  |  | 38.50 |
| Total |  |  | 38.5 |

**12.03.07** m COLECTOR COLGADO INSONORIZADO ADEQUA 125 mm
23 m
m. Colector colgado con tubería insonorizada Adequa AR de PVC de nueva generación mejorado con carga mineral de alta densidad e inercia química, de diámetro 125 mm x 3,2 mm de espesor, en instalaciones de evacuación de aguas residuales y pluviales, para unir con piezas de igual material, mediante manguitos de unión / dilatación con junta elástica. De conformidad con la norma UNE-EN 1453-I, i/ p.p. de piezas especiales de idénticas características con junta elástica incorporada, totalmente instalada, según CTE/ DB-HS 5 evacuación de aguas.

| Código | Ud | Descripción | Rendimiento | Precio |
|---|---|---|---|---|
| U01FY105 | h | Oficial 1ª fontanero | 0.25 | 0 |
| U01FY110 | h | Ayudante fontanero | 0.15 | 0 |
| U25FA125 | m | Tubo insonorizado Adequa AR DN 125 (material) | 1 | 0 |
| U25FD092 | ud | Codo 87º insonorizado m-h diám. 125 mm (material) | 0.1 | 0 |
| U25FD125 | ud | Manguito insonorizado h-h diám. 125 mm (material) | 0.3 | 0 |
| U25XH192 | ud | Abrazadera isofónica tubo 125 mm | 1 | 0 |

| Medición | Uds. | Largo | Parcial |
|---|---|---|---|
|  | 2 | 4 | 8.00 |
|  | 3 | 5 | 15.00 |
| Subtotal |  |  | 23.00 |
| Total |  |  | 23 |

**12.03.08** ud BOTE SIFÓNICO PVC 110 mm
8 ud
ud. Bote sifónico de 110 mm 32/40 y 40/50 de PVC, totalmente instalado según CTE/ DB-HS 5 evacuación de aguas.

| Código | Ud | Descripción | Rendimiento | Precio |
|---|---|---|---|---|
| U01FY105 | h | Oficial 1ª fontanero | 0.35 | 0 |
| U25XF025 | ud | Bote sifónico PVC 110-40/50 | 1 | 0 |
| U25XP001 | kg | Adhesivo para PVC Tangit | 0.02 | 0 |

## 13 URBANIZACIÓN

**13.01** m³ EXCAVACIÓN MECANICA ZANJAS ACOMETIDAS INSTALACIONES (21/04/2020)
63.6 m³
Excavación mecánica de zanjas para alojar instalaciones, en terreno de consistencia dura, incluso posterior relleno y apisonado de tierra procedente de la excavación, i p.p. de costes indirectos.
- ABASTECIMIENTO
- BAJA TENSIÓN
- TELECOMUNICACIONES
- ELECTRIFICACIÓN DE PORTALES Y TELEFONILLO.
- ALIMENTACIÓN BÁSCULA EXTERIOR.

| Medición | Uds. | Largo | Ancho | Alto | Parcial |
|---|---|---|---|---|---|
| Baja Tensión | 1 | 10 | 0.8 | 1.2 | 9.60 |
| Abastecimiento | 1 | 10 | 0.5 | 0.8 | 4.00 |
| Telecomunicaciones | 1 | 10 | 0.8 | 1.2 | 9.60 |
| Electrificación de portales | 1 | 52 | 0.5 | 0.8 | 20.80 |
|  | 1 | 14 | 0.5 | 0.8 | 5.60 |
|  | 1 | 10 | 0.5 | 0.8 | 4.00 |
| Telefonillo y puerta exterior | 1 | 10 | 0.5 | 0.8 | 4.00 |
| Alimentación Báscula exterior | 1 | 15 | 0.5 | 0.8 | 6.00 |
| Subtotal |  |  |  |  | 63.60 |
| Total |  |  |  |  | 63.6 |

**13.02** m CANALIZACIÓN EXT. 3 TUBOS PE, 2 D= 160 mm 1 D=63 mm INT ELECT (21/04/2020)
10 m
m. Canalización externa desde arqueta entrada a parcela hasta edificación industrial formada por 2 tubos de PE de 160 mm de diámetro y 1 de diámetro 63, doble capa, ligero, exterior corrugado e interior liso. Decaplast, incluye guía, según norma UNE EN 50086 o UNE EN 61386, ejecutada en zanja, para la Instalación Eléctrica.

| Medición | Uds. | Largo | Parcial |
|---|---|---|---|
| Inst. BT | 1 | 10 | 10.00 |
| Total |  |  | 10 |

**13.03** m CANALIZACIÓN EXT. 3 TUBOS PE, 2 D= 110 mm 1 D=50 mm TELEC (21/04/2020)
10 m
m. Canalización externa desde arqueta de entrada a parcela hasta edificación industrial formada por 2 tubos de PE de 110 mm de diámetro y 1 de diámetro 50, doble capa, ligero, exterior corrugado e interior liso. Decaplast, incluye guía, según norma UNE EN 50086 o UNE EN 61386, ejecutada en zanja para instalación de Telecomunicaciones.

| Medición | Uds. | Largo | Parcial |
|---|---|---|---|
| Telecomunicaciones | 1 | 10 | 10.00 |
| Total |  |  | 10 |

**13.04** m CANALIZACIÓN EXT. 2 TUBO PE, D= 63 mm ELECTRIFICACION PORTALES Y VIDEOPORTERO (21/04/2020)
86 m
m. Canalización externa desde arqueta de entrada a parcela hasta edificación industrial formada por 2 tubos de PE diámetro 63 mm, doble capa, ligero, exterior corrugado e interior liso. Decaplast, incluye guía, según norma UNE EN 50086 o UNE EN 61386, ejecutada en zanja para instalación Electrificación portales y videoportero.

| Medición | Uds. | Largo | Parcial |
|---|---|---|---|
| Electrificación de portales | 1 | 52 | 52.00 |
|  | 1 | 14 | 14.00 |
|  | 1 | 10 | 10.00 |
| Telefonillo y puerta exterior | 1 | 10 | 10.00 |
| Subtotal |  |  | 86.00 |
| Total |  |  | 86 |

**13.05** m CANALIZACIÓN EXT. 1 TUBO PE, 1 D= 90mm ABASTECIMIENTO (21/04/2020)
10 m
m. Canalización externa desde arqueta de entrada a parcela hasta edificación industrial formada por 1 tubo de PE diámetro 90 mm, doble capa, ligero, exterior corrugado e interior liso. Decaplast, incluye guía, según norma UNE EN 50086 o UNE EN 61386, ejecutada en zanja para albergar la acometida de abastecimiento.

| Medición | Uds. | Largo | Parcial |
|---|---|---|---|
| Abastecimiento | 1 | 10 | 10.00 |
| Total |  |  | 10 |

**13.06** m CANALIZACIÓN EXT. 1 TUBO PE, 1 D= 90mm BÁSCULA EXTERIOR (21/04/2020)
15 m
m. Canalización externa desde nave hasta zona de Báscula exterior formada por 1 tubo de PE diámetro 90 mm, doble capa, ligero, exterior corrugado e interior liso. Decaplast, incluye guía, según norma UNE EN 50086 o UNE EN 61386, ejecutada en zanja para albergar la acometida.

| Medición | Uds. | Largo | Parcial |
|---|---|---|---|
| Alimentación Báscula exterior | 1 | 15 | 15.00 |
| Total |  |  | 15 |

**13.07** m² SOLERA 18cm EXTERIOR ARMADA CON FIBRAS METALICAS (18/02/2021)
2429.61 m²
Solera de 18 cm de espesor con hormigón HA-25/P/20/IIa, reforzada con fibras metálicas a razón de 25 kg/m³ tipo RINOL ó Similar sobre zahorra compactada, con capa de rodadura antipolvo y endurecida a raiz de 5 kg/m² de QUALITOP MILLENIUM, incluido p.p. de juntas de construcción y juntas de retracción, aserrado de las mismas, suministro y colocación de lámina polietileno G-400 en toda su superficie, refuerzo metálico con barras y/o malla, enlisado y pulido mecánico de la superficie.
Los trabajos incluidos en la partida son los que se relacionan:
- Comprobación de las cotas de solera y planeidad de la sub-base.
- Junta de desolidarización periférica mediante FONPEX-1 cm de espesor.
- Suministro y colocación de lámina de POLIETILENO G-400.
- Suministro y colocación de refuerzos metálicos mediante barras corrugadas y/o malla esquinas, arquetas,, etc.
- Encofrado y desencofrado de juntas de construcción, incluyendo sistemas de refuerzo y transmisión de cargas PERMABAN ECLIPSE/BETA ó similar.
- Suministro e incorporación al hormigón de fibras metálicas TR 50-50 (25 Kg/m³.)
- Suministro, vertido a camión directo, extendido y nivelación de solera de hormigón HA-25, árido 20, cono 9-12 en obra en un espesor uniforme de 18 cm.
- Fratasado mecánico del hormigón.
- Suministro e incorporación al hormigón de capa de rodadura QUALITOP MILLENIUN. Dosificación 5,00 kg/m².
- Enlisado y pulido mecánico de la superficie.
- Curado del hormigón mediante ECO CURE SUPERIOR.
- Aserrado Mecánico de juntas de retracción con una anchura de 3 mm y una profundidad de 1/3 del espesor de la solera.

| Medición | Uds. | Largo | Parcial |
|---|---|---|---|
| Solera Exterior | 1 | 2429.61 | 2429.61 |
| Total |  |  | 2429.61 |

**13.08** m² RASANTEO Y REFINO SUPERFICIE BASE SOLERA EXTERIOR (18/02/2021)
2174.61 m²
m². Rasanteo y refino de zahorra en superficie de coronación de base de solera a la cota de plataforma exterior del terreno, mediante motoniveladora y compactada convenientemente, con comprobación de capa de zahorra de 10 cm sobre cara superior de cimentaciones.

**13.09** u ACCESOS PARCELA (18/02/2021)
48 u
Unidad de ejecución de acceso a parcela en los largos libres de portales y en un ancho de 4 m, mediante levantamiento de solera de hormigón existente en acera, por medios mecánicos, previa retirada de bordillo existente con carga y retirada de escombros a vertedero, para formación de nuevas entradas a parcela. Apertura de zanja, suministro y colocación de bordillo prefabricado, asentado sobre mortero de cemento y posteriormente hormigonado de solera mediante hormigón HA-25/B/20/IIa de 25 cm de espesor con doble mallazo 15*15*8, incluido separadores y con acabado superficial semipulido en color gris. Totalmente rematado y ejecutando las pendientes en continuidad con la calzada de acceso.

| Medición | Uds. | Largo | Parcial |
|---|---|---|---|
| Accesos Parcela | 1 | 20 | 20.00 |
|  | 1 | 18 | 18.00 |
|  | 1 | 10 | 10.00 |
| Subtotal |  |  | 48.00 |
| Total |  |  | 48 |

**13.10** m² PORTAL DE ACCESO CORREDERA. Dim 20 x 2,00m (21/04/2020)
40 m²
Portal de acceso a parcela en una hoja corredera, dimensiones 20 x 2,00 m, de carpintería de aluminio en perfil tubular de 150x150x3 mm y perfilería vertical de la misma configuración que el cerramiento de la parcela (vallado), mediante perfiles 100x60x3 mm en aluminio crudo sin lacar. Guía maciza Inox de 20 mm soldada sobre IPN existente. Incluso estructura de soportación de portal y guía en zona interior hasta cota de pavimento, así como protección de guía en zona interior. Automatizada con motor corredera, 2 juegos de fotocelulas, 2 bandas mecánicas antiatrapamiento para puentes abiertos, lámpara destellante y cremallera. Totalmente montado e instalado. Incluso p.p. de costes indirectos.

| Medición | Uds. | Largo | Alto | Parcial |
|---|---|---|---|---|
| Portal 20 x 2 m. (1 Hoja) | 1 | 20 | 2 | 40.00 |
| Total |  |  |  | 40 |

**13.11** m² PORTAL DE ACCESO CORREDERA. Dim 10 x 2,00m (21/04/2020)
20 m²
Portal de acceso a parcela en una hoja corredera, dimensiones 10 x 2,00 m, de carpintería de aluminio en perfil tubular de 150x150x3 mm y perfilería vertical de la misma configuración que el cerramiento de la parcela (vallado), mediante perfiles 100x60x3 mm en aluminio crudo sin lacar. Guía maciza Inox de 20 mm soldada sobre IPN existente. Incluso estructura de soportación de portal y guía en zona interior hasta cota de pavimento, así como protección de guía en zona interior. Automatizada con motor corredera, 2 juegos de fotocelulas, 2 bandas mecánicas antiatrapamiento para puentes abiertos, lámpara destellante y cremallera. Totalmente montado e instalado. Incluso p.p. de costes indirectos.

| Medición | Uds. | Largo | Alto | Parcial |
|---|---|---|---|---|
| Portal 10x2 m (1 Hoja) | 1 | 10 | 2 | 20.00 |
| Total |  |  |  | 20 |

**13.12** m² PORTAL DE ACCESO CORREDERA. Dim 18 x 2,00m (2 HOJAS) (21/04/2020)
36 m²
Portal de acceso a parcela dimensiones 18 x 2,00 m, en 2 hojas de 9 m, sistema corredera, de carpintería de aluminio en perfil tubular de 150x150x3 mm y perfilería vertical de la misma configuración que el cerramiento de la parcela (vallado), mediante perfiles 100x60x3 mm en aluminio crudo sin lacar. Guía maciza Inox de 20 mm soldada sobre IPN existente. Incluso estructura de soportación de portal y guía en zona interior hasta cota de pavimento, así como protección de guía en zona interior. Automatizada con 2 motores de corredera, 2 juegos de fotocelulas, 2 bandas mecánicas antiatrapamiento para puentes abiertos, lámpara destellante y cremallera. Totalmente montado e instalado. Incluso p.p. de costes indirectos.

| Medición | Uds. | Largo | Alto | Parcial |
|---|---|---|---|---|
| Portal 18x2m de 2 hojas | 1 | 9 | 2 | 18.00 |
|  | 1 | 9 | 2 | 18.00 |
| Subtotal |  |  |  | 36.00 |
| Total |  |  |  | 36 |

**13.13** m GUIA PORTAL CORREDERA (21/04/2020)
97.5 m
Guía portal cerramiento parcela formado por viga de hormigón armado de 40x40cm, incluso p.p. de excavación así como suministro y colocación de IPN-100 empotrada para guía inox de portal.

| Medición | Uds. | Largo | Parcial |
|---|---|---|---|
| Portal 20x2m (1 hoja) | 1 | 40.5 | 40.50 |
| Portal 10x2m (1 hoja) | 1 | 20.5 | 20.50 |
| Portal 18x2m (2 hojas) | 1 | 36.5 | 36.50 |
| Subtotal |  |  | 97.50 |
| Total |  |  | 97.5 |

**13.14** m² MURO FRONTAL CIERRE PARCELA (H máx. 1,50 m.) (21/04/2020)
68.78 m²
m². Muro fabricación "in situ" de hormigón para cierre de parcela y soportación de cerramiento de 20 cm de espesor con una altura máxima de 1,50 m con armadura de acero B500-S en cuantía aproximada de 50 kg/m³. Incluso encofrado por una / dos caras, vertido, vibrado y posterior desencofrado y zapata corrida de cimentación dimensiones 1,20 m x 0,35 m hormigón HA-25/20/IIa armadura B-500 S con una cuantía aproximada de 50 kg/m³, con 10 cm de hormigón de limpieza. Incluido excavación y retirada de tierras. Totalmente terminado.

| Medición | Uds. | Largo | Alto | Parcial |
|---|---|---|---|---|
|  | 1 | 6.71 | 0.6 | 4.03 |
|  | 1 | 6.16 | 0.75 | 4.62 |
|  | 1 | 4.62 | 0.25 | 1.16 |
|  | 1 | 9.72 | 0.6 | 5.83 |
|  | 1 | 13.25 | 0.75 | 9.94 |
|  | 1 | 9.4 | 0.6 | 5.64 |
|  | 1 | 9.5 | 0.57 | 5.42 |
|  | 1 | 21.3 | 0.92 | 19.60 |
|  | 1 | 1.97 | 1.27 | 2.50 |
|  | 1 | 16.74 | 0.6 | 10.04 |
| Subtotal |  |  |  | 68.78 |
| Total |  |  |  | 68.78 |

**13.15** m VALLADO FRONTAL PARCELA (21/04/2020)
99.37 m
Vallado frontal de parcela anclada a muro de hormigón en aluminio soldado compuesto por perfiles L de 100*60*3 mm colocados a 45º, separados entre si 50 mm aproximadamente dispuestos en vertical a diferentes alturas 1500 / 1300 / 1200 / 1000 mm aprox. soldados sobre zócalo en chapa de 4 mm plegada en U en aluminio en crudo, según diseño reflejado en planos.

| Medición | Uds. | Largo | Parcial |
|---|---|---|---|
|  | 1 | 6.71 | 6.71 |
|  | 1 | 6.16 | 6.16 |
|  | 1 | 4.62 | 4.62 |
|  | 1 | 9.72 | 9.72 |
|  | 1 | 13.25 | 13.25 |
|  | 1 | 9.4 | 9.40 |
|  | 1 | 9.5 | 9.50 |
|  | 1 | 21.3 | 21.30 |
|  | 1 | 1.97 | 1.97 |
|  | 1 | 16.74 | 16.74 |
| Subtotal |  |  | 99.37 |
| Total |  |  | 99.37 |

**13.16** u ENTRADA PEATONAL PARCELA (18/02/2021)
1 u
Ud. Entrada peatonal parcela según se representa en planos, formado por panel prefabricado de hormigón de 16 cm de espesor de dimensiones 1,34 x 2,10 m. (axh), con canal superior para ubicación de imagen corporativa y puerta metálica dimensiones 1 x 2 m. (axh) anexa con enclavamiento eléctrico de estructura similar al cierre de parcela, incluido equipamiento complementario y medios auxiliares.
Partida totalmente ejecutada.

**13.17** m² CIERRE POSTERIOR DE LA PARCELA (NORTE) (18/02/2021)
195 m²
Cierre de parcela orientación norte, mediante panel de hormigón prefabricado de 1,30 x 0,20 m, incluido excavación y zapata corrida de cimentación (1,20x0,40 m) hormigón HA-25/B/20/IIa y armado en acero B500S en cuantía de 50 kg/m³ y malla electrosoldada de coronación de 1,20 m altura. Totalmente ejecutado.

| Medición | Uds. | Largo | Alto | Parcial |
|---|---|---|---|---|
| Fachada posterior (Norte) | 1 | 150 | 1.3 | 195.00 |
| Total |  |  |  | 195 |

**13.18** m MARCADO PLAZAS APARCAMIENTO
420 m
m. Marcado de plazas de aparcamiento con pintura al clorocaucho con una anchura de línea de 10 cm, incluido limpieza de superficie, replanteo y encintado. Incluido marcado de Nº de plaza y simbología.

| Código | Ud | Descripción | Rendimiento | Precio |
|---|---|---|---|---|
| U01AA006 | h | Capataz (mano de obra) | 0 | 0 |
| U01AA007 | h | Oficial primera | 0 | 0 |
| U01AA010 | h | Peón especializado | 0 | 0 |
| U39AP005 | h | Equipo ligero marcas viales (maquinaria) | 0 | 0 |
| U39AG001 | h | Barredora neumática autropopulsada (maquinaria) | 0 | 0 |

| Medición | Uds. | Largo | Parcial |
|---|---|---|---|
| Aparcamientos | 56 | 7.5 | 420.00 |
| Total |  |  | 420 |

**13.19** u REUBICACIÓN BÁCULO ALUMBRADO EXT EXISTENTE (18/02/2021)
1 u
Unidad reubicación báculo existente en acera exterior a parcela, por coincidencia con portal de acceso a la parcela en zona de muelles de descarga y que comprenderá desmontaje, preparación de zapata en nueva ubicación y montaje de báculo. Incluido obra civil y trabajo de interconexión eléctrica, con p.p. de medios auxiliares. Totalmente ejecutado.

**13.20** m RIGOLA DRENAJE (18/02/2021)
297.07 m
Formación de canaleta abierta tipo Rígola formada por piezas de hormigón prefabricado 8/6,5x50x50 cm. Para recogida de aguas de pluviales escorrentía parcela sobre base de hormigón HNE-20/P/20 de 15 cm de espesor, según CTE DB-HS1.

| Medición | Uds. | Largo | Parcial |
|---|---|---|---|
| Escorrentía parcela | 1 | 65.7 | 65.70 |
|  | 1 | 41 | 41.00 |
|  | 1 | 14.77 | 14.77 |
|  | 1 | 22.3 | 22.30 |
|  | 1 | 28.33 | 28.33 |
|  | 1 | 41.37 | 41.37 |
|  | 1 | 68 | 68.00 |
|  | 1 | 15.6 | 15.60 |
| Subtotal |  |  | 297.07 |
| Total |  |  | 297.07 |

**13.21** u SUMIDEROS DRENAJE 20x50 cm (18/02/2021)
13 u
Arqueta sumidero dimensiones 20x50 cm prefabricada o realizada con fábrica de ladrillo macizo 1/2 pie de espesor, enfoscada y bruñida por su interior, incluido solera de hormigón HM-20 N/mm² de 10 cm de espesor y rejilla plana desmontable de hierro fundido con cerco, según CTE-DB HS5.
Incluida conexión a arqueta de pluviales con tubo diámetro 110 mm.

**13.22** m² TRATAMIENO INTEGRAL ZONA VERDE (18/02/2021)
91.8 m²
Preparación de franja frontal de parcela entre acera y cerramientos exterior, habilitada para franja ajardinada en lo que comprende la longitud de fachada de la misma y de una anchura media de 0,90 m. Conformada mediante canto de rio blanco en su parte superior con extendido y perfilado de tierra vegetal arenosa limpia y cribada, enriquecida con fertilizantes naturales y plantación de setos y variedades autóctonas.

| Medición | Uds. | Largo | Ancho | Parcial |
|---|---|---|---|---|
| Zona verde | 1 | 102 | 0.9 | 91.80 |
| Total |  |  |  | 91.8 |

## 14 IMAGEN CORPORATIVA (12/09/1980)

**14.01** CHAPA MICROPERFORADA ONDULADA DECORATIVA FACHADA (12/09/1980)
208.85
m². Chapa Minionda decorativa, en acero prelacado, espesor 0,6 mm, con perforaciones redondas al tresbolillo 60º, R3 T5 (32,65 % de perforado) o similar. Diseño en minionda continua en la fachada exterior de Oficinas y Aseos/Vestuarios. Fabricación en continuo con acero estructural. Prelacado (s/n EN 10169-1) de 25 Micras en el color estándar.
Espesores de fabricación. Desde 0,6 mm.
Incluye: Replanteo de las piezas. Corte de las piezas. Colocación, aplomado, nivelación y alineación. Resolución de encuentros y de puntos singulares.
Criterio de medición de proyecto: Superficie medida según documentación gráfica de Proyecto.

| Código | Ud | Descripción | Rendimiento | Precio |
|---|---|---|---|---|
| mt26aha020aa | m² | Chapa microperforada de 0,6 mm de espesor (material; 12/09/1980) | 1 | 0 |
| mq08sol020 | h | Equipo y elementos auxiliares para soldadura eléctrica. (maquinaria; 12/09/1980) | 1 | 0 |
| mo018 | h | Oficial 1ª cerrajero. | 0.1 | 0 |
| mo059 | h | Ayudante cerrajero. | 0.1 | 0 |

| Medición | Uds. | Largo | Alto | Parcial |
|---|---|---|---|---|
| FACHADA OFICINAS | 1 | 9.1 | 4.8 | 43.68 |
| Hueco Acceso | -1 | 4.5 | 2.4 | -10.80 |
|  | 1 | 9.63 | 9.1 | 87.63 |
|  | 1 | 7.2 | 9.1 | 65.52 |
| Huecos Ventanas | -2 | 3 | 1.2 | -7.20 |
|  | -1 | 4 | 1.2 | -4.80 |
| FACHADA ASEOS/VESTUARIOS | 1 | 7.92 | 4.8 | 38.02 |
| Hueco Ventana | -1 | 4 | 0.8 | -3.20 |
| Subtotal |  |  |  | 208.85 |
| Total |  |  |  | 208.85 |

**14.02** IDENTIFICACIÓN CORPORATIVA Altura 2m. (18/02/2021)
1
Identificación corporativa del nombre OR.PA.GU según representación en planos mediante letras de acero inoxidables AISI 316 acabado pulido, de 2 m de altura, grosor 10mm. Anclada mediante tornillería a fachada, separación a pared 3 cm, en una longitud de 13,5 m. Incluido nombre completo (Organización de Palangreros Guardeses) también de acero inoxidable AISI 316 acabado pulido (altura 40 cm, grosor 5 mm y separación de pared 3 cm, tal como se representa. Incluido medios auxiliares, totalmente montado.

**14.03** IDENTIFICACIÓN CORPORATIVA Altura 1,45m. (18/02/2021)
1
Identificación corporativa del nombre OR.PA.GU según representación en planos mediante letras de acero inoxidables AISI 316 acabado pulido de 1,45m de altura, grosor 10mm, anclada mediante tornillería a fachada, separación a pared 3 cm, en una longitud de 9,75 m. Incluido nombre completo (Organización de Palangreros Guardeses) también de acero inoxidable AISI 316 pulido (altura 40 cm, grosor 5mm y separación de pared 3 cm), tal como se representa. Incluido medios auxiliares, totalmente montado.

**14.04** LOGO CORPORATIVO. Long. 9,80 m. (18/02/2021)
1
Logo corporativo de Pez Espada realizado en chapa de acero inoxidable AISI 316 de 0,4 mm conformada según volumen de la imagen hueca interiormente. Anclada a fachada. Longitud 9,80 m.

**14.05** LOGO CORPORATIVO. Long. 5 m. (18/02/2021)
1
Logo corporativo de Pez Espada realizado en chapa de acero inoxidable AISI 316 de 0,4 mm conformada según volumen de la imagen hueca interiormente. Anclada a fachada. Longitud 5 m.

## 15 GESTION DE RESIDUOS (01/01/2011)

**15.01** m³ CLASIFICACIÓN DE RESIDUOS (01/01/2011)
297 m³
Clasificación a pie de obra de residuos de construcción o demolición en fracciones según normativa vigente, con medios manuales.

| Código | Ud | Descripción | Rendimiento | Precio |
|---|---|---|---|---|
| O01OA070 | h | Peón ordinario (mano de obra; 01/01/2011) | 0.9 | 0 |

**15.02** mes ALQUILER CONTENEDOR RCD 16m³ (01/01/2011)
6 mes
Coste del alquiler de contenedor de 16 m3 de capacidad para RCD, sólo permitido éste tipo de residuo en el contenedor por el gestor de residuos no peligrosos (Autorizado por la Consejería de Medio Ambiente).

| Código | Ud | Descripción | Rendimiento | Precio |
|---|---|---|---|---|
| M13O480 | mes | Alq.contenedor RCD 16m3 (maquinaria; 01/01/2011) | 1 | 0 |

**15.03** ud TRAN.PLAN.<50km.CONTENEDOR RCD 16m³ (01/01/2011)
6 ud
Servicio de entrega y recogida de contenedor de RCD de 16 m3 por transportista autorizado (por la Consejería de Medio Ambiente de la Comunidad Autónoma correspondiente), colocado a pie de carga y considerando una distancia de transporte al centro de reciclaje o de transferencia no superior a 50 km. No incluye alquiler del contenedor ni el canon de la planta.

| Código | Ud | Descripción | Rendimiento | Precio |
|---|---|---|---|---|
| M13O540 | ud | Entreg. y recog. cont. 16 m3. d<50 km (maquinaria; 01/01/2011) | 1 | 0 |

**15.04** t CARGA/TRAN.VERT.<10km.MAQ/CAM. ESC.MIX. (01/01/2011)
61.29 t
Carga y transporte de escombros mixtos (con maderas, plásticos...) a vertedero autorizado por transportista autorizado (por la Consejería de Medio Ambiente de la Comunidad Autónoma correspondiente), a una distancia menor de 10 km., considerando ida y vuelta, en camiones basculantes de hasta 15 t. de peso, cargados con pala cargadora media, incluso canon de vertedero, sin medidas de protección colectivas. (Real Decreto 1481/2001, de 27 de diciembre)

| Código | Ud | Descripción | Rendimiento | Precio |
|---|---|---|---|---|
| M05PN010 | h | Pala cargadora neumáticos 85 CV/1,2m3 (maquinaria; 01/01/2011) | 0.027 | 0 |
| M07CB020 | h | Camión basculante 4x4 14 t. (maquinaria; 01/01/2011) | 0.114 | 0 |
| M07N190 | t | Canon escombro mixto a vertedero (maquinaria; 01/01/2011) | 1.088 | 0 |

## 16 SEGURIDAD Y SALUD (01/01/2011)

### 16.01 INSTALACIONES DE BIENESTAR (01/01/2011)

**16.01.01** m ACOMETIDA ELÉCT. CASETA 4x6 mm² (01/01/2011)
20 m
Acometida provisional de electricidad a caseta de obra, desde el cuadro general formada por manguera flexible de 4x6 mm2 de tensión nominal 750 V., incorporando conductor de tierra color verde y amarillo, fijada sobre apoyos intermedios cada 2,50 m. instalada.

| Código | Ud | Descripción | Rendimiento | Precio |
|---|---|---|---|---|
| O01OB200 | h | Oficial 1ª electricista (mano de obra; 01/01/2011) | 0.1 | 0 |
| P31CE035 | m | Manguera flex. 750 V. 4x6 mm2. (material; 01/01/2011) | 1.1 | 0 |

**16.01.02** ud ACOMETIDA PROV.FONTANERÍA 25 mm. (01/01/2011)
1 ud
Acometida provisional de fontanería para obra de la red general del Polígono de agua potable hasta una longitud máxima de 8 m., realizada con tubo de polietileno de 25 mm. de diámetro, de alta densidad y para 10 atmósferas de presión máxima con collarín de toma de fundición, p.p. de piezas especiales de polietileno y tapón roscado, incluso derechos y permisos para la conexión, terminada y funcionando.

| Código | Ud | Descripción | Rendimiento | Precio |
|---|---|---|---|---|
| P31BA020 | ud | Acometida prov. fonta.a caseta (material; 01/01/2011) | 1 | 0 |

**16.01.03** ud ACOMETIDA PROVIS. SANEAMIENTO EN ZANJA (01/01/2011)
1 ud
Acometida provisional de saneamiento de caseta de obra a la red general del Polígono, hasta una distancia máxima de 8 m., formada por: rotura del pavimento con compresor, excavación manual de zanjas de saneamiento en terrenos de consistencia dura, colocación de tubería de hormigón en masa de enchufe de campana, con junta de goma de 20 cm. de diámetro interior, tapado posterior de la acometida y reposición del pavimento con hormigón en masa HM-20/P/20/I.

| Código | Ud | Descripción | Rendimiento | Precio |
|---|---|---|---|---|
| P31BA030 | ud | Acometida prov. sane.a caseta en zanja (material; 01/01/2011) | 1 | 0 |

**16.01.04** mes ALQUILER CASETA ASEO 14,65 m² (01/01/2011)
6 mes
Mes de alquiler de caseta prefabricada para aseos en obra de 5,98x2,45x2,63 m. Estructura y cerramiento de chapa galvanizada pintada, aislamiento de poliestireno expandido. Ventana de 0,84x0,80 m. de aluminio anodizado, corredera, con reja y luna de 6 mm., termo eléctrico de 50 l., dos placas turcas, cuatro placas de ducha, pileta de cuatro grifos, todo de fibra de vidrio con terminación de gel-coat blanco y pintura antideslizante, suelo contrachapado hidrófugo con capa fenolítica antideslizante y resistente al desgaste, puerta madera en turca, cortina en ducha. Tubería de polibutileno aislante y resistente a incrustaciones, hielo y corrosiones, instalación eléctrica mono. 220 V. con automático. Con transporte a 150 km.(ida y vuelta). Entrega y recogida del módulo con camión grúa. Según R.D. 486/97.

| Código | Ud | Descripción | Rendimiento | Precio |
|---|---|---|---|---|
| O01OA070 | h | Peón ordinario | 0.085 | 0 |
| P31BC080 | ud | Alq. mes caseta pref. aseo 5,98x2,45 (material; 01/01/2011) | 1 | 0 |
| P31BC220 | ud | Transp.150km.entr.y rec.1 módulo (material; 01/01/2011) | 0.085 | 0 |

**16.01.05** mes ALQUILER CASETA OFICINA (01/01/2011)
6 mes
Mes de alquiler de caseta prefabricada para un despecho de oficina en obra. Estructura y cerramiento de chapa galvanizada pintada, aislamiento de poliestireno expandido autoextinguible, interior con tablero melaminado en color. Cubierta de chapa galvanizada reforzada con perfil de acero; fibra de vidrio de 60 mm., interior con tablex lacado. Suelo de aglomerado revestido con PVC continuo de 2 mm., y poliestireno de 50 mm. con apoyo en base de chapa galvanizada de sección trapezoidal. Puerta de 0,8x2 m., de chapa galvanizada de 1 mm., reforzada y con poliestireno de 20 mm., picaporte y cerradura. Ventana aluminio anodizado corredera, contraventana de acero galvanizado. Instalación eléctrica a 220 V., toma de tierra, automático, 2 fluorescentes de 40 W., enchufes para 1500 W. y punto luz exterior de 60 W. Con transporte a 150 km.(ida y vuelta). Entrega y recogida del módulo con camión grúa. Según R.D. 486/97.

| Código | Ud | Descripción | Rendimiento | Precio |
|---|---|---|---|---|
| O01OA070 | h | Peón ordinario | 0.085 | 0 |
| P31BC160 | ud | Alq. mes caseta oficina 5,98x2,45 (material; 01/01/2011) | 1 | 0 |
| P31BC220 | ud | Transp.150km.entr.y rec.1 módulo | 0.085 | 0 |

**16.01.06** ud PERCHA PARA DUCHA O ASEO (01/01/2011)
8 ud
Percha para aseos o duchas en aseos de obra, colocada.

| Código | Ud | Descripción | Rendimiento | Precio |
|---|---|---|---|---|
| O01OA070 | h | Peón ordinario | 0.05 | 0 |
| P31BM010 | ud | Percha para aseos o duchas (material; 01/01/2011) | 1 | 0 |

**16.01.07** ud PORTARROLLOS INDUS.C/CERRADUR (01/01/2011)
1 ud
Portarrollos industrial con cerradura de seguridad, colocado, (amortizable en 3 usos).

| Código | Ud | Descripción | Rendimiento | Precio |
|---|---|---|---|---|
| O01OA070 | h | Peón ordinario | 0.1 | 0 |
| P31BM020 | ud | Portarrollos indust.c/cerrad. (material; 01/01/2011) | 0.333 | 0 |

**16.01.08** ud ESPEJO VESTUARIOS Y ASEOS (01/01/2011)
1 ud
Espejo para vestuarios y aseos, colocado.

| Código | Ud | Descripción | Rendimiento | Precio |
|---|---|---|---|---|
| O01OA070 | h | Peón ordinario | 0.1 | 0 |
| P31BM030 | ud | Espejo vestuarios y aseos (material; 01/01/2011) | 1 | 0 |

**16.01.09** ud JABONERA INDUSTRIAL 1 LITRO (01/01/2011)
2 ud
Dosificador de jabón de uso industrial de 1 l. de capacidad, con dosificador de jabón colocada (amortizable en 3 usos).

| Código | Ud | Descripción | Rendimiento | Precio |
|---|---|---|---|---|
| O01OA070 | h | Peón ordinario | 0.1 | 0 |
| P31BM040 | ud | Jabonera industrial 1 l. (material; 01/01/2011) | 0.333 | 0 |

**16.01.10** ud DISPENSADOR DE PAPEL TOALLA (01/01/2011)
2 ud
Dispensador de papel toalla con cerradura de seguridad, colocado. Amortizable en 3 usos.

| Código | Ud | Descripción | Rendimiento | Precio |
|---|---|---|---|---|
| O01OA070 | h | Peón ordinario | 0.01 | 0 |
| P31BM045 | ud | Dispensador de papel toalla (material; 01/01/2011) | 0.33 | 0 |

**16.01.11** ud SECAMANOS ELÉCTRICO (01/01/2011)
2 ud
Secamanos eléctrico por aire, colocado (amortizable en 3 usos).

| Código | Ud | Descripción | Rendimiento | Precio |
|---|---|---|---|---|
| O01OA070 | h | Peón ordinario | 0.1 | 0 |
| P31BM050 | ud | Secamanos eléctrico (material; 01/01/2011) | 0.333 | 0 |

**16.01.12** ud TAQUILLA METÁLICA INDIVIDUAL (01/01/2011)
10 ud
Taquilla metálica individual para vestuario de 1,80 m. de altura en acero laminado en frío, con tratamiento antifosfatante y anticorrosivo, con pintura secada al horno, cerradura, balda y tubo percha, lamas de ventilación en puerta, colocada, (amortizable en 3 usos).

| Código | Ud | Descripción | Rendimiento | Precio |
|---|---|---|---|---|
| O01OA070 | h | Peón ordinario | 0.1 | 0 |
| P31BM070 | ud | Taquilla metálica individual (material; 01/01/2011) | 0.333 | 0 |

**16.01.13** ud BANCO MADERA PARA 5 PERSONAS (01/01/2011)
2 ud
Banco de madera con capacidad para 5 personas, (amortizable en 3 usos).

| Código | Ud | Descripción | Rendimiento | Precio |
|---|---|---|---|---|
| O01OA070 | h | Peón ordinario | 0.1 | 0 |
| P31BM090 | ud | Banco madera para 5 personas (material; 01/01/2011) | 0.333 | 0 |

**16.01.14** ud DEPÓSITO-CUBO DE BASURAS (01/01/2011)
1 ud
Cubo para recogida de basuras. (amortizable en 2 usos).

| Código | Ud | Descripción | Rendimiento | Precio |
|---|---|---|---|---|
| P31BM100 | ud | Depósito-cubo basuras (material; 01/01/2011) | 0.5 | 0 |

**16.01.15** ud BOTIQUÍN DE URGENCIA (01/01/2011)
1 ud
Botiquín de urgencia para obra fabricado en chapa de acero, pintado al horno con tratamiento anticorrosivo y serigrafía de cruz. Color blanco, con contenidos mínimos obligatorios, colocado.

| Código | Ud | Descripción | Rendimiento | Precio |
|---|---|---|---|---|
| O01OA070 | h | Peón ordinario | 0.1 | 0 |
| P31BM110 | ud | Botiquín de urgencias (material; 01/01/2011) | 1 | 0 |
| P31BM120 | ud | Reposición de botiquín (material; 01/01/2011) | 1 | 0 |

**16.01.16** ud REPOSICIÓN BOTIQUÍN (01/01/2011)
1 ud
Reposición de material de botiquín de urgencia.

| Código | Ud | Descripción | Rendimiento | Precio |
|---|---|---|---|---|
| P31BM120 | ud | Reposición de botiquín | 1 | 0 |

### 16.02 PROTECIONES COLECTIVAS (01/01/2011)

**16.02.01** ud TAPA PROVISIONAL ARQUETA 38x38 (01/01/2011)
5 ud
Tapa provisional para arquetas de 38x38 cm., huecos de forjado o asimilables, formada mediante tablones de madera de 20x5 cm. armados mediante clavazón, incluso colocación, (amortizable en dos usos).

| Código | Ud | Descripción | Rendimiento | Precio |
|---|---|---|---|---|
| O01OA070 | h | Peón ordinario | 0.05 | 0 |
| P31CA010 | ud | Tapa provisional arqueta 38x38 (material; 01/01/2011) | 0.5 | 0 |
| P01DW090 | ud | Pequeño material (material; 01/01/2011) | 1 | 0 |

**16.02.02** m BARANDILLA SARGENTOS METÁLICOS (01/01/2011)
97.42 m
Barandilla de protección de perímetros de forjados, compuesta por guardacuerpos metálico cada 2,5 m. (amortizable en 8 usos), fijado por apriete al forjado, pasamanos y travesaño intermedio formado por tubo 50 mm. (amortizable en 10 usos), pintado en amarillo y negro, y rodapié de 15x5 cm. (amortizable en 3 usos), para aberturas corridas, incluso colocación y desmontaje. s/R.D. 486/97.

| Código | Ud | Descripción | Rendimiento | Precio |
|---|---|---|---|---|
| O01OA030 | h | Oficial primera (mano de obra; 01/01/2011) | 0.15 | 0 |
| O01OA070 | h | Peón ordinario | 0.15 | 0 |
| P31CB020 | ud | Guardacuerpos metálico (material; 01/01/2011) | 0.065 | 0 |
| P31CB210 | m | Pasamanos tubo D=50 mm. (material; 01/01/2011) | 0.24 | 0 |
| P31CB040 | m3 | Tabla madera pino 15x5 cm. (material; 01/01/2011) | 0.003 | 0 |

| Medición | Uds. | Largo | Parcial |
|---|---|---|---|
| Forjado +3,50 | 1 | 7.46 | 7.46 |
| Forjado+4,5 | 2 | 12 | 24.00 |
|  | 1 | 18.7 | 18.70 |
| Forjado+4,5 | 2 | 12 | 24.00 |
|  | 1 | 23.26 | 23.26 |
| Subtotal |  |  | 97.42 |
| Total |  |  | 97.42 |

**16.02.03** m BARAND. ESCAL. GUARDACUE. MADERA (01/01/2011)
19.2 m
Barandilla de protección de escaleras, compuesta por guardacuerpos metálico cada 1,5 m. (amortizable en 8 usos), fijado por apriete al forjado, pasamanos formado por tablón de madera de pino de 20x5 cm., rodapié y travesaño intermedio de 15x5 cm. (amortizable en 3 usos), incluso colocación y desmontaje. s/R.D. 486/97.

| Código | Ud | Descripción | Rendimiento | Precio |
|---|---|---|---|---|
| O01OA030 | h | Oficial primera | 0.15 | 0 |
| O01OA070 | h | Peón ordinario | 0.15 | 0 |
| P31CB020 | ud | Guardacuerpos metálico | 0.15 | 0 |
| P31CB035 | m3 | Tabloncillo madera pino 20x5 cm. (material; 01/01/2011) | 0.004 | 0 |
| P31CB040 | m3 | Tabla madera pino 15x5 cm. | 0.003 | 0 |

| Medición | Uds. | Largo | Parcial |
|---|---|---|---|
| Escalera Cota+3,5 | 1 | 7.5 | 7.50 |
| Escalera Cota+4,5 | 1 | 11.7 | 11.70 |
| Subtotal |  |  | 19.20 |
| Total |  |  | 19.2 |

**16.02.04** m BARAND.PROTECCIÓN LATERAL ZANJAS (01/01/2011)
30 m
Barandilla protección lateral de zanjas, formada por tres tabloncillos de madera de pino de 20x7 cm. y estaquillas de madera de D=8 cm. hincadas en el terreno cada 1,00 m. (amortizable en 3 usos), incluso colocación y desmontaje. s/R.D. 486/97.

| Código | Ud | Descripción | Rendimiento | Precio |
|---|---|---|---|---|
| O01OA030 | h | Oficial primera | 0.1 | 0 |
| O01OA070 | h | Peón ordinario | 0.1 | 0 |
| P31CB030 | m3 | Tablón madera pino 20x7 cm. (material; 01/01/2011) | 0.011 | 0 |
| P31CB190 | m | Puntal de pino 2,5 m D=8/10 (material; 01/01/2011) | 0.667 | 0 |

**16.02.05** ud LÁMPARA PORTATIL MANO (01/01/2011)
5 ud
Lámpara portátil de mano, con cesto protector y mango aislante, (amortizable en 3 usos). s/R.D. 486/97 y R.D. 614/2001.

| Código | Ud | Descripción | Rendimiento | Precio |
|---|---|---|---|---|
| P31CE010 | ud | Lámpara portátil mano (material; 01/01/2011) | 0.333 | 0 |

**16.02.06** ud TOMA DE TIERRA R80 Oh;R=100 Oh.m (01/01/2011)
1 ud
Toma de tierra para una resistencia de tierra R</=80 Ohmios y una resistividad R=100 Oh.m. formada por arqueta de ladrillo macizo de 24x11,5x7 cm., tapa de hormigón armado, tubo de PVC de D=75 mm., electrodo de acero cobrizado 14,3 mm. y 100 cm., de profundidad hincado en el terreno, línea de t.t. de cobre desnudo de 35 mm2, con abrazadera a la pica, instalado. MI BT 039. y según R.D. 614/2001, UNE-EN 998-1 y UNE-EN 998-2.

| Código | Ud | Descripción | Rendimiento | Precio |
|---|---|---|---|---|
| O01OA030 | h | Oficial primera | 1.5 | 0 |
| O01OA050 | h | Ayudante (mano de obra; 01/01/2011) | 0.75 | 0 |
| O01OA070 | h | Peón ordinario | 0.5 | 0 |
| O01OB200 | h | Oficial 1ª electricista | 0.75 | 0 |
| O01OB210 | h | Oficial 2ª electricista (mano de obra; 01/01/2011) | 0.75 | 0 |
| P01LT020 | mud | Ladrillo perforado tosco 24x11,5x7 cm. (material; 01/01/2011) | 0.045 | 0 |
| A02A080 | m3 | MORTERO CEMENTO M-5 (material; 01/01/2011) | 0.02 | 0 |
| P04RR070 | kg | Mortero revoco CSIV-W2 (material; 07/01/2012) | 0.95 | 0 |
| P02EAT020 | ud | Tapa cuadrada HA e=6cm 50x50cm (material; 01/01/2011) | 1 | 0 |
| P17VP040 | ud | Codo M-H 87º PVC evac. j.peg. 75 mm. (material; 01/01/2011) | 0.5 | 0 |
| P31CE040 | m | Pica cobre p/toma tierra 14,3 (material; 01/01/2011) | 1 | 0 |
| P31CE020 | m | Cable cobre desnudo D=35 mm. (material; 01/01/2011) | 3 | 0 |
| P31CE050 | ud | Grapa para pica (material; 01/01/2011) | 1 | 0 |
| P15EC020 | ud | Puente de prueba (material; 01/01/2011) | 1 | 0 |

**16.02.07** ud TRANSFORMADOR DE SEGURIDAD (01/01/2011)
1 ud
Transformador de seguridad con primario para 220 V. y secundario de 24 V. y 1000 W., instalado (amortizable en 5 usos). s/R.D. 486/97 y R.D. 614/2001.

| Código | Ud | Descripción | Rendimiento | Precio |
|---|---|---|---|---|
| O01OA030 | h | Oficial primera | 0.1 | 0 |
| P31CE060 | ud | Transformador seg. 24 V. 1000 W. (material; 01/01/2011) | 0.2 | 0 |

**16.02.08** ud CUADRO SECUNDARIO OBRA Pmáx.20kW (01/01/2011)
1 ud
Cuadro secundario de obra para una potencia máxima de 20 kW. compuesto por armario metálico con revestimiento de poliéster, de 90x60 cm., índice de protección IP 559, con cerradura, interruptor automático magnetotérmico de 4x40 A., un interruptor automático diferencial de 4x40 A. 300 mA., dos interruptores automáticos magnetotérmicos de 4x30 A., dos de 2x25 A. y dos de 2x16 A., dos bases de enchufe IP 447 de 400 V. 32 A. 3p+T., dos de 230 V. 32 A. 2p+T., y dos de 230 V. 16 A. 2p+T., incluyendo cableado, rótulos de identificación de circuitos, bornes de salida y p.p. de conexión a tierra, para una resistencia no superior de 80 Ohmios, instalado (amortizable en 4 obras). s/R.D. 486/97. s/ITC-BT-33 del REBT, RD 842/2002 de 02/08/2002 y R.D. 614/2001.

| Código | Ud | Descripción | Rendimiento | Precio |
|---|---|---|---|---|
| P31CE150 | ud | Cuadro secundario obra pmáx.20kW (material; 01/01/2011) | 0.25 | 0 |

**16.02.09** ud CUADRO DE OBRA 63 A. MODELO 1 (01/01/2011)
1 ud
Cuadro de obra trifásico 63 A, compuesto por armario metálico con revestimiento de poliéster de 600x500 cm. con salida lateral por toma de corriente y salida interior por bornes fijos, soportes, manecilla de sujeción y/o anillos de elevación, con cerradura, MT General de 4x63 A., 3 diferenciales de 2x40 A. 30 mA, 4x40 A. 30 mA y 4x63 A. 300 mA, respectivamente, 6 MT por base, tres de 2x16 A., dos de 4x32 A. y uno de 4x63 A., incluyendo cableado, rótulos de identificación, 6 bases de salida y p.p. de conexión a tierra, instalado (amortizable en 4 obras) s/ITC-BT-33 del REBT, RD 842/2002 de 02/08/2002 y UNE-EN 60439-4.

| Código | Ud | Descripción | Rendimiento | Precio |
|---|---|---|---|---|
| P31CE170 | ud | Cuadro de obra 63 A. Modelo 1 (material; 01/01/2011) | 0.25 | 0 |

**16.02.10** ud EXTINTOR POLVO ABC 9 kg. PR.INC. (01/01/2011)
2 ud
Extintor de polvo químico ABC polivalente antibrasa de eficacia 34A/144B, de 9 kg. de agente extintor, con soporte, manómetro comprobable y manguera con difusor, según norma EN-3:1996. Medida la unidad instalada. s/R.D. 486/97.

| Código | Ud | Descripción | Rendimiento | Precio |
|---|---|---|---|---|
| O01OA070 | h | Peón ordinario | 0.1 | 0 |
| P31CI020 | ud | Extintor polvo ABC 9 kg. 34A/144B (material; 01/01/2011) | 1 | 0 |

**16.02.11** m2 PROTECCIÓN HUECO HORZ. C/MALLAZO (01/01/2011)
25.45 m2
Cubrición de hueco horizontal con mallazo electrosoldado de 15x15 cm. D=5 mm., para protección fijado con conectores al zuncho del hueco y pasante sobre las tabicas y empotrado un metro a cada lado en la capa de compresión por cada lado, incluso cinta de señalización a 0,90 m. de altura fijada con pies derechos. s/R.D. 486/97.

| Código | Ud | Descripción | Rendimiento | Precio |
|---|---|---|---|---|
| O01OA030 | h | Oficial primera | 0.08 | 0 |
| O01OA060 | h | Peón especializado (mano de obra; 01/01/2011) | 0.08 | 0 |
| P31CR150 | m2 | Mallazo 15x15x5-1.938 kg/m2. (material; 01/01/2011) | 2.25 | 0 |
| P31SB010 | m | Cinta balizamiento bicolor 8 cm. (material; 01/01/2011) | 1.1 | 0 |
| P31SV050 | ud | Poste galvanizado 80x40x2 de 2 m (material; 01/01/2011) | 0.125 | 0 |
| P01DW090 | ud | Pequeño material | 1 | 0 |

| Medición | Uds. | Largo | Ancho | Parcial |
|---|---|---|---|---|
| Forjado +3,5 | 1 | 2.5 | 3.7 | 9.25 |
| Forjado +4,5 | 1 | 4.5 | 3.6 | 16.20 |
| Subtotal |  |  |  | 25.45 |
| Total |  |  |  | 25.45 |

**16.02.12** m RED SEGURID. PERIM. HORIZONTAL (01/01/2011)
5071.38 m
Red horizontal de seguridad de malla de poliamida de 7x7 cm. de paso, (necesaria para montaje de panel de cubierta), ennudada con cuerda de D=4 mm. en módulos de 3x4 m. incluso soporte mordaza con brazos metálicos, colocados cada 4,00 m., (amortizable en 20 usos) anclajes de red, cuerdas de unión y red (amortizable en 10 usos) incluso colocación y desmontaje. s/R.D. 486/97.

| Código | Ud | Descripción | Rendimiento | Precio |
|---|---|---|---|---|
| O01OA030 | h | Oficial primera | 0.01 | 0 |
| O01OA070 | h | Peón ordinario | 0.01 | 0 |
| P31CR040 | ud | Red seguridad D=4 mm 3,00x4,00 (material; 01/01/2011) | 0.025 | 0 |
| P31CR060 | ud | Soporte mordaza (material; 01/01/2011) | 0.015 | 0 |
| P31CR070 | ud | Anclaje/soporte mordaza (material; 01/01/2011) | 0.015 | 0 |
| P31CR080 | ud | Brazo para soporte (material; 01/01/2011) | 0.015 | 0 |
| P31CR100 | ud | Tubo transversal de unión 4,00 (material; 01/01/2011) | 0.013 | 0 |

| Medición | Uds. | Largo | Ancho | Parcial |
|---|---|---|---|---|
| Protección montaje cubierta | 1 | 135.78 | 37.35 | 5071.38 |
| Total |  |  |  | 5071.38 |

**16.02.13** m MALLA POLIETILENO DE SEGURIDAD (01/01/2011)
150 m
Malla de polietileno alta densidad con tratamiento antiultravioleta, color naranja de 1 m. de altura, tipo stopper, i/colocación y desmontaje (amortizable en 3 usos). s/R.D. 486/97.

| Código | Ud | Descripción | Rendimiento | Precio |
|---|---|---|---|---|
| O01OA070 | h | Peón ordinario | 0.1 | 0 |
| P31CR010 | m | Malla plástica stopper 1,00 m. (material; 01/01/2011) | 0.35 | 0 |

### 16.03 EQUIPOS DE PROTECCION INDIVIDUAL (01/01/2011)

**16.03.01** ud CASCO DE SEGURIDAD AJUST. RUEDA (01/01/2011)
10 ud
Casco de seguridad con arnés de cabeza ajustable por medio de rueda dentada, para uso normal y eléctrico hasta 440 V. Certificado CE. s/R.D. 773/97 y R.D. 1407/92.

| Código | Ud | Descripción | Rendimiento | Precio |
|---|---|---|---|---|
| P31IA010 | ud | Casco seguridad con rueda (material; 01/01/2011) | 1 | 0 |

**16.03.02** ud CASCO SEGURIDAD DIELÉCTRICO (01/01/2011)
2 ud
Casco de seguridad dieléctrico con pantalla para protección de descargas eléctricas, (amortizable en 5 usos). Certificado CE. s/R.D. 773/97 y R.D. 1407/92.

| Código | Ud | Descripción | Rendimiento | Precio |
|---|---|---|---|---|
| P31IA030 | ud | Casco seg. dieléctr. c. pantalla (material; 01/01/2011) | 0.2 | 0 |

**16.03.03** ud GAFAS CONTRA IMPACTOS (01/01/2011)
5 ud
Gafas protectoras contra impactos, incoloras, (amortizables en 3 usos). Certificado CE. s/R.D. 773/97 y R.D. 1407/92.

| Código | Ud | Descripción | Rendimiento | Precio |
|---|---|---|---|---|
| P31IA120 | ud | Gafas protectoras (material; 01/01/2011) | 0.333 | 0 |

**16.03.04** ud CASCOS PROTECTORES AUDITIVOS (01/01/2011)
10 ud
Protectores auditivos con arnés a la nuca, (amortizables en 3 usos). Certificado CE. s/R.D. 773/97 y R.D. 1407/92.

| Código | Ud | Descripción | Rendimiento | Precio |
|---|---|---|---|---|
| P31IA200 | ud | Cascos protectores auditivos (material; 01/01/2011) | 0.333 | 0 |

**16.03.05** ud EPI: MASCARILLA AUTOFILTRANTE CONTRA GASES Y VAPORES (08/01/2012)
10 ud
Mascarilla autofiltrante contra gases y vapores.

**16.03.06** ud FAJA DE PROTECCIÓN LUMBAR (01/01/2011)
5 ud
Faja protección lumbar (amortizable en 4 usos). Certificado CE EN385. s/R.D. 773/97 y R.D. 1407/92.

| Código | Ud | Descripción | Rendimiento | Precio |
|---|---|---|---|---|
| P31IC050 | ud | Faja protección lumbar (material; 01/01/2011) | 0.25 | 0 |

**16.03.07** ud MONO DE TRABAJO POLIESTER-ALGODÓN (01/01/2011)
10 ud
Mono de trabajo de una pieza de poliéster-algodón (amortizable en un uso). Certificado CE. s/R.D. 773/97 y R.D. 1407/92.

| Código | Ud | Descripción | Rendimiento | Precio |
|---|---|---|---|---|
| P31IC098 | ud | Mono de trabajo poliéster-algodón (material; 01/01/2011) | 1 | 0 |

**16.03.08** ud EPI: ROPA CON PROTECCION ELECTROSTATICA (08/01/2012)
2 ud
Ropa de trabajo con portección electrostática. EPIs.

**16.03.09** ud CHALECO DE OBRAS REFLECTANTE (01/01/2011)
10 ud
Chaleco de obras con bandas reflectante. Amortizable en 1 usos. Certificado CE. s/R.D. 773/97.

| Código | Ud | Descripción | Rendimiento | Precio |
|---|---|---|---|---|
| P31IC170 | ud | Chaleco de obras reflectante. (material; 01/01/2011) | 1 | 0 |

**16.03.10** ud PAR GUANTES DE LONA REFORZADOS (01/01/2011)
10 ud
Par de guantes de lona reforzados. Certificado CE. s/R.D. 773/97 y R.D. 1407/92.

| Código | Ud | Descripción | Rendimiento | Precio |
|---|---|---|---|---|
| P31IM006 | ud | Par guantes lona reforzados (material; 01/01/2011) | 1 | 0 |

**16.03.11** ud PAR GUANTES DE NEOPRENO (01/01/2011)
5 ud
Par de guantes de neopreno. Certificado CE. s/R.D. 773/97 y R.D. 1407/92.

| Código | Ud | Descripción | Rendimiento | Precio |
|---|---|---|---|---|
| P31IM020 | ud | Par guantes de neopreno (material; 01/01/2011) | 1 | 0 |

**16.03.12** ud PAR GUANTES USO GENERAL SERRAJE (01/01/2011)
5 ud
Par de guantes de uso general de lona y serraje. Certificado CE. s/R.D. 773/97 y R.D. 1407/92.

| Código | Ud | Descripción | Rendimiento | Precio |
|---|---|---|---|---|
| P31IM030 | ud | Par guantes uso general serraje (material; 01/01/2011) | 1 | 0 |

**16.03.13** ud PAR GUANTES AISLANTES 10.000 V. (01/01/2011)
2 ud
Par de guantes aislantes para protección de contacto eléctrico en tensión de hasta 10.000 V, (amortizables en 3 usos). Certificado CE. s/R.D. 773/97 y R.D. 1407/92.

| Código | Ud | Descripción | Rendimiento | Precio |
|---|---|---|---|---|
| P31IM060 | ud | Par guantes aislam. 10.000 V. (material; 01/01/2011) | 0.333 | 0 |

**16.03.14** ud PAR DE BOTAS DE SEGURIDAD (01/01/2011)
10 ud
Par de botas de seguridad con plantilla y puntera de acero (amortizables en 1 usos). Certificado CE. s/R.D. 773/97 y R.D. 1407/92.

| Código | Ud | Descripción | Rendimiento | Precio |
|---|---|---|---|---|
| P31IP025 | ud | Par botas de seguridad (material; 01/01/2011) | 1 | 0 |

**16.03.15** ud PAR DE BOTAS AISLANTES (01/01/2011)
2 ud
Par de botas aislantes para electricista hasta 5.000 V. de tensión (amortizables en 3 usos). Certificado CE. s/R.D. 773/97 y R.D. 1407/92.

| Código | Ud | Descripción | Rendimiento | Precio |
|---|---|---|---|---|
| P31IP030 | ud | Par botas aislantes 5.000 V. (material; 01/01/2011) | 0.333 | 0 |

**16.03.16** ud ARNÉS AMARRE DORSAL REG. HOMBROS (01/01/2011)
10 ud
Arnés profesional de seguridad amarre dorsal con anilla, regulación en piernas y hombros, fabricado con cinta de nylon de 45 mm. y elementos metálicos de acero inoxidable, amortizable en 5 obras. Certificado CE Norma EN 361. s/R.D. 773/97 y R.D. 1407/92.

| Código | Ud | Descripción | Rendimiento | Precio |
|---|---|---|---|---|
| P31IS040 | ud | Arnés am. dorsal regulación hombros (material; 01/01/2011) | 0.2 | 0 |

**16.03.17** ud CINTURÓN DE AMARRE LAT. DOBLE REG. (01/01/2011)
10 ud
Cinturón de amarre lateral con doble regulación, fabricado en algodón anti-sudoración con bandas de poliéster, hebillas ligeras de aluminio y argollas de acero inoxidable, amortizable en 4 obras. Certificado CE EN 358. s/R.D. 773/97 y R.D. 1407/92.

| Código | Ud | Descripción | Rendimiento | Precio |
|---|---|---|---|---|
| P31IS130 | ud | Cinturón amarre lateral doble regulación (material; 01/01/2011) | 0.25 | 0 |

**16.03.18** ud CUERDA DOBLE 1,5 m. MOSQ+GANCHO (01/01/2011)
10 ud
Eslinga anticaída con absorbedor de energía compuesta por doble cuerda drisse de 11 mm. de diámetro y 1,5 m. de longitud con un mosquetón de 17 mm. de apertura y un gancho de 60 mm. de apertura, amortizable en 4 usos. Certificado CE EN 355. s/R.D. 773/97 y R.D. 1407/92.

| Código | Ud | Descripción | Rendimiento | Precio |
|---|---|---|---|---|
| P31IS310 | ud | Cuerda doble. 1,5m. 1-17mm-60mm (material; 01/01/2011) | 0.25 | 0 |

### 16.04 SEÑALIZACION (01/01/2011)

**16.04.01** ud PLACA SEÑALIZACIÓN RIESGO (01/01/2011)
16 ud
Placa señalización-información en PVC serigrafiado de 50x30 cm., fijada mecánicamente, amortizable en 2 usos, incluso colocación y desmontaje. s/R.D. 485/97.

| Código | Ud | Descripción | Rendimiento | Precio |
|---|---|---|---|---|
| O01OA070 | h | Peón ordinario | 0.15 | 0 |
| P31SV120 | ud | Placa informativa PVC 50x30 (material; 01/01/2011) | 0.5 | 0 |

### 16.05 MANO DE OBRA SEGURIDAD (01/01/2011)

**16.05.01** ud COSTO MENSUAL LIMPIEZA Y DESINFECCIÓN (01/01/2011)
6 ud
Costo mensual de limpieza y desinfección de casetas de obra, considerando dos horas a la semana de un peón ordinario.

| Código | Ud | Descripción | Rendimiento | Precio |
|---|---|---|---|---|
| P31W040 | ud | Costo mensual limpieza-desinfec. (material; 01/01/2011) | 1 | 0 |

**16.05.02** ud COSTO MENSUAL FORMACIÓN SEG.HIGIENE (01/01/2011)
6 ud
Costo mensual de formación de seguridad y salud en el trabajo, considerando una hora a la semana y realizada por un encargado.

| Código | Ud | Descripción | Rendimiento | Precio |
|---|---|---|---|---|
| P31W050 | ud | Costo mens. formación seguridad (material; 01/01/2011) | 1 | 0 |

**16.05.03** ud RECONOCIMIENTO MÉDICO BÁSICO I (01/01/2011)
8 ud
Reconocimiento médico básico I anual trabajador, compuesto por control visión, audiometría y analítica de sangre y orina con 6 parámetros.

| Código | Ud | Descripción | Rendimiento | Precio |
|---|---|---|---|---|
| P31W060 | ud | Reconocimiento médico básico I (material; 01/01/2011) | 1 | 0 |

## 17 IMPREVISTOS (18/02/2021)

**17.01** IMPREVISTOS (18/02/2021)
1
Servicios afectados, así como imprevistos de diversa naturaleza durante la ejecución de las obras en todo el conjunto de las partidas de este Proyecto, de acuerdo a la validación y aprobación previa de su ejecución por la Dirección Técnica y Propiedad de acorde a las especificaciones técnicas que se establezcan.
(Se establece como importe de esta partida el 3,55% de 2.144.541,24 €)

| Código | Ud | Descripción | Precio |
|---|---|---|---|
| % | % | Costes directos complementarios (11/04/2021) | 0 |
| %0200 | % | Costes directos complementarios (12/09/1980) | 2 |
| %CI | % | Costes indirectos..(s/total) | 7 |
| %MAUX2 | % | Medios auxiliares (25/01/2021) | 2 |
| U%10 | % | Amortización y otros gastos | 10 |

## Precios auxiliares

**A03CA005** h CARGADORA S/NEUMÁTICOS C=1,30 m³ (material)
h. Pala cargadora sobre neumáticos con una potencia de 107 CV (145 kW) con cuchara dentada de capacidad 1,65 m³, con un peso total de 12.600 kg, de la casa Volvo ó similar, con un alcance de descarga de 3.810 mm, carga de basculación recta de 9.290 kg, fuerza de elevación a altura máxima de 162,1 kN, fuerza de arranque 119,9 kN, capacidad colmada 1,65 m³, ángulo máximo de excavación a 58°, fuerza hidraúlica de elevación a nivel del suelo 162,1 kN, longitud total de la máquina 7.120 mm, altura sobre el nivel del suelo de 303 mm, control por palanca única, dirección controlada por la transmisión ó por los frenos, i/ retirada y colocación del lugar de las obras.

| Código | Ud | Descripción | Rendimiento | Precio |
|---|---|---|---|---|
| U02FA001 | h | Pala cargadora 1,30 m³ (maquinaria) | 1 | 0 |
| U01AA015 | h | Maquinista o conductor | 1 | 0 |
| U02SW001 | L | Gasóleo A | 15 | 0 |

**A03CI010** h MOTONIVELADORA C/ESCARIF. 110 CV (material)
h. Motoniveladora con una potencia de 110 CV (81kW), equipada con escarificador y topadora delantera, con un peso total de 11.680 kg, de la casa Buquema ó similar, con bastidor de construcción tubular en parte delantera y de caja en la posterior, motor diesel de 4 tiempos y 6,56 lt de cilindrada, con unas características de cuchilla de: alcance fuera de ruedas de 2.320 mm, ángulo de inclinación vertical de 90°, ángulo de corte 36°/81°, altura libre del suelo 400 mm, longitud 3.660 mm, altura 430 mm Características de la topadora: altura libre del suelo 640 mm, longitud 2.500 mm, altura 830 mm, i/ colocación y retirada del lugar de las obras.

| Código | Ud | Descripción | Rendimiento | Precio |
|---|---|---|---|---|
| U02FN005 | h | Motoniveladora media 110 CV (maquinaria) | 1 | 0 |
| U01AA015 | h | Maquinista o conductor | 1 | 0 |
| U02SW001 | L | Gasóleo A | 12 | 0 |

**A03FB010** h CAMIÓN BASCULANTE 10 t (material)
h. Camión basculante de dos ejes con una potencia de 138 CV DIN (102kW), y capacidad para un peso total a tierra de 10 t con 4 tiempos y 4 cilindros en línea, de la casa Iveco ó similar, capaz de desarrollar una velocidad máxima cargada de 50 km/h, una carga de 10,9 Tn y una capacidad de caja a ras de 5 m³ y de 9 m³ colmada, con un radio de giro de 5,35 mt, longitud total máxima de 6.125 mm, anchura total máxima de 2.120 mm, distancia entre ejes 3.200 mm, suspensión mediante ballestas parabólicas, barra de torsión estabilizadora de diámetro 45 mm, frenos tipo duplex y duoservo con recuperación automática.

| Código | Ud | Descripción | Rendimiento | Precio |
|---|---|---|---|---|
| U02JA003 | h | Camión 10 t basculante | 1 | 0 |
| U01AA015 | h | Maquinista o conductor | 1 | 0 |
| U02SW001 | L | Gasóleo A | 16 | 0 |

**A03CF010** h RETROPALA S/NEUMÁT. ARTIC 102 CV (material)
h. Retro excavadora sobre neumáticos con una potencia de 102 CV (70kW) y una capacidad de cazo de 1.020 L, con un peso total de 7.450 kg, de la casa FAI ó similar, con una capacidad de elevación a máxima altura de 3.100 kg, una fuerza de arranque de 6.800 kg, anchura de cazo 2.150 mm, profundidad máxima de excavación standard 4.100 mm, altura de vuelco 3.130 mm, máxima altura de excavación 5.100 mm, fuerza de arranque en cazo de 4.500 kg, motor Perkins de 4 cilindros con transmisión a las cuatro ruedas, i/ colocación y retirada del lugar de las obras.

| Código | Ud | Descripción | Rendimiento | Precio |
|---|---|---|---|---|
| U02FK005 | h | Retro-Pala excavadora (maquinaria) | 1 | 0 |
| U01AA015 | h | Maquinista o conductor | 1 | 0 |
| U02SW001 | L | Gasóleo A | 12 | 0 |

**A03CF005** h RETROEXCAVADORA S/NEUMÁT. 117 CV (material)
h. Retroexcavadora sobre neumáticos con una potencia de 117 CV (159kW), con una cuchara de balancín medio de capacidad 1.000 L y un peso total de 3.880 kg de la casa Akerman ó similar, alcance máximo 9,5 m, altura máxima de descarga 8,8 m, profundidad máxima de excavación vertical en ángulo de 45° de 0,5 m, profundidad máxima de excavación vertical 4,2 m, fuerza de arranque en los dientes de la cuchara 149 kN, fuerza de penetración en los dientes de la cuchara 81 kN, longitud de transporte 9 m, altura mínima de transporte 3,25 m, longitud de brazo 5,25 m, i/ colocación y retirada del lugar de las obras.

| Código | Ud | Descripción | Rendimiento | Precio |
|---|---|---|---|---|
| U02FK001 | h | Retroexcavadora (maquinaria) | 1 | 0 |
| U01AA015 | h | Maquinista o conductor | 1 | 0 |
| U02SW001 | L | Gasóleo A | 16 | 0 |

**A03KB010** h PLUMA GRÚA DE 30 m (material)
h. Grúa torre con una altura máxima bajo gancho de 33,42 m y brazo de 31 m, con carga máxima de 2 t a 13,7 mt y una carga en punta de 750 kg, montada sobre carretón de traslación, realizado con perfiles de estructura ligera de alta resistencia, con tramos unidos por bulones con reductores de ataque directo, motor de 12 CV a 3.000 rpm, con una velocidad de elevación de 0-40 mpm, velocidad de giro 0.8 rpm de traslación de 25 rpm y de trepado hidraúlico de 1,5 mpm, con necesidad de un lastre de base de 38 t, para una altura total máxima de 33,42 m bajo gancho. Potencia necesaria para la acometida de eléctrica de 16,2 kW.

| Código | Ud | Descripción | Rendimiento | Precio |
|---|---|---|---|---|
| U02OA010 | h | Pluma grúa de 30 m (maquinaria) | 1 | 0 |
| U02SW005 | ud | Kilowatio | 16.2 | 0 |
| U02OA025 | h | Montaje y desmontaje pluma grúa longitud 30 m (maquinaria) | 1 | 0 |

**A02FA513** m³ HORMIGÓN HM-20/P/40/ IIa CENTRAL (material)
m³. Hormigón en masa de resistencia HM-20/P/40/ IIa Nmm², con cemento EN 197-1- CEM II/B-P 42,5 R según RC-16, arena de río y árido rodado tamaño máximo 40 mm, elaborado en central para un desplazamiento máximo a la obra de 10 km para vibrar y consistencia plástica, puesto en obra, con p.p. de mermas y cargas incompletas. Según EHE-08. CRITERIO DE MEDICIÓN Y PRECIO: El precio incluye el transporte hasta un radio de 10 km de la central (20 km. en ida y vuelta). Si la obra estuviera a más distancia de la central habría que incrementar el coste del transporte utilizando la partida A02TA103 y considerando solo la distancia de ida.(El precio incluye el transporte hasta un radio de 10 km de la central. Si la obra estuviera a más distancia de la central habría que incrementar el coste del transporte según partida).

| Código | Ud | Descripción | Rendimiento | Precio |
|---|---|---|---|---|
| U04MA513 | m³ | Hormigón HM-20/P/40/ IIa central (hasta un radio de10 km. de la central) (material) | 1 | 0 |

**A02FA735** m³ HORMIGÓN HA-25/B/40/ IIa CENTRAL
m³. Hormigón para armar de resistencia HA-25/B/40/ IIa Nmm², con cemento EN 197-1- CEM II/B-P 42,5 R según RC-16 arena de río y árido rodado tamaño máximo 40 mm, elaborado en central para un desplazamiento máximo a la obra de 10 km para vibrar y consistencia plástica, puesto en obra, con p.p. de mermas y cargas incompletas. Según EHE-08. CRITERIO DE MEDICIÓN Y PRECIO: El precio incluye el transporte hasta un radio de 10 km de la central (20 km. en ida y vuelta). Si la obra estuviera a más distancia de la central habría que incrementar el coste del transporte utilizando la partida A02TA103 y considerando solo la distancia de ida.(El precio incluye el transporte hasta un radio de 10 km de la central. Si la obra estuviera a más distancia de la central habría que incrementar el coste del transporte según partida).

| Código | Ud | Descripción | Rendimiento | Precio |
|---|---|---|---|---|
| U04MA735 | m³ | Hormigón HA-25/B/40/ IIa central (hasta un radio de10 km. de la central) | 1 | 0 |

**D04AA201** kg ACERO CORRUGADO B 500-S
kg. Acero corrugado B 500-S incluso cortado, doblado, armado y colocado en obra, i/p.p. de mermas, solapes y despuntes.

| Código | Ud | Descripción | Rendimiento | Precio |
|---|---|---|---|---|
| U01FA201 | h | Oficial 1ª ferralla (mano de obra) | 0.008 | 0 |
| U01FA204 | h | Ayudante ferralla (mano de obra) | 0.008 | 0 |
| U06AA001 | kg | Alambre atar 1,3 mm (material) | 0.005 | 0 |
| U06GG001 | kg | Acero corrugado B 500-S en rama barras 6/12 m i/ transporte (material) | 1.05 | 0 |

**D04CA101** m² ENCOFRADO MADERA ZAPATAS
m². Encofrado y desencofrado con madera suelta en zapatas de cimentación, considerando 8 posturas.

| Código | Ud | Descripción | Rendimiento | Precio |
|---|---|---|---|---|
| U01FA103 | h | Oficial 1ª encofrador (mano de obra) | 0.35 | 0 |
| U01FA105 | h | Ayudante encofrador (mano de obra) | 0.35 | 0 |
| U07AI001 | m³ | Madera pino encofrar 26 mm (material) | 0.013 | 0 |
| U06AA001 | kg | Alambre atar 1,3 mm | 0.115 | 0 |
| U06DA010 | kg | Puntas plana 20x100 (material) | 0.06 | 0 |

**A02FA723** m³ HORMIGÓN HA-25/P/20/ IIa CENTRAL (material)
m³. Hormigón para armar de resistencia HA-25/P/20/ IIa Nmm², con cemento EN 197-1- CEM II/B-P 42,5 R según RC-16 arena de río y árido rodado tamaño máximo 20 mm, elaborado en central para un desplazamiento máximo a la obra de 10 km para vibrar y consistencia plástica, puesto en obra, con p.p. de mermas y cargas incompletas. Según EHE-08. CRITERIO DE MEDICIÓN Y PRECIO: El precio incluye el transporte hasta un radio de 10 km de la central (20 km. en ida y vuelta). Si la obra estuviera a más distancia de la central habría que incrementar el coste del transporte utilizando la partida A02TA103 y considerando solo la distancia de ida.(El precio incluye el transporte hasta un radio de 10 km de la central. Si la obra estuviera a más distancia de la central habría que incrementar el coste del transporte según partida).

| Código | Ud | Descripción | Rendimiento | Precio |
|---|---|---|---|---|
| U04MA723 | m³ | Hormigón HA-25/P/20/ IIa central (hasta un radio de10 km. de la central) (material) | 1 | 0 |

**D04CX601** m² ENCOFRADO METÁLICO EN MUROS 1 C
m². Encofrado y desencofrado a una cara en muros con paneles metálicos de 5 a 10 m². de superficie, considerando 20 posturas, i/aplicación de desencofrante.

| Código | Ud | Descripción | Rendimiento | Precio |
|---|---|---|---|---|
| U01FA103 | h | Oficial 1ª encofrador | 0.44 | 0 |
| U01FA105 | h | Ayudante encofrador | 0.44 | 0 |
| U06XK110 | m² | Encofrado panel metálico 5/10 m² | 1.1 | 0 |
| U07AI001 | m³ | Madera pino encofrar 26 mm | 0.005 | 0 |
| U06AA001 | kg | Alambre atar 1,3 mm | 0.15 | 0 |
| U06DA010 | kg | Puntas plana 20x100 | 0.01 | 0 |
| U04PQ001 | L | Sika Desencofrante LN (material) | 0.08 | 0 |

**03ACC00010** kg ACERO EN BARRAS CORRUGADAS B400S EN CIMENT. (15/12/2007)
Acero en barras corrugadas B 400 S en elementos de cimentación, incluso corte, labrado, colocación y p.p. de atado con alambre recocido, separadores, y puesta en obra; según instrucción EHE. Medido en peso nominal.

| Código | Ud | Descripción | Rendimiento | Precio |
|---|---|---|---|---|
| TO00600 | h | OF. 1ª FERRALLISTA (mano de obra; 06/09/2012) | 0.02 | 0 |
| CA00220 | kg | ACERO B 400 S (material; 19/08/2012) | 1.08 | 0 |
| CA01700 | kg | ALAMBRE DE ATAR (material; 19/08/2012) | 0.005 | 0 |
| WW00400 | u | PEQUEÑO MATERIAL | 0.05 | 0 |

**03ERT80050** m2 ENCOFRADO METÁLICO 1 C. EN MURO DE CONTENCIÓN (15/12/2007)
Encofrado metálico en muro de contención a una cara, incluso limpieza, aplicación del desencofrante, desencofrado y p.p. de elementos complementarios para su estabilidad y adecuada ejecución; construido según instrucción EHE. Medida la superficie de encofrado útil.

| Código | Ud | Descripción | Rendimiento | Precio |
|---|---|---|---|---|
| TO00400 | h | OF. 1ª ENCOFRADOR (mano de obra; 06/09/2012) | 0.65 | 0 |
| TP00100 | h | PEÓN ESPECIAL | 0.65 | 0 |
| CE80000 | u | PUNTAL METÁLICO TELESC. HASTA 3 m (PARA 150 USOS) (material; 19/08/2012) | 0.01 | 0 |
| CM00300 | m3 | MADERA DE PINO EN TABLON (material; 19/08/2012) | 0.008 | 0 |
| CM00500 | u | PANEL METÁLICO 50x300 cm (material; 19/08/2012) | 0.1 | 0 |
| CW00600 | l | DESENCOFRANTE (material; 19/08/2012) | 0.3 | 0 |
| WW00400 | u | PEQUEÑO MATERIAL | 3 | 0 |

**03HAM80040** m3 HORMIGÓN HA-25/B/20/IIa EN MUROS DE CONTENCIÓN (19/08/2012)
Hormigón para armar HA-25/B/20/IIa, consistencia blanda y tamaño máximo del árido 20 mm, en muros de contención, suministrado y puesto en obra, incluso p.p. de limpieza de fondos, vibrado y curado; según instrucción EHE y CTE. Medido el volumen ejecutado.

| Código | Ud | Descripción | Rendimiento | Precio |
|---|---|---|---|---|
| TO02200 | h | OFICIAL 2ª (mano de obra; 06/09/2012) | 0.05 | 0 |
| TP00100 | h | PEÓN ESPECIAL | 0.6 | 0 |
| CH02910 | m3 | HORMIGÓN HA-25/B/20/IIa, SUMINISTRADO (material; 19/08/2012) | 1.03 | 0 |
| MV00100 | h | VIBRADOR (maquinaria; 19/08/2012) | 0.2 | 0 |

**D04PM208** m² SOLERA HA-25 #150x150x8 20 cm
m². Solera de 20 cm de espesor, realizada con hormigón HA-25/P/20/IIa N/mm², tamaño máximo del árido 20 mm elaborado en central, i/vertido, colocación y armado con mallazo electrosoldado #150x150x8 mm, incluso p.p. de juntas, aserrado de las mismas y fratasado. Según EHE-08.

| Código | Ud | Descripción | Rendimiento | Precio |
|---|---|---|---|---|
| U01AA007 | h | Oficial primera | 0 | 0 |
| U01AA011 | h | Peón suelto | 0 | 0 |
| D04PH020 | m² | MALLAZO ELECTROSOLDADO 15x15 D=8 | 0 | 0 |
| A02FA723 | m³ | HORMIGÓN HA-25/P/20/ IIa CENTRAL | 0 | 0 |

**D04PM156** m² SOLERA HA-25 #150x150x6 15 cm
m². Solera de 15 cm de espesor, realizada con hormigón HA-25/P/20/IIa N/mm², tamaño máximo del árido 20 mm elaborado en central, i/vertido, colocación y armado con mallazo electrosoldado #150x150x6 mm, incluso p.p. de juntas, aserrado de las mismas y fratasado. Según EHE-08.

| Código | Ud | Descripción | Rendimiento | Precio |
|---|---|---|---|---|
| U01AA007 | h | Oficial primera | 0 | 0 |
| U01AA011 | h | Peón suelto | 0 | 0 |
| D04PH015 | m² | MALLAZO ELECTROSOLDADO 15x15 D=6 | 0 | 0 |
| A02FA723 | m³ | HORMIGÓN HA-25/P/20/ IIa CENTRAL | 0 | 0 |

**A02BP510** m³ HORMIGÓN HNE-20/P/40 elab. obra (material)
m³. Hormigón en masa de resistencia HNE-20 N/mm² según EHE-08, con cemento EN 197-1- CEM II/B-P 32,5 R según RC-16, arena de río y árido rodado tamaño máximo 40 mm confeccionado con hormigonera de 250 L., para vibrar y consistencia plástica.

| Código | Ud | Descripción | Rendimiento | Precio |
|---|---|---|---|---|
| U01AA011 | h | Peón suelto | 1.1 | 0 |
| U04CA001 | t | Cemento EN 197-1- CEM II/B-P 32,5 R Granel (material) | 0.365 | 0 |
| U04AA101 | t | Arena de río (0-5 mm) (material) | 0.66 | 0 |
| U04AF150 | t | Garbancillo 20/40 mm (material) | 1.32 | 0 |
| U04PY001 | m³ | Agua | 0.16 | 0 |
| A03LA005 | h | HORMIGONERA ELÉCTRICA 250 L (material) | 0.5 | 0 |

**U01AA501** h Cuadrilla A (mano de obra)
h. Cuadrilla A de albañilería, cuantificando para su formación 1,00 h de oficial de primera, 1,00 h de ayudante y 0,50 h de peón suelto.

| Código | Ud | Descripción | Rendimiento | Precio |
|---|---|---|---|---|
| U01AA007 | h | Oficial primera | 1 | 0 |
| U01AA009 | h | Ayudante | 1 | 0 |
| U01AA011 | h | Peón suelto | 0.5 | 0 |

**D05AA005** kg ACERO S275 EN ZANCAS ESCALERAS
kg. Acero laminado S275 en perfiles para zancas y mesetas de escaleras, con una tensión de rotura de 410 N/mm², i/p.p. de despuntes y dos manos de pintura antioxidante, totalmente montadas, según CTE/ DB-SE-A. Los trabajos serán realizados por soldador cualificado según norma UNE-EN 287-1:1992.

| Código | Ud | Descripción | Rendimiento | Precio |
|---|---|---|---|---|
| U01FG405 | h | Montaje estructura metálica (mano de obra) | 0.085 | 0 |
| U06JA001 | kg | Acero laminado S275J0 (material) | 1 | 0 |
| U36IA010 | L | Minio electrolítico (material) | 0.01 | 0 |

**D23IA005** m BARANDA ESCALERA TUBO ACERO
m. Barandilla de escalera de 90 cm de altura, con pasamanos de 50x40 mm, pilastras de 40x40 mm, cada 70 cm, barandal superior a 12 cm del pasamanos e inferior a 3 cm, en perfil de 40x40 mm, y barrotes verticales de 30x15 mm a 10 cm.

| Código | Ud | Descripción | Rendimiento | Precio |
|---|---|---|---|---|
| U01FX001 | h | Oficial cerrajería | 0.1 | 0 |
| U01FX003 | h | Ayudante cerrajería (mano de obra) | 0.1 | 0 |
| U22AI101 | m | Baranda escalera hierro tubo (material) | 1 | 0 |

**ATC00100** h CUADRILLA ALBAÑILERÍA, FORMADA POR OFICIAL 1ª Y PEÓN ESP. (mano de obra; 06/09/2012)
Cuadrilla albañilería, formada por oficial 1ª y peón especial.

| Código | Ud | Descripción | Rendimiento | Precio |
|---|---|---|---|---|
| TO00100 | h | OF. 1ª ALBAÑILERÍA | 1 | 0 |
| TP00100 | h | PEÓN ESPECIAL | 1 | 0 |

**AGM00200** m3 MORTERO DE CEMENTO M15 (1:3) CEM II/A-L 32,5 N (material; 04/04/2006)
Mortero de cemento CEM II/A-L 32,5 N, tipo M15 (1:3), con una resistencia a compresión de 15 N/mm2, según UNE-EN 998-2:2004.

| Código | Ud | Descripción | Rendimiento | Precio |
|---|---|---|---|---|
| TP00100 | h | PEÓN ESPECIAL | 1.03 | 0 |
| AA00300 | m3 | ARENA GRUESA (material; 19/08/2012) | 1.004 | 0 |
| GC00200 | t | CEMENTO CEM II/A-L 32,5 N EN SACOS (material; 19/08/2012) | 0.453 | 0 |
| GW00100 | m3 | AGUA POTABLE (material; 04/04/2006) | 0.268 | 0 |

**AGM00500** m3 MORTERO DE CEMENTO M5 (1:6) CEM II/A-L 32,5 N (material; 04/04/2006)
Mortero de cemento CEM II/A-L 32,5 N, tipo M5 (1:6), con una resistencia a compresión de 5 N/mm2, según UNE-EN 998-2:2004.

| Código | Ud | Descripción | Rendimiento | Precio |
|---|---|---|---|---|
| TP00100 | h | PEÓN ESPECIAL | 1.03 | 0 |
| AA00300 | m3 | ARENA GRUESA | 1.102 | 0 |
| GC00200 | t | CEMENTO CEM II/A-L 32,5 N EN SACOS | 0.258 | 0 |
| GW00100 | m3 | AGUA POTABLE | 0.263 | 0 |

**A01JF002** m³ MORTERO CEMENTO 1/2 (material)
m³. Mortero de cemento EN 197-1- CEM II/B-P 32,5 R según RC-16 y arena de río de dosificación 1/2 confeccionado con hormigonera de 250 L.

| Código | Ud | Descripción | Rendimiento | Precio |
|---|---|---|---|---|
| U01AA011 | h | Peón suelto | 1.2 | 0 |
| U04CA001 | t | Cemento EN 197-1- CEM II/B-P 32,5 R Granel | 0.6 | 0 |
| U04AA001 | m³ | Arena de río (0-5 mm) | 0.88 | 0 |
| U04PY001 | m³ | Agua | 0.265 | 0 |
| A03LA005 | h | HORMIGONERA ELÉCTRICA 250 L | 0.8 | 0 |

**A02FA610** m³ HORMIGÓN HM-25/P/40/ I CENTRAL (material)
m³. Hormigón en masa de resistencia HM-25/P/40/ I Nmm², con cemento EN 197-1- CEM II/B-P 42,5 R según RC-16, arena de río y árido rodado tamaño máximo 40 mm, elaborado en central para un desplazamiento máximo a la obra de 10 km para vibrar y consistencia plástica, puesto en obra, con p.p. de mermas y cargas incompletas. Según EHE-08. CRITERIO DE MEDICIÓN Y PRECIO: El precio incluye el transporte hasta un radio de 10 km de la central (20 km. en ida y vuelta). Si la obra estuviera a más distancia de la central habría que incrementar el coste del transporte utilizando la partida A02TA103 y considerando solo la distancia de ida.(El precio incluye el transporte hasta un radio de 10 km de la central. Si la obra estuviera a más distancia de la central habría que incrementar el coste del transporte según partida).

| Código | Ud | Descripción | Rendimiento | Precio |
|---|---|---|---|---|
| U04MA710 | m³ | Hormigón HM-25/P/40/ I central (hasta un radio de10 km. de la central) (material) | 1 | 0 |

**D02KF001** m³ EXC. MECÁNICA POZOS TERRENO FLOJO
m³. Excavación, con retroexcavadora, de terreno de consistencia floja, en apertura de pozos, con extracción de tierras a los bordes, i/p.p. de costes indirectos.

| Código | Ud | Descripción | Rendimiento | Precio |
|---|---|---|---|---|
| U01AA011 | h | Peón suelto | 0.25 | 0 |
| A03CF010 | h | RETROPALA S/NEUMÁT. ARTIC 102 CV | 0.15 | 0 |

**AGY00100** m3 PASTA DE YESO NEGRO YG (material; 04/04/2006)
Pasta de yeso negro YG, confeccionada a mano, según UNE-EN 13279-1:2000.

| Código | Ud | Descripción | Rendimiento | Precio |
|---|---|---|---|---|
| TP00100 | h | PEÓN ESPECIAL | 3 | 0 |
| GW00100 | m3 | AGUA POTABLE | 0.618 | 0 |
| GY00200 | t | YESO NEGRO YG (material; 19/08/2012) | 0.876 | 0 |

**AGY00200** m3 PASTA DE YESO BLANCO YF (material; 04/04/2006)
Pasta de yeso blanco YF, confeccionadaa mano, según UNE-EN 13279-1:2000.

| Código | Ud | Descripción | Rendimiento | Precio |
|---|---|---|---|---|
| TP00100 | h | PEÓN ESPECIAL | 3 | 0 |
| GW00100 | m3 | AGUA POTABLE | 0.618 | 0 |
| GY00100 | t | YESO BLANCO YF (material; 19/08/2012) | 0.876 | 0 |

**A01JF006** m³ MORTERO CEMENTO M5 (material)
m³. Mortero de cemento EN 197-1- CEM II/B-P 32,5 R según RC-16 y arena de río M5 con una resistencia a compresión de 5 N/mm² según norma UNE-EN 998-2, confeccionado con hormigonera de 250 L.

| Código | Ud | Descripción | Rendimiento | Precio |
|---|---|---|---|---|
| U01AA011 | h | Peón suelto | 1.2 | 0 |
| U04CA001 | t | Cemento EN 197-1- CEM II/B-P 32,5 R Granel | 0.25 | 0 |
| U04AA001 | m³ | Arena de río (0-5 mm) | 1.1 | 0 |
| U04PY001 | m³ | Agua | 0.255 | 0 |
| A03LA005 | h | HORMIGONERA ELÉCTRICA 250 L | 0.8 | 0 |

**A01JF003** m³ MORTERO CEMENTO M15 (material)
m³. Mortero de cemento EN 197-1- CEM II/B-P 32,5 R según RC-16 y arena de río M15 con una resistencia a compresión de 15 N/mm² según norma UNE-EN 998-2, confeccionado con hormigonera de 250 L.

| Código | Ud | Descripción | Rendimiento | Precio |
|---|---|---|---|---|
| U01AA011 | h | Peón suelto | 1.2 | 0 |
| U04CA001 | t | Cemento EN 197-1- CEM II/B-P 32,5 R Granel | 0.44 | 0 |
| U04AA001 | m³ | Arena de río (0-5 mm) | 0.975 | 0 |
| U04PY001 | m³ | Agua | 0.26 | 0 |
| A03LA005 | h | HORMIGONERA ELÉCTRICA 250 L | 0.8 | 0 |

**A01EA001** m³ PASTA DE YESO NEGRO (material)
m³. Pasta de yeso negro amasada manualmente según NTE-RPG-5.

| Código | Ud | Descripción | Rendimiento | Precio |
|---|---|---|---|---|
| U01AA011 | h | Peón suelto | 2 | 0 |
| U04GA005 | t | Yeso negro YG en sacos (material) | 0.85 | 0 |
| U04PY001 | m³ | Agua | 0.6 | 0 |

**A01EF001** m³ PASTA DE YESO BLANCO (material)
m³. Pasta de yeso blanco amasado manualmente, según NTE-RPG-7.

| Código | Ud | Descripción | Rendimiento | Precio |
|---|---|---|---|---|
| U01AA011 | h | Peón suelto | 2 | 0 |
| U04GA050 | t | Yeso blanco YF en sacos (material) | 0.81 | 0 |
| U04PY001 | m³ | Agua | 0.65 | 0 |

**D18AA115** m² ALICATADO AZULEJO 1ª < 40x40 cm
m². Alicatado de azulejo 1ª, hasta 40x40 cm, recibido con mortero de cemento y arena de miga 1/6, i/piezas especiales, ejecución de ingletes, rejuntado con lechada de cemento blanco, limpieza y p.p. de costes indirectos, s/NTE-RPA-3.

| Código | Ud | Descripción | Rendimiento | Precio |
|---|---|---|---|---|
| U01FU005 | m² | Mano de obra colocación azulejo con pasta (mano de obra) | 1 | 0 |
| U01AA011 | h | Peón suelto | 0.1 | 0 |
| U18AA607 | m² | Azulejo 1ª hasta 40x40 cm (material) | 1.05 | 0 |
| A01JF206 | m³ | MORTERO CEMENTO M5 CON ARENA DE MIGA | 0.02 | 0 |
| U04CF010 | ud | Cemento blanco BL II/B-L 22,5 N UNE 80305 sacos 25 kg | 0.01 | 0 |

**D18AA405-INOX** m LISTELO INOX U
m. Alicatado de listelo cerámico de 1 cm de ancho, recibido con mortero de cemento y arena de miga 1/6, i/piezas especiales, ejecución de ingletes, rejuntado, limpieza y p.p. de costes indirectos, s/NTE-RPA-3.

| Código | Ud | Descripción | Rendimiento | Precio |
|---|---|---|---|---|
| U01FU001 | h | Oficial 1ª alicatador (mano de obra) | 0.1 | 0 |
| U01FU002 | h | Ayudante alicatador (mano de obra) | 0.1 | 0 |
| U01AA011 | h | Peón suelto | 0.01 | 0 |
| U18AR200 | m | Listelo cerámico 1 cm (material) | 1.05 | 0 |
| A01JF206 | m³ | MORTERO CEMENTO M5 CON ARENA DE MIGA | 0.001 | 0 |

**A01JF206** m³ MORTERO CEMENTO M5 CON ARENA DE MIGA (material)
m³. Mortero de cemento EN 197-1- CEM II/B-P 32,5 R según RC-16 y arena de miga M5 con una resistencia a compresión de 5 N/mm² según norma UNE-EN 998-2, confeccionado con hormigonera de 250 L.

| Código | Ud | Descripción | Rendimiento | Precio |
|---|---|---|---|---|
| U01AA011 | h | Peón suelto | 1.2 | 0 |
| U04CA001 | t | Cemento EN 197-1- CEM II/B-P 32,5 R Granel | 0.25 | 0 |
| U04AA005 | m³ | Arena de miga cribada (material) | 1.1 | 0 |
| U04PY001 | m³ | Agua | 0.255 | 0 |
| A03LA005 | h | HORMIGONERA ELÉCTRICA 250 L | 0.8 | 0 |

**A02A080** m3 MORTERO CEMENTO M-5 (material; 01/01/2011)
Mortero de cemento CEM II/B-P 32,5 N y arena de río de tipo M-5 para uso corriente (G), con resistencia a compresión a 28 días de 5,0 N/mm2, confeccionado con hormigonera de 200 l., s/RC-08 y UNE-EN-998-1:2004.

| Código | Ud | Descripción | Rendimiento | Precio |
|---|---|---|---|---|
| O01OA070 | h | Peón ordinario | 1.7 | 0 |
| P01CC020 | t | Cemento CEM II/B-P 32,5 N sacos (material; 01/01/2011) | 0.27 | 0 |
| P01AA020 | m3 | Arena de río 0/6 mm. (material; 01/01/2011) | 1.09 | 0 |
| P01DW050 | m3 | Agua (material; 01/01/2011) | 0.255 | 0 |
| M03HH020 | h | Hormigonera 200 l. gasolina (maquinaria; 01/01/2011) | 0.4 | 0 |

**A03LA005** h HORMIGONERA ELÉCTRICA 250 L (material)
h. Hormigonera eléctrica de 250 L con un motor eléctrico de 3CV, con bastidor y cabina de acero, pala mezcladoras, adecuadas para asegurar una mezcla rápida y homogénea, mecanismos protegidos herméticamente, con un peso en vacío de 290kg y un rendimiento aproximado de 3,4m³.

| Código | Ud | Descripción | Rendimiento | Precio |
|---|---|---|---|---|
| U02LA201 | h | Hormigonera 250 L (maquinaria) | 1 | 0 |
| U02SW005 | ud | Kilowatio | 3.5 | 0 |

**D04PH015** m² MALLAZO ELECTROSOLDADO 15x15 D=6
m². Mallazo electrosoldado haciendo cuadrícula de 15x15 cm d=6 mm, con acero corrugado B 500 T, incluso p.p. de solapes y alambre de atar, colocado. Según EHE-08.

| Código | Ud | Descripción | Rendimiento | Precio |
|---|---|---|---|---|
| U01FA201 | h | Oficial 1ª ferralla | 0.008 | 0 |
| U01FA204 | h | Ayudante ferralla | 0.008 | 0 |
| U06AA001 | kg | Alambre atar 1,3 mm | 0.015 | 0 |
| U06HA015 | m² | Mallazo electrosoldado 15x15 d=6 (material) | 1.2 | 0 |

**D04PH020** m² MALLAZO ELECTROSOLDADO 15x15 D=8
m². Mallazo electrosoldado haciendo cuadrícula de 15x15 cm d=8 mm, con acero corrugado B 500 T, incluso p.p. de solapes y alambre de atar, colocado. Según EHE-08.

| Código | Ud | Descripción | Rendimiento | Precio |
|---|---|---|---|---|
| U01FA201 | h | Oficial 1ª ferralla | 0.01 | 0 |
| U01FA204 | h | Ayudante ferralla | 0.01 | 0 |
| U06AA001 | kg | Alambre atar 1,3 mm | 0.015 | 0 |
| U06HA020 | m² | Mallazo electrosoldado 15x15 d=8 (material) | 1.2 | 0 |

## Recursos

**TP00100** h PEÓN ESPECIAL
Medidas las horas trabajadas

**ME01400** h MINI RETROEXCAVADORA
Medidas las horas trabajadas

**MB00200** h BOMBA DE HORMIGONAR
Medidas las horas trabajables

**KA80200** m2 PUERTA ENTRADA ABATIBLE SEG. AC. GALVANIZADO LACADO
Medida la superficie útil descargada de fuera a fuera del cerco

**RW01900** m JUNTA DE SELLADO
Medida la longitud útil descargada

**CH04020** m3 HORMIGÓN HM-20/P/20/I, SUMINISTRADO
Medido el volumen fresco útil descargado

**FL01300** mu LADRILLO CERÁM. PERF. TALADRO PEQUEÑO REVESTIR 24x11,5x5 cm
Medida la cantidad útil descargada

**SA00700** m2 TAPA DE HORMIGÓN ARMADO CON CERCO
Medida la superficie útil descargada

**SW00300** u CODO PVC. DIÁM. 125 mm
Medida la cantidad útil descargada

**PITAVSE010110x** m Tubo Ecoforte para evacuación y saneamiento enterrado, D 110 mm SN8
Tubo de polipropileno de alto módulo (PP-HM) triple capa para sistemas de evacuación y saneamiento enterrado sin presión a baja y alta temperatura, de diámetro 125 mm y 4,3 mm de espesor, fabricado según norma UNE-EN 13476-1:2007, código de aplicación U según UNE EN 13476, para unión mediante boca con junta elástica monolabial. Rigidez anular SN8. Presentación en barras de 3 m en color externo RAL 8023, interno 9003 de la gama Ecoforte de evacuación y saneamiento enterrado ITALSAN.

**PITAVSE010123** m Tubo Ecoforte para evacuación y saneamiento enterrado, D 160 mm SN8
Tubo de polipropileno de alto módulo (PP-HM) triple capa para sistemas de evacuación y saneamiento enterrado sin presión a baja y alta temperatura, de diámetro 160 mm y 5,5 mm de espesor, fabricado según norma UNE-EN 13476-1:2007, código de aplicación U según UNE EN 13476, para unión mediante boca con junta elástica monolabial. Rigidez anular SN8. Presentación en barras de 3 m en color externo RAL 8023, interno 9003 de la gama Ecoforte de evacuación y saneamiento enterrado ITALSAN.

**PITAVSE010133** m Tubo Ecoforte para evacuación y saneamiento enterrado, D 200 mm SN8
Tubo de polipropileno de alto módulo (PP-HM) triple capa para sistemas de evacuación y saneamiento enterrado sin presión a baja y alta temperatura, de diámetro 200 mm y 6,8 mm de espesor, fabricado según norma UNE-EN 13476-1:2007, código de aplicación U según UNE EN 13476, para unión mediante boca con junta elástica monolabial. Rigidez anular SN8. Presentación en barras de 3 m en color externo RAL 8023, interno 9003 de la gama Ecoforte de evacuación y saneamiento enterrado ITALSAN.

**PITAVSE010143** m Tubo Ecoforte para evacuación y saneamiento enterrado, D 250 mm SN8
Tubo de polipropileno de alto módulo (PP-HM) triple capa para sistemas de evacuación y saneamiento enterrado sin presión a baja y alta temperatura, de diámetro 250 mm y 8,6 mm de espesor, fabricado según norma UNE-EN 13476-1:2007, código de aplicación U según UNE EN 13476, para unión mediante boca con junta elástica monolabial. Rigidez anular SN8. Presentación en barras de 3 m en color externo RAL 8023, interno 9003 de la gama Ecoforte de evacuación y saneamiento enterrado ITALSAN.

**PITAVSE010153** m Tubo Ecoforte para evacuación y saneamiento enterrado, D 315 mm SN8
Tubo de polipropileno de alto módulo (PP-HM) triple capa para sistemas de evacuación y saneamiento enterrado sin presión a baja y alta temperatura, de diámetro 315 mm y 10,6 mm de espesor, fabricado según norma UNE-EN 13476-1:2007, código de aplicación U según UNE EN 13476, para unión mediante boca con junta elástica monolabial. Rigidez anular SN8. Presentación en barras de 3 m en color externo RAL 8023, interno 9003 de la gama Ecoforte de evacuación y saneamiento enterrado ITALSAN.

**TO00100** h OF. 1ª ALBAÑILERÍA
Medidas las horas trabajadas

**FL00300** mu LADRILLO CERÁM. HUECO DOBLE 24x11,5x9 cm
Medida la cantidad útil descargada

**FL00400** mu LADRILLO CERÁM. HUECO DOBLE 24x11,5x7 cm
Medida la cantidad útil descargada

**XT80000** m2 PANEL DE LANA MINERAL DE 25 mm
Medida la superficie útil descargada

**TO01200** h OF. 1ª YESERO
Medidas las horas trabajadas

**TO01600** h OF. 1ª CERRAJERO-CHAPISTA
Medidas las horas trabajadas

**KA01100** m PRECERCO TUBO ACERO GALVANIZADO ABATIBLE O FIJO
Medida la longitud capaz útil descargada

**KL80326** m2 VENTANA ABATIBLE ALUMINIO ANODIZADO C/R.P.T. (T-IV)
Medida la superficie útil descargada de fuera a fuera del cerco

**VV01400** m2 DOBLE VIDRIO IMPRESO INCOLORO 4/7 mm, CAMARA AIRE 8 mm
Medida la superficie útil descargada

**KA01200** m PRECERCO TUBO ACERO GALVANIZADO CORREDERA
Medida la longitud capaz útil descargada

**KL80336** m2 VENTANA CORREDERA ALUMINIO ANODIZADO C/R.P.T. (T-IV)
Medida la superficie útil descargada de fuera a fuera del cerco

**KL80346** m2 VENTANA FIJA ALUMINIO ANODIZADO C/R.P.T. (T-IV)
Medida la superficie útil descargada de fuera a fuera del cerco

**KL80272** m2 PUERTA ABATIBLE ALUMINIO ANODIZADO CON R.P.T. (T-IV)
Medida la superficie útil descargada de fuera a fuera del cerco

**AA00300** m3 ARENA GRUESA
Medido el volumen aparente útil descargado

**CA00220** kg ACERO B 400 S
Medido el peso real útil descargado

**CA01700** kg ALAMBRE DE ATAR
Medido el peso real útil descargado

**CE80000** u PUNTAL METÁLICO TELESC. HASTA 3 m (PARA 150 USOS)
Medida la cantidad útil descargada

**CH02910** m3 HORMIGÓN HA-25/B/20/IIa, SUMINISTRADO
Medido el volumen fresco útil descargado

**CM00300** m3 MADERA DE PINO EN TABLON
Medido el volumen teórico útil descargado

**CM00500** u PANEL METÁLICO 50x300 cm
Medida la cantidad útil descargada

**CW00600** l DESENCOFRANTE
Medida la cantidad útil descargada

**GC00200** t CEMENTO CEM II/A-L 32,5 N EN SACOS
Medido el peso útil descargado

**GY00100** t YESO BLANCO YF
Medido el peso útil descargado

**GY00200** t YESO NEGRO YG
Medido el peso útil descargado

**MV00100** h VIBRADOR
Medidas las horas trabajadas

**TO00400** h OF. 1ª ENCOFRADOR
Medidas las horas trabajadas

**TO00600** h OF. 1ª FERRALLISTA
Medidas las horas trabajadas

**TO02200** h OFICIAL 2ª
Medidas las horas trabajadas

## Entidades
- ENT0001, ORGANIZACIÓN DE PRODUCTORES DE PALANGREROS GUARDESES, C, La Guardia, 986 611341, direccion@orpagu.com
- ENT0002, Jose M. Fouces Díaz, C, Porriño, 986 336750, tecnigal@tecnigalingenieria.com
- ENT0003, Jose M. Fouces, C
- ENT0004, Jose M. Fouces, C
